# Baumpflanzungen in der Theodor-Heuss-Straße
Angebotsaufforderung (GAEB DA XML 3.1, DA83)
Projekt: 25-07
Währung: EUR
Vergabeart: Öffentliche Ausschreibung
Eröffnung: 31.03.2026 10:00:00
Ende der Zuschlagsfrist: 30.04.2026
Ausführungsbeginn: 27.04.2026
Ausführungsende: 02.10.2026
Auftraggeber: Stadt Münchberg, Ludwigstraße 15, 95213 Münchberg, Ansprechpartner Stadt Münchberg, Telefon (09251) 8740, Fax (09251) 87484, E-Mail stadtverwaltung@muenchberg.de; Vergabenummer: 20-26-03
Erstellt mit: GXML Toolbox V3.3 R20230829, iTWO_64 V24.0.1022, 03.03.2026

## Baubeschreibung
Baubeschreibung

Allgemeine Beschreibung der Bauleistungen

1. Auszuführende Leistungen:
Die Ausschreibung umfasst die Sanierung der Theodor-Heuss-Straße in Münchberg. Bestandteil der Maßnahme ist die Herstellung von Baumpflanzgruben einschließlich der Baumpflanzungen sowie die Erneuerung der Asphaltdeckschicht der Fahrbahn.

Die Herstellung der Baumpflanzgruben umfasst sämtliche erforderlichen Lieferungen und Leistungen zur fachgerechten und funktionsfähigen Ausführung gemäß den anerkannten Regeln der Technik (insbesondere DIN 18916 und einschlägige FLL-Richtlinien).
Im wesentlichen ist folgender Bauumfang vorgesehen:
(siehe beiliegende Lagepläne)

Herstellung von Pflanzinseln

Herstellung von 20 Pflanzinseln mit Pflanzung von jeweils 1 Laubbaum.
Abgrenzung der Pflanzinseln mit Granitborden B 6
Größe der Pflanzinseln 10 m² - 15 m².

Erneuerung der Asphaltdeckschicht

Länge der Straße ca. 970 m
Fahrbahnbreite 5,40 m (ohne Aufweitungsbereiche)
best. Asphaltdeckschicht abfräsen
Asphaltdeckschicht neu aus → 4 cm ADS AC 11 DS

Höhenangleichung der Straßeneinlaufschächte ca. 30 St.
Erneuerung von Straßeneinlaufschächten ca. 8 St.

Erneuerung der Schachtabdeckungen der Abwasserkanäle,
ca. 32 Stück einwalzbare Schachtabdeckungen.

Erneuerung der Schieberkappen und Hydrantenkappen der Wasserversorgung und der Schieberkappen der Gasversorgung ca. 100 Stück einwalzbare Schieber- und Hydrantenkappen

Erdarbeiten für die Verlegung von Gasleitungen

Herstellung von Rohrgräben für die Umverlegung von ca. 130 m Gasleitung

Erneuerung einer vorhandenen Fußgängerampel

Rückbau und Erneuerung einer Fußgängerampelanlage

Abrechnung der Maßnahmen:

Abrechnung mit prüffähigen REB-Aufmaßen und Austausch im Datenformat DA11.
Rechnungsaufteilung zuwendungsfähig und nicht zuwendungsfähig.

2. Ausgeführte Vorarbeiten:
Achsen und Meß- und Höhenpunkte werden vor Baubeginn abgesteckt und dem AN übergeben.
Die Sicherung sämtlicher Absteckpunkte usw. obliegt dem AN.

3.  Ausgeführte Leistungen:
Keine

4. Gleichzeitig laufende Bauarbeiten:

Evtl. notwendige Umverlegung von Kabeln für Telekom, Strom, Straßenbeleuchtung oder Breitband durch Drittfirmen im Zuge der Bauarbeiten. Erschwerniszuschläge hierfür werden nicht gesondert vergütet.

Die vorgenannten Kabel- und Leitungsumverlegungen sollen in der Regel von der beauftragten Baufirma mit
ausgeführt werden. Sie werden jedoch separat von den genannten Ver- und Entsorgungsunternehmen ausgeschrieben bzw. beauftragt, soweit in der Leistungsbeschreibung keine Leistungen für diese Arbeiten vorgesehen sind.
Die beschriebenen Arbeiten sind ggf. in Kooperation mit Drittfirmen auszufüen. Eventuelle Erschwerniszuschläge werden hierbei nicht gesondert vergütet.

Beschreibung der örtlichen Verhältnisse

5.  Lage der Baustelle:
Die Stadt Münchberg liegt im oberfränkischen Landkreis Hof im Nordosten des Freistaats Bayern. Sie befindet sich landschaftlich zwischen dem Fichtelgebirge und dem Frankenwald und ist regional als traditionsreicher Textilstandort bekannt. Münchberg verfügt über eine gute Verkehrsanbindung durch die nahegelegene Bundesautobahn A9 (Berlin–München) sowie durch regionale Bahnverbindungen.

Die Theodor-Heuss-Straße selbst befindet sich im südwestlichen Stadtgebiet von Münchberg und fungiert als Haupterschließungsstraße.

In unmittelbarer Nähe verläuft die Staatsstraße 2194 (Stammbacher Straße), über die eine gute Anbindung an das überörtliche Verkehrsnetz und die Autobahnanschlussstelle Münchberg-Süd besteht.

Insgesamt handelt es sich um einen funktional geprägten Gewerbe- und Nahversorgungsstandort mit guter verkehrlicher Erschließung.

Der genaue Ausbaubereich ist den beiliegenden Lageplänen zu entnehmen.

6. Vorhandene öffentliche Verkehrswege:
Übergeordnete Straßenanbindung:
Staatsstraße 2194 (Stammbacher Straße), Bundesautobahn A9 (Anschlussstelle Münchberg-Süd)

Unmittelbar angrenzende bzw. erschließende Straßen:
Theodor-Heuss-Straße, Wiesenstraße, Marienbader Straße und die Reichenberger Straße

7. Zugänge, Zufahrten:
Zugänge zu den Anliegergrundstücken / Anwesen sowie landwirtschaftlich genutzten Flächen, sind während
der Bauzeit zwingend aufrecht zu erhalten
Erforderliche Baugruben-, Rohrgrabenabdeckungen, provisorische Zufahrten und dgl. sowie
Schutzmaßnahmen für Fußgänger und Anliegerverkehr werden  n i c h t  gesondert vergütet

8. Anschlußmöglichkeiten an Ver- und Entsorgungsleitungen:
Anschlüsse zur Wasser- und Stromversorgung sowie zur Abwasserentsorgung werden vom AG nicht
bereitgestellt.

Die Verbrauchsgebühren für Wasser und Strom, einschl. der Kosten für die Beantragung und Einrichtung von
Entnahmestellen, obliegen dem AN.

Entsorgungsgebühren von Abwässern, einschließlich der Kosten für die Beantragung und Einrichtung von
Entsorgungsstellen, obliegen dem AN.

9. Lager- und Arbeitsplätze, Zufahrtswege und Baustelleneinrichtung:
Baustelleneinrichtung

Der AG stellt für die Baustelleneinrichtung eine Fläche zur Verfügung. Die fläche befindet sich im Baufeld (Wiese gegenüber Theodor-Heuss-Straße Hausnr. 51).

Sollte der AN beabsichtigen, seine Lager- und Arbeitsplätze auf diesen Flächen einzurichten, so muss er vorher die Erlaubnis des AG einholen

Die Inanspruchnahme von Flächen zur Baustelleneinrichtung einschließlich Baustraßen sind auf ein Minimum zu beschränken. Vorhandene Vegetationsbestände sind zu schonen

Baustelleneinrichtungsflächen sind grundsätzlich außerhalb von Überschwemmungsgebieten anzulegen

Nach Gebrauch hat der AN die Fläche wieder zu räumen und rekultivieren. Alle Kosten für das Rekultivieren der Flächen, einschließlich den Oberbodenauftrag, entsrechend dem vorgefundenen Zustand sind in die Baustelleneinrichtung einzurechnen und werden nicht gesondert vergütet. Von sämtlichen in Anspruch genommenen Fremdflächen sind vom AN dem AG am Schluss der Baumaßnahmen unaufgefordert Freistellungserklärungen der Eigentümer oder Pächter über die ordnungsgemäße Wiederherstellung vorzulegen

Lager- und Arbeitsplätze

Lagerplatz für Baustoffe und für die Zwischenlagerung von Erdstoffen werden vom AG zur Verfügung gestellt. Der Lagerplatz befinden sich ca. 3,5 km von der Baustelle entfernt

Bei der Lagerung von Oberboden und sonstigen Böden sowie der Anlage von Zwischendeponien im Baugelände ist zu beachten, dass nur die von Leitungstrassen, Baumbestand und Buschwerk freien Flächen für Lagerzwecke verwendet werden dürfen.

Benötigt der AN darüber hinaus derartige Flächen, so ist es seine Aufgabe, sich diese zu beschaffen oder ihre Bentzung zu vereinbaren.

Vorhandener Oberboden auf dem Lagerplatz ist vor der Nutzung der Fläche durch den AN abzutragen und seitlich in Mieten aufzusetzen. Nach Gebrauch der Lagerfläche ist der Oberboden wieder anzudecken.und das Gelände entsprechend dem vor Nutzung vorgefundenem Zustand zu rekultivieren. Entsprechende Leistungen heirfür sind im Leistungsverzeichnis enthalten und werden vergütet.

Für Schäden die durch unsachgemäße Nutzung der Lager- und Arbeitsplätze entstehen (Öl, Eindrücke durch schwere lasten etc.) haftet der AN. Für die Lagerung von und für den Umgang mit Treibstoffen, Ölen und anderen wassergefährdenden Stoffen sind die einschlägigen Vorschriften unbedingt einzuhalten.

Soweit zusätzliche Lagerplätze erforderlich werden, hat sie der AN auf eigene Kosten selbst zu beschaffen und zu entschädigen. Auch hier hat der AN die Flächen nach Gebrauch wieder zu räumen und zu rekultivieren. Alle Kosten für das Rekultivieren der Flächen entsprechend dem vorgefundenen Zustand sind in die Baustelleneinrichtung einzurechnen. Von sämtlichen in Anspruch genommenen Flächen sind vom AN dem AG am Schluss der Baumaßnahme unaufgefordert Freistellungserklärungen der Eigentümer oder Pächter über die ordnungsgemäße Wiederherstellung vorzulegen.

Plätze Unterkünfte

Plätze für Unterkünfte stehen im Baubereich nicht zur Verfügung.

Für die örtliche Bauaufsicht des AG ist das Herstellen und Vorhalten einer Baustellencontaineranlage ausgeschrieben. Diese ist im bzw. neben dem Baubereich nach Angabe des  AG aufzustellen.

10.  Oberflächenwasser:
Die Ableitung der Oberflächenwasser erfolgt über den best. Ortskanal.

11.  Boden- und Untergrundverhältnisse:
Beim Rohrgrabenaushub ist infolge von Witterungseinflüssen mehr oder weniger Sicker- und Schichtenwasser, in unterschiedlichen Höhen zu erwarten.
Grundwasser steht in unterschiedlichen Tiefen an.
Bodenaufschlüsse und Baugrunduntersuchungen im Ausbaubereich liegen nicht vor. Soweit aus geologischen Karten ersichtlich, besteht der Untergrund aus gemischtkörnigen, lehmigen, bindigen, teils steinigen felsigen Böden.
Es wird keine Gewähr übernommen, daß die angegebenen Boden- und Grundwasserverhältnisse im Baustellenbereich auch tatsächlich auftreten.

Bezeichnung der Homogenbereiche
und Zuordnung der Bodengruppen für die einzelnen Homogenbereiche
nach DIN 18300 Erdarbeiten

Homogenbereich A

organogene Böden und Böden mit organischen Beimengungen
Mutterboden / Oberboden  Bodengruppe OH;
nach DIN 18196

Homogenbereich B

Lockererdstoffe

nichtbindige Böden (grobkörnige Böden)
Bodengruppen GE - SI
Konsistenz  steif halbfest
nach DIN 18196

gemsichtkörnige Böden
Bodengruppen GU - St*
Konsistenz  steif halbfest nach
DIN 18196

bindige Böden (feinkörnige Böden)
Bodengruppen UL - TA
Konsistenz  steif halbfest
nach DIN 18196

Homogenbereich C

Festgestein  Fels

Homogenbereich D
organische Böden (fließende Böden)
Bodenklassen HN  F
Konsistenz  breiig bis flüssig

12. Seitenentnahmen und Ablagerungsstellen:
Der AG stellt für verdrängte Bodenmassen  k e i n e  Ablagerungsstelle zur Verfügung.

Für Abbruchmaterial, bitum. Trag- und Deckschichten usw. wird  k e i n e  Deponie zur Verfügung gestellt.
Der AN hat obengenannte Abbruchmaterialien usw. unter Beachtung des jeweiligen gültigen Abfallbeseitigungsgesetzes fachgerecht zu entsorgen und entsprechende Deponiegebühren usw. in die  Einheitspreise - falls in der Leistungsbeschreibung nicht gegenteiliges ausgesagt wird - einzurechnen. Die öffentlichen Deponien und Gebühren können beim AG oder dem Landratsamt erfragt werden. Die vertragsgemäße Entsorgung bzw. Ablagerung ist durch Frachtbriefe bzw. Bestätigungen des Deponiebetreibers nachzuweisen.

13. Zu schützende Bereiche und Objekte:
Vorhandene Zäune und an den Straßengrund angrenzende Einrichtungen und Gebäude und bauliche Anlagen sind zu schützen.

In unmittelbarer Nähe von zu erhaltenden Bäumen, Pflanzbeständen und Vegetationsflächen müssen die Arbeiten mit besonderer Sorgfalt durchgeführt werden.
Die DIN 18920 sowie die RAS-LP 4 sind als Vertragsbestandteil vereinbart und einzuhalten.
Im übrigen gelten die Ausführungen zum Baumschutz gemäß der Baubeschreibung.
Erforderlich werdende Genehmigungen für das Fällen von Bäumen sind durch den Auftraggeber einzuholen und dem Auftragnehmer vor Ausführung der Leistung zu übergeben.

Offene Gewässer und das Grundwasser sind durch die Einhaltung der entsprechenden Gesetze und Vorschriften zu schützen. Eine gesonderte Vergütung erfolgt hierfür nicht.

14. Anlagen im Baugelände:
Der Auftragnehmer hat sich vor Beginn der Arbeiten von den Leitungseigentümern (Versorgungsträgern) örtlich einweisen zu lassen. Erfolgt die Einweisung nicht innerhalb von 10 Werktagen, so ist der Auftraggeber sofort schriftlich zu unterrichten. Bei Unterlassung kann der Auftragnehmer Ansprüche wegen Behinderung infolge zu später Einweisung nicht geltend machen.
Die von den Versorgungsunternehmen gegenüber dem AN geltend gemachten Kosten für die Erteilung von Leitungsauskünften sind Nebenleistung und werden nicht gesondert erstattet.
Bei Annäherung an den bekannten Leitungsbestand sind Suchschachtungen bzw. Ortungen bevorzugt durch den Leitungseigentümer vom AN kurzfristig zu veranlassen. Sollte das Erkunden nicht durch den Versorgungsträger erfolgen (Nachweis der rechtzeitigen Aufforderung an den Versorgungsträger ist vorzulegen), werden zur Vermeidung von Behinderungen im Bauablauf das Erkunden und Einmessen der in Lage bzw. Höhe nicht exakt bekannten Leitungen gesondert vergütet.
Das Erkunden der Leitungen ist Bestandteil des Bauablaufes des AN.
Die bei Suchschachtungen vorgefundenen Leitungen sind in der Lage und Höhe zu dokumentieren. Dies gilt auch für im Boden verbleibende Leitungen, sofern ein Ausbau nicht möglich ist. Diese Kosten sind mit der Vergütung abgegolten.
Der AN ist verpflichtet, sich über die genaue Lage und den Umfang der vorhandenen Kabel und Leitungen zu informieren und für deren Schutz während der Bauausführung zu sorgen.
Mit Behinderungen ist zu rechnen, notwendige Umlegungen von Leitungen und Kabeln verlängern die Bauzeit nicht.

In befestigten Straßen sind Fernmeldekabel, Stromkabel, Versorgungs- und Entsorgungs-, Gas- und Wasserleitungen verlegt.

Der AN hat sich vor Beginn seiner Arbeiten von den betroffenen Versorgungsträgern einweisen zu lassen und deren Schutzanweisungen zu beachten.

Zuständigkeit für:
Kanäle  Stadt Münchberg
Wasserleitungen  Stadtwerke Münchberg
Stromversorgung  Stadtwerke Münchberg
Fernmeldeleitungen  Telekom Münchberg / Bayreuth
Gas  Stadtwerke Münchberg
Breitband  Telekom Bayreuth / Kabel Deutschland

Maßnahmen zur Feststellung und Sicherung von Leitungen hat der AN zu treffen.

Verursachte Beschädigungen gehen zu Lasten des AN.

Die Funktionsfähigkeit der Leitungen ist während der gesamten Baumaßnahme zu gewährleisten, soweit nicht ausdrücklich anderes vereinbart ist.

Sämtliche Leitungsverlegungen sind vom Auftragnehmer mit den jeweiligen Versorgungsunternehmen und ggf. deren AN rechtzeitig zu koordninieren und im Einvernehmen mit diesen durchzuführen.

Vor Beginn der Bauarbeiten hat der AN

- sich nach weiteren Leitungen und Anlagen im Baugelände zu erkundigen
- die jeweiligen Versorgungsunternehmen zu verständigen und bei Arbeiten im Nahbereich baulicher Anlagen
  deren genaue Lage festzustellen und zu sichern
- die Schutzanweisungen der Versorgungsunternehmen einzuholen und zu beachten

Im Baustellenbereich liegende Tiefen-, Fahrbahn-, Frostschutzentwässerungseinrichtungen und Dränleitungen sind, soweit sie angeschnitten und nicht ausgebaut werden, funktionstüchtig wieder herzustellen. Über die gesamte Bauzeit hinweg ist die Funktionstüchtigkeit aller im Baugelände liegender Dränungen, Straßenentwässerungen und Grundstücksentwässerungen aufrecht zu erhalten.
Die Wiederherstellung bzw. Sanierung beschädigter oder unterbrochener Drainageanlagen und sonstiger Entwässerungssysteme hat in Abstimmung mit dem Eigentümer und dem AG zu erfolgen.

Soweit Leitungsverlegungen erforderlich werden, sind die Erdarbeiten mit den jeweiligen Eigentümer der Leitung direkt abzurechnen.

Der AN hat bei der Durchführung der Arbeiten dafür Sorge zu tragen, dass die Anlagen, soweit sie nicht aufgelassen wurden, nicht beschädigt werden.

Werden Anlagen dennoch beschädigt, ist dies sofort dem AG zu melden.

15.  Öffentlicher Verkehr auf der Baustelle:
Die Theodor-Heuss-Straße wird für die Dauer der Asphaltierungsarbeiten für den öffentlichen Verkehr gesperrt. Für die Herstellung der Baumpflanzgruben sind temporär halbseitige Sperrungen geplant.

Öffentlicher Verkehr findet in den an die Baustelle angrenzenden Ortsstraßen, Straßen im best. Wohngebiet statt.
Zugänge zu den Anliegergrundstücken / Anwesen sind während der Bauzeit zwingend aufrecht zu erhalten.
Erforderliche Baugruben-, Rohrgrabenabdeckungen, provisorische Zufahrten, Anrampungen und dgl. sowie  Schutzmaßnahmen für Fußgänger und Anliegerverkehr werden  n i c h t  gesondert vergütet.
Die Zufahrt von Rettungsfahrzeugen in allen Bauphasen ist zu jeder Tages- und Nachtzeit sicher zu stellen. Eine besondere Vergütung erfolgt hierzu nicht.
Der Anliegerverkehr im Baustellenbereich zu den Anwesen ist zu gewährleisten.

Für den ungehinderten und sicheren Zugang zu den Anliegergrundstücken ist zu sorgen. Bedarfsweise Überfahrten und Übergänge werden  n i c h t  gesondert vergütet. Die Baustelle ist nach den entsprechenden UVV abzusichern und zu betreiben.
Behinderungen wegen Aufrechterhaltung des Anliegerverkehrs usw. werden, soweit nichts Gegenteiliges ausgeschrieben,  n i c h t  gesondert vergütet.

Ausführung der Bauleistung

16. Verkehrsführung, Verkehrssicherung:

Die Theodor-Heuss-Straße wird nur für die Asphaltierungsarbeiten für den öffentlichen Verkehr gesperrt.
Für den Einbau der Pflanzgruben sind halbseitige Sperrungen in Abschnitten geplant.
Soweit möglich, ist der Anliegerverkehr aufrecht zu erhalten.
Für die Zeit der Vollsperrung erfolgt die Umleitung über die Stammbacher - B 289 - Bayreuther Straße.

Der Verkehr außerhalb der Baustrecke ist während der Bauarbeiten zwingend aufrecht zu erhalten.
Für den ungehinderten und sicheren Zugang und für die Zufahrt zu den Anliegergrundstücken ist zu sorgen.
Bedarfsweise erforderliche Überfahrten und Übergänge werden  n i c h t  gesondert vergütet.

Behinderungen wegen Aufrechterhaltung des Anliegerverkehrs werden, soweit nichts gegenteiliges ausgeschrieben ist,  n i c h t  gesondert vergütet.

17. Bauablauf:

Die Reihenfolge der Abwicklung der Bauarbeiten wird im Einvernehmen mit dem AG festgelegt.
Ein Zusammenwirken mit eventuell anderen Unternehmen kann ggf. erforderlich werden und ist zu gewährleisten.

Mehraufwendung für die Ausführung der Bauleistungen in Ausführungsabschnitten werden nicht gesondert vergütet, soweit keine Leistungen im Leistungsverzeichnis dafür vorgesehen sind.

Vor Baubeginn ist ein ausführlicher Bauzeitenplan vorzulegen und mit der Bauleitung, dem AG und den Ver- und Entsorgungsunternehmen abzusprechen.

Bauzeit: 27. April 2026 - 02. Oktober 2026

18. Baubehelfe:

- entfällt -

19.  Stoffe, Bauteile:
Alle Positionen des Leistungsverzeichnisses beinhalten die Lieferung der Stoffe oder Bauteile durch den AN, sofern bei den entsprechenden Positionen keine gesonderte Regelung vereinbart wird (siehe DIN 18299 Abs. 2).

Für nachstehend aufgeführte Baustoffe werden Eignungsprüfungen vor Baubeginn bzw. vor Einbau verlangt:
Beton, Gußasphalt, Asphaltbeton

Alle übrigen Baustoffe müssen der Güteüberwachung unterliegen.

Produkte aus anderen Mitgliedsstaaten der EG, die den allgemein technischen Vertragsbedingungen nicht entsprechen, werden einschließlich der im Herstellerland durchgeführten Prüfungen und Überwachungen als gleichwertig behandelt, wenn mit ihnen das geforderte Schutzniveau -Sicherheit, Gesundheit und Gebrauchstauglichkeit - gleichermaßen dauerhaft erreicht wird.

Auf Verlangen hat der Bieter bzw. AN die Unterlagen über die Prüfung und Überwachung der Produkte dem AG in deutscher Sprache unverzüglich vorzulegen.

Für sämtliche Schüttgüter des Straßenbaues sind Lieferscheinnachweise vorzulegen.

20.  Winterbau

- entfällt -

21.  Beweissicherung:
Eine Beweissicherung der benachbarten Bauwerke, Verkehrsflächen und / oder sonstigen Anlagen wird vor Baubeginn durch den AG veranlasst.
Bei Baugruben neben bestehenden Gebäuden ist die DIN 4123 zu beachten, wenn in der Leistungsbeschreibung keine anderen Maßnahmen für die Gebäudesicherung vorgeschrieben sind.

22. Sicherungsmaßnahmen:
Die Sicherung von Grenz- und Polygonsteinen, sowie alle erforderlichen Sicherungsmaßnahmen, Verkehrssicherung sind in den Einheitspreisen enthalten und werden nicht gesondert vergütet.

Der AN hat vor Beginn der Bauarbeiten alle vorhandenen, sichtbaren Grenzsteine mit Pflöcken zu sichern, in einem Lageplan zu protokollieren und der Bauleitung vorzulegen.
Bei Geländeab- bzw. -auftrag im Bereich der Grenzsteine hat der AN umgehend einen Beauftragen des AG - Feldgeschworenen - zwecks Sicherung und spätere Wiederherstellung des Grenzsteines zu informieren.
Bei der Bauausführung hat der AN darauf zu achten, daß keine Grenz-und Katasterfestpunkte, die außerhalb der Ab- und Auftragsquerschnitte oder Baugruben liegen, verändert oder ganz entfernt werden.
Nach Abschluß der Baumaßnahme sind die protokollierten Grenzsteine wieder zu übergeben.
Fehlende Grenzsteine werden durch das zuständige Vermessungsamt auf Kosten des AN wieder hergestellt.

Angrenzende Vegetationsflächen, Pflanzenbestände und Bäume sind zu schützen.
Es ist Sache des AN, sich vor der Angebotsabgabe über den Umfang der Arbeiten zu informieren.

23. Behinderungen:

Der Auftragnehmer hat sich über die Lage von Leitungen wie Post-, Strom-, Gas- und Wasserleitungen und von Kanälen selbst zu erkundigen.
Der AN haftet für Beschädigungen an diesen Leitungen.

Mehraufwendungen wegen Behinderung durch Einbauten wie Schächte, Schieber, Hydranten, Einläufe und dgl. werden - wenn nicht in gesonderten Positionen ausgewiesen - nicht gesondert vergütet, sondern sind in die Positionen der Planie- und Oberbauherstellung einzurechnen.

24. Aufmaßverfahren:

Örtliche (Feld-) Aufmaße sind mit der örtlichen Bauleitung durchzuführen und anerkennen zu lassen. Planaufmaße müssen durch Abrechnungszeichnungen belegt werden. Den Abschlagsrechnungen sind die Aufmaße der fertiggestellten Bauteile beizugeben. Die Bauoberleitung obliegt einem Vertreter des Bauherrn.
Für die vom Auftragnehmer verlegten Leitungen sind digitale Bestandspläne (Lage- und Höhenplan) anzufertigen.

25. Prüfungen:

Eignungs- und Eigenüberwachungsprüfungen sind nach den technischen Vorschriften durch den  AN/Hersteller unaufgefordert durchzuführen und  v o r  B a u b e g i n n  vorzulegen. Hierfür erfolgt keine gesonderte Vergütung, soweit in den technischen Vorschriften nichts anderes bestimmt ist.
Kontrollprüfungen werden nach dem in der LB angegebenen Umfang durchgeführt.
Die nach DIN 1045 erforderlichen Eignungs,- Erhärtungs- und Güteprüfungen werden nicht gesondert vergütet. Dichtheitsprüfung der Schmutzwasser- und Regenwasserkanäle einschl. Kontroll- und Einsteigschächte wird durch den AG nach Fertigstellung der Kanalbaumaßnahme extern, soweit nichts Gegenteiliges ausgeschrieben, durchgeführt. Dies entbindet den AN nicht von der Eigenüberwachung nach DIN EN 1610.Aufwendungen aus resultierenden Maßnahmen zur Herstellung der Dichtheit bei negativer Dichtheitsprüfung sind ausschließlich durch den AN zu vertreten und werden nicht gesondet vergütet.

## Asphalt-Kommunalstraßenregelung (26)
Asphalt - Kommunalstraßenregelung  (Stand: Oktober 2014)

26. Bitum. Schichten:  Probenahme, Abrechnung und Abnahme

In den Zusätzlichen Technischen Vertragsbedingungen und Richtlinien für den Bau von Verkehrsflächen- befestigungen aus Asphalt, Ausgabe 2007 / Fassung 2013 (ZTV Asphalt-StB 07/13), sowie im Abschnitt 2 der Bekanntmachung der Obersten Baubehörde vom 24. April (AllMBl S. 309) werden für den Hohlraumgehalt der fertig eingebauten Schichten folgende zulässige Höchstwerte festgelegt:

  Asphalttragschichten AC T  10,0 Vol.-%
  Asphalttragdeckschichten AC TD  6,5 Vol.-%
  Asphaltbinderschichten AC B  8,5 Vol.-%
  Asphaltdeckschichten aus Asphaltbeton AC 16 DS  6,5 Vol.-%
  Asphaltdeckschichten aus Asphaltbeton AC 11 DS, AC 8 DS  5,5 Vol.-%
  Asphaltdeckschichten aus Asphaltbeton AC D N, AC D L  5,5 Vol.-%
  Asphaltdeckschichten aus Splittmastixasphalt SMA  5,0 Vol.-%

Bei den mit S gekennzeichneten Asphaltsorten dürfen die von der Obersten Baubehörde fetgelegten Mindest-Hohlraumgehalte in der fertigen Schicht nicht unterschritten werden.

Die Toleranz (Vertrauensbereich für Produktion, Probenahme und Prüfung) ist in diesen Grenzwerten bereits eingeschlossen. In Abänderung der ZTV-Asphalt-StB 07/13 werden die Schichtdicken und die Raumdichten an mindestens 4 Einzelbohrkernen DU 15 cm bestimmt, denen jeweils eine Straßenlänge von rd. 250 m (Regelabstand der Bohrkerne) zugeordnet wird. Für kleine Baumaßnahmen gilt eine Mindestabstand von 50 m.

Regelmäßig bilden jeweils 4 Bohrkerne eine Sammelprobe. Überzählige Bohrkerne werden der letzten Sammelprobe zugeschlagen. In Abänderung der ZTV Asphalt-Stb 07/13 wird die zur Berechnung der Hohlraumgehalte erforderliche Rohdichte an der Bohrkern-Sammelprobe bestimmt.
Alle Bohrkerne einer Sammleprobe müssen gleichartige Gesteine enthalten.

Auch der Bindemittelgehalt und die Konrgrößenverteilung werden an der Bohrkern-Sammleprobe bestimmt.
Die Grenzwerte und Toleranzen der ZTV Asphalt-Stb 07/13 gelten für alle Prüfergebnisse an Bohrkern-Sammelproben im Sinne der vorliegenden Regelung. Demgemäß entfällt die Entnahme und Prüfung von Mischgutproben.

Die auf diese Weise ermittelten Prüfergebnisse werden der Abnahme nach ZTV Asphalt-Stb 07/13 zu Grunde gelegt. Wenn im Bauvertrag Einbaudicken vorgeschrieben sind, werden sie auch der Abrechnung zu Grunde gelegt.

Die Bohrkenrentnahme zur Ermittlung der Einbaudicke, des Hohlraumgehaltes, des Bindemittelgehaltes und der Korngrößenverteilung erfolgt durch den Auftragnehmer in Anwesenheit und nach Anweisung des Auftraggebers oder seines Beauftragten nach einem geeigneten Formblatt. Der Auftraggeber bestimmt die nach RAP-Stra anerkannte Prüfstelle, beauftragt die Prüfstelle, nimmt die Proben in Verwahrung, übernimmt den Probenversand und trägt gemäß ZTV die Kosten der Kontrollprüfung.

Der Erweichungspunkt Ring und Kugel des aus dem Bohrkern rückgewonnenen Bindemittels darf die in Tabelle 16 der ZTV Asphalt 07/13 angegebenen Grenzwerte nicht überschreiten. Er wird an den Bohrkernen regelmäßig festgestellt.

Wenn alle vorgenannten regelmäßigen Bohrkerne ohne Aufhebung des Schichtverbundes entnommen werden konnten, behält sich der Auftraggeber die Entnahme weiterer Bohrkerne zur Prüfung des Schichtverbundes nach der Regelung der Bekanntmachung der Obersten Baubehörde vom 24. April 2014, Punkt 2.12, vor.

Abgerechnet wird bei Asphaltdeck-, -binder-, und -tragschichten die im Leistungsverzeichnis angegebene Breite der obersten Schicht. Bei Fahrbahnaufweitungen, Verbreiterungen und im Bereich von Randeinfassungen gilt das örtl. Aufmaß.

Die Kosten für die Entnahme von Bohrkernen gemäß dem Formblatt "Entnahme von Asphaltbohrkernen"  einschließlich Schließen der Bohrlöcher mit Asphaltmischgut, werden nicht gesondert vergütet und sind in die entsprechenden Einheitspreise einzurechnen.

Der Anhang A der ZTV Asphalt-StB 07/13 wird um folgenden Teil A 2.8 "Überschreitung des Hohlraumgehaltes" ergänzt:

Überschreitet der Hohlraumgehalt der fertigen Schichten den zulässigen Höchstwert, wird ein Abzug nach folgender Formel vorgenommen:

  fAllowOverlap1

  Darin bedeuten: A  =  Abzug in EUR
  p  =  Überschreitung des zulässigen Hohlraumgehalt in Vol.-%
  EP  =  der sich aus der Abrechnung ergebene Einheitspreis in EUR/m2
  F  =  dem Einzelbohrkern zugehörige Fläche in m2

Bei Über- bzw. Unterschreitungen von Grenzwerten wird nach der ZTV-Asphalt-StB 07/13, Abschnitt 6.1 verfahren.

## Ausführungsunterlagen (27-28)
Ausführungsunterlagen

27. Vom AG zur Verfügung gestellte Ausführungsunterlagen:

Die Ausführungspläne werden durch den AG zur Verfügung gestellt (2- fach) und in digitaler Form (PDF / DWG / DXF).
Mehrfertigungen  werden gegen Erstattung der Unkosten abgegeben.
Die Sicherung sämtlicher Absteckpunkte obliegt dem AN.

Ein Teil Ausführungsplanung (Stand: Datum der Verdigungsunterlagen) liegt den Ausschreibungsunterlagen in diditaler Form bei.
Eine Übersicht der einzelenen Pläne ist dem Unterlagenverzeichnis zu entnehmen.

28. Vom AN zu beschaffende Ausführungsunterlagen:

Alle Baustellenpläne (Baustelleneinrichtungsplan, Bauablaufplan und dgl.) Standsicherheitsnachweis, Berechnungen, Festigkeitsnachweise und statische Berechnungen, erstellt der AN ohne gesonderte Vergütung, falls in der Leistungsbeschreibung nichts anderes ausgesagt wird bzw. nicht in gesonderten Positionen ausgewiesen sind.

Die dem AN bekanntgegebenen Festpunkte sind vor Baubeginn bezüglich der Höhenangaben zu überprüfen.

## Abrechnungshinweise (29-35)
Abrechnungshinweise

29.  Straßenbauarbeiten

Oberboden darf erst angedeckt werden, wenn die Flächen profiliert und durch den AG abgenommen sind.

Rohrgrabenaushub im Dammbereich wird nur in der Tiefe vergütet, insoweit es für die Verfüllung der Leitungszone erforderlich ist.

Die Verdichtung der Erdplanie, auch im Einschnittbereich, wird nicht gesondert vergütet, sondern ist in die jeweiligen Einheitspreise einzurechnen.

Die Entwässerungszunge der Frostschutzschicht gehört zur Frostschutzschicht und wird wie diese abgerechnet.

Der auszuführende Deckenanschluß ist kostenmäßig in die Einheitspreise einzurechnen. Fräsarbeiten dazu werden nach Positionen gesondert vergütet.

Für Umpflasterungen von Rohreinläufen, Schachtabdeckungen und dergleichen wird kein zusätzlicher Aushub vergütet.

Das nachträgliche Aufstemmen von Schächten und Schiebern im Asphalt wird nicht gesondert vergütet, sondern ist in die Einheitspreise "Schacht heben" bzw. "Umpflasterung herstellen", einzurechnen.

Wenn nicht in gesonderten Positionen ausgewiesen, werden Mehraufwendungen wegen Behinderung durch Einbauten wie Schächte, Schieber, Hydranten, Einläufe und dgl. nicht gesondert vergütet, sondern sind in die Positionen der Erdarbeiten, Planie- und Oberbauherstellung einzurechnen.

30.  Beton- und Stahlbeton

werden getrennt nach Beton einschl. Schalung und Bewehrung abgerechnet sofern bei der Leistungsbeschreibung keine andere Abrechnungsart  vorgeschrieben ist.

31.  Falls in der Leistungsbeschreibung nicht gesondert ausgewiesen, wird nicht gesondert vergütet:
- Herstellen der Schacht- und Bauwerksanschlüsse mit besonderen Rohr-Anschluß-Stücken, Gelenkstücke und dgl.
- Herstellen von Paßstücken zur notwendigen Längenoptimierung bei sämtl. Werkstoffen
- Herstellen von Aussparungen und festen Rohrdurchführungen (Rohre einbetoniert bzw. eingemauert)
- Herstellen von Krümmungen und Schrägen in Bauwerken,
- Ausbilden von Arbeitsfugen und der Scheinfugen zur Vermeidung von Schwindrissen
- Das Herstellen der Rohrgrabensohle profil- und plangerecht, einschl. notwendiges nachverdichten.
- Das Nachverdichten im Ab- und Auftragbereich sämtlicher Verkehrsflächen.
- Das Herstellen des Erdplanums im Bereich sämtlicher Verkehrsflächen zur Aufnahme der ungebundenen Tragschichten in sämtlichen Ab- und Auftragbereichen mit einer zulässigen Abweichung der Sollhöhe von +/- 2 cm.

32.  Verbau und Wasserhaltung

Wenn nicht in gesonderten Positionen ausgewiesen, gilt der Aushub für Rohrgräben und Bauwerke  einschließlich Verbau und Wasserhaltung.
Für die Ausführung des Verbaues gilt DIN 4124. Die Wahl der Verbauart - ob waagerechter/senkrechter Graben-Normverbau mittels Holz oder Stahlbauteilen oder Spundwand - bei Fluß-Bachquerung dichter Verbau einschl. aller Leistungen - bleibt den AN überlassen. Wenn vorhandene Anlagen - Kabel- und Leitungskreuzungen, Bauwerke usw. - den Verbau behindern, sind durch besondere Maßnahmen deren Schutz und Betriebssicherheit zu gewährleisten. Dadurch bedingte Erschwernisse, Mehraufwendungen usw. beim Verbau durch umsteifen etc. sind in die Position "Grabenaushub, Handschachtung, Kabel und Rohrleitungen sichern usw." einzurechnen.

33.  Bodenverdrängung
Überschüssige Bodenmassen aus der Verdrängung durch Baukörper und Rohre oder Einbau von Stoffen gehen, soweit sie nicht auf der Baustelle verwendet werden bzw. nichts gegenteiliges in der Leistungsbeschreibung ausgesagt wird, in das Eigentum des Auftragnehmers über und sind zu beseitigen. Eine gesondere Vergütung hierfür erfolgt nicht.
Der Auftraggeber stellt  e i n e  Seitenablagerung für Erdaushub im bereich des Baufeldes zur Verfügung.
Für Abbruchmaterial stellt der AG k e i n e Ablagerungsstellen zur Verfügung. Der Auftragnehmer hat die Abbruchmassen fachgerecht zu entsorgen. Anfallende Transportkosten und Deponiegebühren sind bei den jeweiligen Positionen zu berücksichtigen.

34. Abrechnungstiefe bei Regelschächten:

Schachttiefe gemessen vom tiefsten Punkt der Fließsohle bis OK Schachtkonus bzw. Auflagering
( DIN 18306)

35.  Abrechnungstiefe Rohrgrabenaushub bei Straßenbau

Können im Zuge des Kanal- bzw. Wasserleitungsbaues die Straßenbauarbeiten mit ausgeführt werden, gilt für die Abrechnung des Rohrgrabenaushubes die Tiefe ab Rohplanie der neuen Straße. (Rohplanie = Planie für Straßenoberbau + 10 cm)
Neue Schachtabdeckungen, Hydranten- und Schieberkappen sind dabei gegebenenfalls Zug um Zug bis zur endgültigen Höhe anzugleichen.
Eine gesonderte Vergütung erfolgt hierfür  n i c h t .

## Festwerte, Umr.faktoren (36-37)
Festwerte, Umrechnungsfaktoren

36.  Festwerte und Regelzeichnungen

Entwässerungskanäle- und -leitungen, Rohrauflager usw., werden nach Festwerten und Regelzeichnungen entsprechend der ZTV-Rohrgraben bzw. ZTV-Wa abgerechnet.
Die Regelzeichnungen liegen bei der ausschreibenden Stelle auf.

Leitungskreuzungen (Kanäle, Druckrohre, Kabel, Dränagen, usw.) werden innerhalb des Rohrgrabens aufgemessen. Abrechnungslänge ist gleich der Kreuzungslänge, gemessen nur auf Rohrgrabenbreite  (Abrechnungsbreite) des Rohrgraben.

37.  Umrechnungsfaktoren

Als Umrechnungsfaktor von Gewichts- auf Raummaß (verdichteter Zustand) werden, sofern kein Nachweis erfolgt, vereinbart:
Einbaugewichte, verdichtet:

  2,20 t/m3  für Abraum
  Frostschutz
  Mineralgemisch
  Schottersplittsandgemisch

  2,00 t/m3  für Kiessand
  Sand

  1,80 t/m3  für Kies
  Splitt
  Schotter
  Schrotten.

Schüttgewichte, lose:

  1,85 t/m3  für Abraum
  Frostschutz
  Mineralgemisch
  Schottersplittsandgemisch

  1,80 t/m3  für Kiessand
  Sand

  1,70 t/m3  für Kies
  Splitt
  Schotter
  Schrotten

## ZTV Rohrgraben, Kanal / WL
Kanal-  und  Wasserleitungsbauarbeiten

ZTV Rohrgraben (vorrangig zu VOB/C - DIN 18 300 Erdarbeiten)
für Wasserversorgungs- und Abwasseranlagen
und Ergänzungen (kursive Schreibweise) entgegen der ZTV Rohrgraben für die Abrechnung von Kanal- und Wasserleitungsbauarbeiten (ggf. auch in gesonderten Abteilungen des LV)

1. Abrechnungslänge

1.1  Als Grundlage gilt für alle Leistungen, bei denen zur Feststellung der Abrechnungsmenge die Grabenlänge oder ein Teil davon aufzumessen ist, die Länge der Rohrleitung in den Grenzen, in denen die abzurechnende Position zur Ausführung gekommen ist.

  Schächte im Zuge der Leitungen (auch Anschlußleitungen, Anschlußkanälen) wird von Achse Hauptrohr gemessen.

  Führt die Leitung in ein Haus oder eine sonstige nicht zum Rohrgraben zählende bauliche Anlage, so wird bis Außenkante der Einführung gemessen.

1.2  Zu der Grabenlänge nach 1.1 kommen folgende Zulagen:

1.2.1 Zum jeweiligen Ende einer Leitung wird eine Zulage von 0,5 m gewährt.

1.2.2  Bei Leitungen, die außerhalb von Schächten von bestehenden und bereits verfüllten Leitungen abzweigen, wird zu Herstellung des Anschlusses eine Zulage von 1,0 m gewährt.

1.2.3  Bei der Rohrbettung und der Rohrumhüllung werden die Schächte, gemessen von Außenkante Schachtwand bis Außenkante Schachtwand, abgesetzt. Sonstige Unterbrechungen mit geringerer Länge von 1,0 m werden übermessen.

2. Abrechnungsbreite (gleichgültig, ob verbaute oder unverbaute Ausführung)

2.1 Als Abrechnungsbreite gelten, wenn nichts anderes vorgeschrieben ist, für alle Leitungen, bei denen zur Feststellung der Abrechnungsmenge die Grabenbreite oder ein Teil davon benötigt wird, ohne Rücksicht auf die Aushubbreite, die unter Beachtung der DIN 4124 bzw. DIN EN 1610 tatsächlich notwendig wird (mit Ausnahme der folgenden Abschnitte 2.2 und 2.3), folgende Breitenmaße:

Tabelle 1

Bis einschl.
Nennweite DN (mm)50  250  400  800  1400  >1400

Abrechnungsbreite für
alle Tiefen (m)  0,70  1,00  DN+0,80  DN+0,90  DN+1,10  DN+1,30

gilt für normale, wandverstärkte und ummantelte Rohre.

2.2  Wenn Kabelgräben, Drängräben und vergleichbare Leitungsgräben mit Tiefen ≤ 1,25 m und einer zu verlegenden Leitung mit einer Nennweite < 50 mm nicht betreten werden müssen, gelten als Abrechnungsbreite die Mindestbreiten nach Abschnitt 5.2.3 DIN 4124 entsprechend folgender Tabelle:

Tabelle 2

Lichte Mindestbreiten für Gräben ohne betretbaren Arbeitsraum

Regelverlegetiefe  bis 0,70 m  über 0,70 m  über 0,90 m  über 1,00 m
  bis  0,90 m  bis  1,00 m  bis  1,25 m

lichte Grabenbreite  0,30 m  0,40 m  0,50 m  0,60 m

2.3 Rohrgräben innerhalb von Gebäuden, in der Sohle von Baugruben und Aushub von Fundamenten von Kleinbauwerken werden nach tatsächlich erforderlicher Breite abgerechnet.

  Baugruben von Bauwerken, Großprofilschächten, RÜB u.s.w.:

  Zur Breite, die sich aus den Außenmaßen des Bauwerkes zuzüglich dem betretbaren Arbeitsraum (nach DIN 4124) ergibt, wird hinzugerechnet:

  25 cm für jede Betonschalung und
  25 cm für jede Baugrubenverkleidung.

2.4  Im Bereich von Schächten ist die Abrechnungsbreite für den gemäß Ziffer 1.1 für die Rohrleitung durchgemessenen Rohrgraben nach Ziffer 2.1 maßgebend.

  Breite im Bereich von Schächten:

  Im Bereich von Schächten und Kleinbauwerken im Zuge der Rohrleitung gilt die Abrechnungsbreite der  entsprechenden Rohrleitung.
  Mehraushub und alle sonstigen zusätzlichen Leistungen gegenüber der normalen Kanalbaugrube sind in die Einheitspreise einzurechnen.

2.5  Bei mehrfacher Rohrlage nebeneinander auf gleicher Sohle wird für das zweite (= gleich große oder kleinere) und jedes weitere Rohr ein Zuschlag von je DN + 0,40 gewährt, wenn größere als nach DIN
  19630 zulässige Abstände nicht vorgeschrieben sind. Wird lediglich ein Kabel oder Kabelschutzrohr im Sohl- oder Scheitelbereich mitgeführt, wird kein Zuschlag gewährt.

2.6  Bei Übereinanderlagerung gilt:

a)  wenn das größere Rohr auf unterster Rohrgrabensohle liegt, über die gesamte Rohrgrabentiefe die Rohrgrabenbreite nach Tabelle 1 für das größere Rohr.

b)  wenn das kleinere Rohr auf unterster Rohrgrabensohle liegt, die tatsächliche Rohrgrabentiefe mit der jeweiligen Rohrgrabenbreite nach Tabelle 1 gestaffelt.

2.7 Bei Stufenlage wird die Rohrgrabenbreite nach Tabelle 1 und die Rohrgrabentiefe für jedes Rohr einzeln ermittelt, wenn die Stufe eindeutig außerhalb der Rohrgrabenbreite des tieferen Rohrgrabens liegt.

2.8 Bei Straßenaufbrüchen und der Wiederherstellung der Straßenbefestigung wird auf die Rohrgrabenbreite ein Zuschlag gewährt gemäß der ZTVA-StB 97 in der jeweils gültigen Fassung. Eine Vergütung über die befestigte Straßenfläche hinaus wird jedoch nicht gewährt.
  Zum jeweiligen planmäßigen Ende einer Leitung wird ein Zuschlag von 1,00 m gewährt. Zur Straßenbefestigung zählen nur gebundene Trag- und Deckschichten auf Bitumen- und Betonbasis.

  Straßenaufbruch und -wiederherstellung

  bei Straßenaufbruch und -wiederherstellung werden folgende Breiten aufgemessen und vergütet:

  Straßenaufbruch: oberste Breite der Straßenwiederherstellung als Zulage zur  Regelbreite des Rohrgrabenaushubes.

  Straßenwiederherstellung: nicht gebundene Tragschicht:  Baugrubenbreite

  gebundene Tragschicht: Baugrubenbreite + 0,20 m pro Randstreifen

  Deckschicht: Baugrubenbreite + 0,25 m pro Randstreifen

  Das erstmalige und ggf. nachträgliche Schneiden/Fräsen und Zurücknehmen der gebundenen Tragschicht und der Decke sowie das Nachverdichten der aufgelockerten Randzonen der Frostschutzschicht wird nicht gesondert vergütet.

  Die bedarfsweise oder vorübergehende Auffüllung der Frostschutzschicht bis OK Fahrbahn und der anschließende Ausbau und die Planierherstellung für den Einbau der bituminösen Schichten wird nicht gesondert vergütet.

3. Weitere Abrechnungsbreiten

3.1  Die Aushubtiefe wird von der Oberfläche des auszuhebenden Grabens bis zur Sohle des Grabens gerechnet. Bei der Ermittlung der Aushubmengen werden Aushubleistungen mindernd berücksichtigt, die in besonderen Ansätzen erfasst sind und vergütet werden. Bei eigens vereinbartem Oberbodenabtrag werden, wenn im Leistungsverzeichnis nichts anderes angegeben ist, von der ursprünglichen Rohrgrabentiefe 0,20 m abgezogen.

  Abrechnungstiefe / Tiefenzuschläge

  Tiefenzuschläge  werden nur vergütet, wenn hierfür besondere Ansätze / Positionen im LV enthalten sind.

3.2  Bei Hindernissen (Rohren, Kabeln, Kanälen usw.) in Rohrgraben wird der Aushub in Handschacht nur soweit vergütet, als er tatsächlich ausgeführt wird. Der Umfang der Handschachtarbeiten ist im Benehmen mit der örtlichen Bauüberwachung festzulegen. Wenn nichts anderes vereinbart ist, sind damit auch Erschwernisse und zusätzliche Leistungen für die Sicherung und den Schutz des Hindernisses abgegolten.

  Hindernisse

  Bei bekannten Hindernissen wird jeweils vor und nach dem Hinternis 1,0 m Handschachtung vergütet.
  Dies gilt für alle Tiefen, wenn nicht in gesonderten Positionen ausgewiesen.

  Ist die Leistung für Handschachtung in Positionen enthalten, erfolgt keine zusätzliche Vergütung.

3.3  Wird der Auftragnehmer mit der Instandsetzung von beschädigten Hindernissen oder zusätzlichen, nicht auf das Hindernis bezogenen Sicherungsarbeiten beauftragt, so werden, wenn nichts anderes vereinbart ist, die zusätzlichen Leistungen in Stundenlohn verrechnet und das benötigte Material gegen Nachweis bezahlt.

3.4  Bodenaustausch wird abgerechnet nach dem Abrechnungsverfahren des Rohrgrabenaushubes. Der durch Leitungen ab DN 250, Sand- und Betonbettung, Sandüberdeckung, Trag- und Deckschichten von Verkehrswegen und sonstigen Einbauten mit mehr als 1 m3 Rauminhalt verdrängte Boden wir dabei abgezogen.

3.5  Bei Suchschlitzen nach Angabe des AG bzw. der Bauleitung zu Feststellung der Lage von Kabeln und Leitungen nach besonderer Erfordernis werden in der Regel folgende Grabenbreiten vergütet:
  Tiefe bis 0,90 m:  Breite 0,40 m ; Tiefe bis 1,25 m;  Breite 0,60 m ; Tiefe über 1,25 m:  0,70 m.

4.  B a u f e l d b r e i t e n

4.1  Die Baufeldbreite ist auf das notwendige Maß zu beschränken.
  Auf freien Strecken (außerhalb der Bebauung) wird bei Anlage von Rohrgräben mit einfacher Rohrlage folgende Baufeldbreite zugestanden, wenn die örtlichen Verhältnisse dies zulassen und in der Leistungsbeschreibung keine andere Breite vorgesehen ist:

  Nennweite der RohrleitungBaufeldbreite bei einer Rohrgrabentiefe von
  bis  bis 3,0 m  3,01 bis 5,0 m
  DN 200  14 m  16 m
  DN 400  16 m  18 m
  DN 800  18 m  20 m
  DN 1200  20 m  22 m
  über DN 1200 nach besonderer Festlegung

4.2  Wenn nichts anderes vorgeschrieben ist, ergibt sich bei mehrfacher Rohrlage nebeneinander, auch bei unterschiedlicher Tiefenlage, die Baufeldbreite des tiefsten Rohres, indem die Summe der Nennweiten zu Grunde gelegt wird.
  Dies gilt nicht, wenn lediglich ein Kabelzugrohr oder eine Leitung, für die ein betretbarer Arbeitsraum
  nicht benötigt wird, mitgeführt wird.

4.3  Bei gesonderter Kabelverlegung wird eine Baufeldbreite von 4 m für den Kabelgraben zugestanden.

4.4 Die Baufeldbreite im Wald, in Landschaftsschutzgebieten, innerhalb von Ortschaften oder bei sonstigen beengten Verhältnissen wird gesondert festgelegt.

## Hinweise / vertragliche Regelungen
H i n w e i s e

1.  Der Ausschreibung liegen die nachfolgend aufgeführten Standard-Leistungstexte zugrunde und sind Vertragsbestandteil:

      -  Leistungsbeschreibung für die Ausführung von Straßen-
  und Brückenbauarbeiten in Bayern, (LB-StB-By),
  Ausgabe 02/2007 / Stand 2012 - 2018

       -  Standardleistungsbuch für das Bauwesen (StLB)

2.  Der Bieter erhält die Leistungsbeschreibung jeweils 1- fach als Langtext- LV und als Kurztext- LV.
  Das Langtext- LV  bleibt beim Bieter, das Kurztext- LV ist dem Angebot beizufügen.

3.  Die Verdingungsunterlage wurde automatisch sortiert.
  Der Bieter hat die Vollständigkeit der  Unterlagen anhand der Seitenzahlen zu prüfen und fehlende Blätter anzufordern bzw. Doppel auszusortieren und zu vernichten.

4.  Der Auftragnehmer hat bei der Kalkulation die Beschreibung der vorgelegten Leistungen auf ihre fachliche Richtigkeit und Vollständigkeit zu überprüfen und gegebenenfalls Erklärungen, Berichtigungen und Ergänzungen auf einem gesonderten Beiblatt einzureichen.

5.  Das Submissionsergebnis wird den Bietern schriftlich mitgeteilt.
  Telefonische Auskünfte können nicht  gegeben werden.

6.  Der Auftragnehmer muß ein Bautagebuch führen. Etwaige Einträge des Auftraggebers im Bautagebuch hat der Beauftragte des Auftragnehmers auf Verlangen gegen Unterschrift zu Kenntnis zu nehmen.
  Sofern gegen den Eintrag Bedenken bestehen, hat der Auftragnehmer diese unverzüglich schriftlich mitzuteilen.

## 25-07 Baumpflanzungen in der Theodor-Heuss-Straße
Datum: 03.03.2026

*Hinweis: 900 Allgemeine Vorbemerkungen*
StL-Nr. 16900000
Allgemeine Vorbemerkungen
1. Die Vorbemerkungen zu den einzelnen Leistungsbereichen der LB StB-By sind Vertragsbestandteil.
2. Für LV-Positionen, die auf Standardtexte der
LB StB-By zurückgreifen, gilt der Wortlaut des
Langtextes als vertraglich vereinbart.
3. Leistungen, deren Text nicht dem in der LB StB-By
abgedruckten entspricht, haben keine StL-Nr.,
sondern lediglich eine Ordnungszahl (OZ) erhalten.
Sämtliche Vorbemerkungen zu den einzelnen Abschnitten
der LB StB-By gelten jedoch für  alle in dem jeweiligen
Abschnitt aufgeführten Leistungen, gleichgültig, ob sie
eine StL-Nr. oder lediglich eine OZ erhalten haben. Die
allgemeinen Vorbemerkungen der LB StB-By
sind Bestandteil der Leistungsbeschreibung
und gelten für alle Leistungen.
4. Für die Anwendung der Standardtexte sowie der
Ausführung von Leistungen nach der LB StB-By sind
die VOB Teil B und C sowie etwaige Zusätzliche
Vertragsbedingungen (ZVB) und etwaige Zusätzliche
Technische Vertragsbedingungen (ZTV), Technische
Lieferbedingungen (TL) und Technische Prüfbedingungen
(TP) in den aktuellen Fassungen in Verbindung mit den
durch die Oberste Baubehörde veröffentlichten
Bekanntmachungen vertraglich vereinbart. Weitere
Einzelheiten richten sich nach den Festlegungen in
der Baubeschreibung.
5. Soweit im Leistungsverzeichnis auf Technische
Spezifikationen (z.B. nationale Normen, mit denen
Europäische Normen umgesetzt werden, europäische
technische Zulassungen, gemeinsame technische
Spezifikationen, internationale Normen) Bezug
genommen wird, werden auch ohne den ausdrücklichen
Zusatz *oder gleichwertig* immer gleichwertige
Technische Spezifikationen in Bezug genommen.
6. Die Unterlagen des AG umfassen alle der
Ausschreibung zugrundeliegenden Unterlagen. Als
Unterlagen des AG gelten auch die nach den ZTV-ING
vom AN zu liefernden Ausführungsunterlagen.
7.  Recycling-Baustoffe, deren Bautauglichkeit und Umweltverträglichkeit durch eine ständige
qualitätssichernde Güteüberwachung nach Maßgabe
der TL BuB E-StB, der TL G SOB-StB und der
ZTV wwG-StB By nachgewiesen wurde,
sind gleichwertig zu natürlichen Baustoffen.
Ergänzend dazu sind die Einbauklassen anzugeben.
8. Beton und Zementmörtel:
8.1 Der Beton sowie Zementmörtel muss - soweit in der
Leistungsbeschreibung nichts anderes enthalten ist -
der DIN EN 206-1 und der DIN 1045-2 sowie den
ZTV-ING entsprechen.
8.2 Bei der Bezeichnung der Expositionsklassen handelt
es sich um eine verkürzte Schreibweise. Die
Ergänzung (D) für die deutsche Regelung entsprechend
DIN-Fachbericht 100 (Beton) gilt als vereinbart.
8.3 Soweit Mindestdruckfestigkeitsklassen bei den
Expositionsklassen angegeben sind, resultieren
diese allein aus der Expositionsklasse bzw. der
Kombination der Expositionsklassen.
9. Gemäß Kreislaufwirtschaftsgesetzt (KRW) beinhaltet
Entsorgung Verwertungs- und Beseitigungsverfahren,
einschließlich der Vorbereitung vor der Verwertung
oder Beseitigung.

*Hinweis: Vorbemerkungen zu LB 901*
StL-Nr. 18901000
Vorbemerkungen zu LB 901
1. Allgemeines
1.1 Sofern in den Unterlagen des AG die Art der
berührungslosen Außerkraftsetzung von Verkehrsschildern nicht vorgegeben ist, sind folgende Arten
zulässig:
- Abdrehen um 90 Grad,
- Demontage,
- Abdecken mit witterungsbeständigen und undurchsichtigem Material,
- mobile Auskreuzvorrichtungen aus Kunststoff oder
Metall, beklebt mit Folie Typ 3, gem. DIN 67520,
Teil 4,
bis 3 m2 Schildfläche:  Breite 75 mm
über 3 m2 Schildfläche: Breite 100mm.
2. Nebenleistungen, Besondere Leistungen
Die nachfolgend aufgeführten Leistungen gehören zum
Leistungsumfang:
2.1 Das Herstellen verkehrssicherer Zugangs- und
und Zufahrtsmöglichkeiten für Anlieger gehört
zum Leistungsumfang.

*Hinweis: Vorbemerkungen zu LB 902*
StL-Nr. 15902000
Vorbemerkungen zu LB 902
1. Allgemeines
1.1 In Waldstrecken ist der Waldboden mit der darüberliegenden, durchwurzelten Oberbodenschicht erst abzuheben und seitlich zu lagern, wenn Bäume, Unterholz,
Astwerk, Rinden und die Wurzelstöcke entfernt sind.
1.2 Infolge der Massenunsicherheit bei der Kampfmittelsondierung und Räumung sind in die Räumungspositionen
keine AGK und BGK einzurechnen.
2. Nebenleistungen, Besondere Leistungen
Die nachfolgend aufgeführten Leistungen gehören zum
Leistungsumfang:
2.1 Das Beseitigen am Boden liegender Äste beim
Roden in geschlossenem Bestand.
3. Abrechnung
3.1 Der Stammdurchmesser von Bäumen ist der
mittlere Durchmesser, gemessen 1 m über dem Boden.
3.2 Der Durchmesser von Wurzelstöcken ist der
mittlere Durchmesser der Schnittfläche.
3.3 Die gerodete Fläche wird durch die Außenränder
des Bestandes auf der Bodenoberfläche begrenzt.
Das Aufmaß wird vor der Rodung durchgeführt.
3.4 Für die Ermittlung der Rodungsfläche im Mittel- und
Trennstreifen zweibahniger Straßen gilt:
Als Breite wird die gesamte Breite des Mittel- bzw.
Trennstreifens gemessen.
Lücken im Bestand bis 10 m Länge werden übermessen.

*Hinweis: Vorbemerkungen zu LB 903*
StL-Nr. 16903000
Vorbemerkungen zu LB 903
1. Allgemeines
2. Nebenleistungen, Besondere Leistungen
Die nachfolgend aufgeführten Leistungen gehören zum
Leistungsumfang:
2.1 Das Fördern des Oberbodens innerhalb der
Baustelle unabhängig von der Länge der Förderwege.
3. Abrechnung
3.1 Oberbodenlieferung:
Die Mengenermittlung erfolgt durch Aufmaß des
Oberbodens auf dem Fahrzeug an der Einbaustelle.

*Hinweis: Vorbemerkungen zu LB 904*
StL-Nr. 18904000
Vorbemerkungen zu LB 904
1. Allgemeines
1.1 Boden, Einbauklassen und Zuordnungswerte (Z0,
Z1.1, Z1.2, Z2) werden nach den Technischen Regeln
der Mitteilungen der Länderarbeitsgemeinschaft
Abfall (LAGA) 20 sowie den Anforderungen an die
Verfüllung von Gruben und Brüchen sowie Tagebauen
in der aktuellen Fassung (geänderte Anlage 2 Stand
11.05.2018) definiert.
https://www.stmuv.bayern.de/themen/wasserwirtschaft/
grundwasser/doc/verfuell.pdf
Die Verwertungsklassen RW1 bzw. RW2 werden in
der ZTV wwG-StB BY05 definiert.
1.2 Sofern in der Leistungsbeschreibung nichts anderes
angegeben ist, ist bei der Verwendung von Geokunststoffen von einer vorgesehenen Nutzungsdauer von
100 Jahren auszugehen.
1.3 Als Prüfmethode für die Verdichtungskennwerte
im Bereich Erdbau wird die Methode M3 festgelegt,
sofern in der Leistungsbeschreibung nichts anderes
angegeben wird.
2. Nebenleistungen, Besondere Leistungen
Die nachfolgend aufgeführten Leistungen gehören
zum Leistungsumfang
2.1 Das Zwischenlagern des Bodens, soweit es nicht
vom AG angeordnet wird.
2.2 Wenn das Herstellen von Einbauten und/oder
Bauwerken im Leistungsumfang des AN enthalten
ist, gehören alle dadurch verursachten Erschwernisse
zum Leistungsumfang.
3. Abrechnung
3.1 Die Mengenermittlung erfolgt, soweit nachstehend nicht anders geregelt, im Abtrag.
Erfolgt die Abrechnung ausnahmsweise im Auftrag, so
wird der durch die Verdichtung des Dammuntergrundes
bedingte Mehrverbrauch an Schüttmassen nicht gesondert vergütet, wenn in der Leistungsbeschreibung
nichts anderes angegeben ist.
3.2 Die Mengenermittlung von Schüttmaterial aus
Seitenentnahmen wird wie folgt durchgeführt:
Die Menge des Gesamtauftrages in verdichtetem
Zustand abzüglich der Menge des wiedereingebauten Abtragsmaterials und der Menge des
Liefermaterials ergibt die Menge des Schüttmaterials.
3.3 Das Erstellen des Planums wird nur einmal vergütet,
auch wenn der Bereich des Planums in
mehreren Positionen enthalten ist
(z.B. Aushub und Bodenverbesserung).
3.4 Bei Bohrungen zur Baugrunderkundung werden die
Bohrlängen unabhängig von der Endtiefe der Bohrung
jeweils in dem Bohrbereich abgerechnet, den sie
durchlaufen.

*Hinweis: Vorbemerkungen zu LB 905*
StL-Nr. 18905000
Vorbemerkungen zu LB 905
1. Allgemeines
1.1 Die Boden- und Untergrundverhältnisse sind in den
Unterlagen des AG angegeben. Diese Unterlagen gelten
nur für die Aufschlussstellen und die ausgeschriebene
Gründungsart. Aus der Verwertung der Unterlagen für
eine Änderung der Bauwerksgründung nach Art und Lage
sowie für die Gründung von Baubehelfen kann der AN
dem AG gegenüber keine Ansprüche ableiten.
1.2 Boden, Einbauklassen und Zuordnungswerte
(Z0, Z1.1, Z1.2, Z2) werden nach den
Technischen Regeln der Mitteilung der Länderarbeitsgemeinschaft Abfall (LAGA) 20 sowie
den Anforderungen an die Verfüllung von Gruben und
Brüchen sowie Tagebauen In der Fassung vom
09.12.2005 definiert.
http://www.stmug.bayern.de/umwelt/wasserwirtschaft/
grundwasser/doc/verfuell.pdf
Die Verwertungsklassen RW1 bzw. RW 2 werden in der
ZTV wwG-StB BY 05 definiert.
2. Nebenleistungen, Besondere Leistungen
Die nachfolgend aufgeführten Leistungen gehören zum
Leistungsumfang:
2.1 Das Zwischenlagern des Bodens, soweit es nicht vom
AG angeordnet wird.
3. Abrechnung
3.1 Die Abrechnungstiefe bei Baugruben geht von
OK Gelände aus. Die Abrechnungstiefe bei Boden
zwischen Pfahlköpfen lösen geht von OK Pfahlkopfplatte
aus.
3.2 Die Abrechnungstiefe für den Leitungsgrabenaushub
ist für jeden Grabenabschnitt jeweils die planmäßige
Grabentiefe nach DIN EN 1610.
Sofern in der Leistungsposition keine andere Angabe
gemacht wird, ist die Abrechnungstiefe für den
Leitungsgrabenaushub in Dämmen, die im gleichen
Auftrag hergestellt werden, die Dicke der Leitungszone
zuzüglich der nach Angaben des Rohrherstellers statisch
erforderlichen Überdeckung.
3.3 Die Abrechnungstiefe für die Leitungsgrabenverfüllung ist für jeden Grabenabschnitt die jeweilige
Grabentiefe nach DIN EN 1610 abzüglich der Dicke der
Leitungszone. Sofern in der Leistungsposition keine
andere Angabe gemacht wird, ist die Abrechnungstiefe
für die Leitungsgrabenverfüllung in Dämmen, die im
gleichen Auftrag hergestellt werden, die nach Angaben
des Rohrherstellers statisch erforderliche Überdeckung
abzüglich der Dicke der Abdeckung.
3.4 Die Abrechnungsbreite für Leitungsgräben mit
Rohrleitungen ist die Mindestgrabenbreite
nach DIN EN 1610, Tab. 1 und Tab. 2. Maßgeblich für
die Abrechnung ist der jeweils größere Wert aus den
Tabellen, sofern in der Position nichts anderes angegeben ist. Ein ggf. vorhandener Verbau ist bei der
Ermittlung der Abrechnungsbreite nicht zu berücksichtigen.
3.5 Für Leitungsgräben mit Rohrleitung ist die Abrechnungslänge die tatsächliche Länge der Rohrleitung.
Die Abrechnungslänge der Rohrleitung ist von diesen
Regelungen nicht betroffen.
Ergänzend gilt folgendes:
- Zweigt die Rohrleitung außerhalb von Schächten von
neu herzustellenden Leitungen, deren Leitungsgraben noch nicht verfüllt ist, ab, wird von der
Achse Hauptrohr gemessen.
- Zweigt die Rohrleitung außerhalb von Schächten von
Leitungen ab, deren Leitungsgraben bereits verfüllt
ist, ab, wird zur Herstellung des Anschlusses der
Abrechnungslänge 1,00 m unabhängig vom Durchmesser des Hauptrohres zugeschlagen, sofern die
Verfüllung vom AG veranlasst ist.
- Zweigt die Rohrleitung außerhalb von Schächten von
bestehenden Leitungen ab, wird zur Herstellung des
Anschlusses der Abrechnungslänge 1,00 m unabhängig vom Durchmesser des Hauptrohres zugeschlagen.
- Beginnt die Rohrleitung an einem neu herzustellenden
Straßenablauf, wird der Abrechnungslänge der Außendurchmessers des Straßenablaufs zugeschlagen.
- Beginnt oder endet die Rohrleitung an einem
bestehenden Schacht, wird der Abrechnungslänge
0,5 m zugeschlagen.
- Endet die Rohrleitung an einem Haus oder sonstigen,
nicht zum Rohrleitungsgraben zählenden baulichen
Anlagen, so wird bis Außenkante der Einführung
gemessen.
Wenn die Erdarbeiten für die Schächte nicht gesondert
vergütet werden, gilt ergänzend folgendes:
- Bei Zwischenschächten im Zuge der Rohrleitung wird
der Außendurchmesser der Schächte der
Abrechnungslänge zugeschlagen.
- Beginnt oder endet die Rohrleitung an einem neu
herzustellenden Schacht, wird der Abrechnungslänge der Außendurchmesser des Schachtes und
zusätzlich 0,5 m zugeschlagen.
- Der Außendurchmesser des Schachtes wird je Schacht
nur einmal vergütet. Er wird dem Leitungsgraben zugeschlagen, in dem das Rohr mit dem größten Durchmesser eingebaut wird.

*Hinweis: Vorbemerkungen zu LB 909*
StL-Nr. 18909000
Vorbemerkungen zu LB 909
1. Beton und Zementmörtel:
1.1 Normalbettmörtel, Dünnbettmörtel sowie Putzmörtel
müssen - soweit in der Leistungsbeschreibung nichts
anderes enthalten ist - der DIN 1053-1,
Ausgabe 1996-11, entsprechen.
2. Die nachfolgend aufgeführten Leistungen gehören zum
Leistungsumfang:
2.1 Bettung gemäß DIN EN 1610 in gewachsenem Boden.
2.2 Die Lieferung von Normalbettmörtel bzw.
Dünnbettmörtel.
3. Abrechnung
3.1 Beim Aufmaß der Rohrleitungen werden die Formstücke
übermessen. Für Formstücke wird der aufgemessenen
Länge der zugehörigen Rohrleitung je Formstück
- bis DN 200 1 m Rohrlänge,
- größer DN 200 bis DN 300 2 m Rohrlänge und
- größer DN 300 3 m Rohrlänge
zugeschlagen.
Bei unterschiedlichen Rohrdurchmessern am Formstück
gilt der Zuschlag für die Rohrleitung mit dem größeren
Durchmesser.
Als Formstücke zählen: Abzweige, Bögen, Verschlussteller und Übergangsstücke.
3.2 Bei Rohrleitungen mit Böschungsstücken werden die
Rohrleitungen bis zur unteren Vorderkante des
Böschungsstückes durchgemessen.
3.3 Die Vergütung der Leitungsgrabenverfüllung oberhalb
der Leitungszone richtet sich nach der einschlägigen
Position des LB 905.

*Hinweis: Vorbemerkungen zu LB 910*
StL-Nr. 18910000
Vorbemerkungen zu LB 910
1. Allgemeines
Die in der Leistungsbeschreibung angegebenen Breiten
sind die jeweiligen Sollbreiten einer Schicht.
Unterschreitungen dieser Breiten bei der Ausführung
um nicht mehr als 4 cm bei Einzelwerten bleiben
unberücksichtigt.
2. Nebenleistungen, Besondere Leistungen
Die nachfolgend aufgeführten Leistungen gehören zum
Leistungsumfang:
2.1 Die Herstellung in wechselnder Breite.
2.2 Der Wechsel der Querneigung der Bankette von 6 %
auf 12 % und umgekehrt im Bereich von Verwindungen.
2.3 Wenn das Herstellen von Einbauten, Borden etc.
im Leistungsumfang des AN enthalten ist, gehören alle
dadurch verursachten Erschwernisse zum Leistungsumfang.

*Hinweis: Vorbemerkungen zu LB 911*
StL-Nr. 18911000
Vorbemerkungen zu LB 911
1. Allgemeines
1.1 Die in der Leistungbeschreibung angegebenen
Breiten sind die jeweiligen oberen Sollbreiten einer
Schicht. Unterschreitungen dieser Breiten bei der Ausführung um nicht mehr als 4 cm bei Einzelwerten
bleiben unberücksichtigt.
1.2 Bei Vollsperrungen des Verkehrs bzw. Neubaustrecken ist die Decke in voller Breite mit einem
Fertiger bzw. mit mehreren gestaffelt fahrenden
Fertigern nahtlos einzubauen.
1.3 Wird im Fahrbahnbereich Handeinbau erforderlich
wie z.B. bei Bauwerksanschlüssen, Quernähten,
Aufweitungen, Einbauten und dgl., so gelten für diese
Flächen die gleichen Grenzwerte für die Unebenheit
wie bei maschinellem Einbau. Wird ausserhalb des
Fahrbahnbereiches Handeinbau erforderlich, so dürfen
für diese Flächen Unebenheiten in Längs- und
Querrichtung innerhalb einer 4 m langen Messstrecke
höchstens 10 mm betragen.
1.4 Bei gefrästen Flächen dürfen Unebenheiten nur mit
allmählichem Übergang auftreten. In Anlehnung an die
ZTV Asphalt-StB dürfen innerhalb einer 4 m langen
Messstrecke die Unebenheiten in Längs-
und Querrichtung nach dem letzten Fräsgang
folgende Werte nicht überschreiten:
-  10 mm bei Fräsflächen als Unterlage von Binder-
und Tragschichten sowie als Unterlage von Deckschichten der Belastungsklasse 1,8 bis 0,3.
-  6 mm bei Fräsflächen als Unterlage von Deckschichten und zum direkten Befahren als Verkehrsfläche.
Die Strukturtiefe darf 6 mm nicht überschreiten.
1.5 Pechhaltige Schichten dürfen nicht heiss gefräst
werden.
Das teer-/pechhaltige Material, das einer Entsorgung
nach Wahl des AN zuzuführen ist, darf nur einer
Verwertung/Beseitigung auf Deponie, einer
thermischen Behandlung oder einer thermischen
Verwertung zugeführt werden.
1.6 Entsorgung / Verwertung nach Wahl des AN bedeutet,
dass das Material auch in Eigentum des AN übergeht.
2. Nebenleistungen, Besondere Leistungen
Die nachfolgend aufgeführten Leistungen gehören zum
Leistungsumfang:
2.1 Erstellung und Vorlage eines Einbau-/Logistik-
konzepts nach Unterlagen des AG
2.2 Die Herstellung in wechselnder Breite.
2.3 Der Mehrverbrauch des Asphaltmischgutes beim
Einbau auf Fräsflächen durch die Strukturtiefe gehört
zum Leistungsumfang, wenn der Einbau mit Einbaudicke nach m2 abgerechnet wird.
2.4 Schutzmaßnahmen gegen mineralische Stäube
(TRGS 559) und potenziell asbesthaltige Stäube
(TRGS 517) gehören zum Leistungsumfang.
2.5 Beim Feinfräsen ist ein einwandfreier Wasserabfluss der gefrästen Fläche zu gewährleisten.
2.6 Tagesanschlüsse, soweit sie nicht vom AG zu
vertreten sind.
2.7 Wenn das Herstellen von Einbauten, Borden etc.
im Leistungsumfang des AN enthalten ist, gehören alle
dadurch verursachten Erschwernisse zum Leistungsumfang.
2.8 Die erforderliche Grobreinigung von Fräsflächen
gehört zum Leistungsumfang.
3. Abrechnung
3.1 Wenn einzelvertraglich ein Abzug bei Unterschreitung des Einbaugewichtes bzw. der Einbaudicke,
sowohl der Decke als auch der Decke und der Asphalttragschicht zusammen vereinbart wird, gilt folgendes:
Der Abzugsbetrag wird für jede Schicht gesondert
berechnet. Die so berechneten Abzugsbeträge der
einzelnen Schichten werden addiert.
3.2 Wenn sich die Frästiefe auf Anordnung des AG
ändert, dann werden die Einheitspreise für die Fräspositionen und den Mischguteinbau der direkt darüber
liegenden Schicht linear angepasst.
3.3 Wenn in einer Position die Mengenangabe in kg/m2 im
Mittel erfolgt, ist diese Angabe die Grundlage für die
Ermittlung der Mehr- oder Mindermengen.
3.4 Ändert sich der Einheitspreis einer m2-Position
beim  Asphalteinbau infolge von Mehr- oder Minderdicken, ändern sich die Einheitspreise der
Zulagen für Beschicker und Thermofahrzeuge nicht.

*Hinweis: Vorbemerkungen zu LB 913*
StL-Nr. 17913000
Vorbemerkungen zu LB 913
1. Allgemeines
1.1 Zementmörtel  muss den Anforderungen der
DIN 1045-2 Ziffer 5.3.8 entsprechen.
Bei Verwendung des Mörtels als Verbindung von Betonfertigteilen mit Falz darf das Größtkorn der Gesteinskörnung 1 mm - im übrigen höchstens 4 mm - betragen.
Die Fugenverbindungsflächen sind vor dem Aufbringen
des Mörtels anzufeuchten. Die Fugenfüllung ist an
den Sichtseiten glatt zu streichen.
1.2 Für Pflasterdecken auf hydraulisch gebundener
Bettung mit hydraulisch gebundener Fugenfüllung gilt
für die Pflastersteine die TL Pflaster.
1.3 Alle Naturwerksteine müssen aus verwitterungsbeständigem Material bestehen. Alle Naturwerksteine
müssen auf Tonzwischenlagen, Anwitterung und Rosten
geprüft werden. Naturwerksteine aus Basalt sind zusätzlich nach DIN 52106 auf Sonnenbrand zu prüfen.
1.4 Bei Positionen, in denen Granit gefordert wird,
gilt Granodiorit als gleichwertig.
1.5 Bei Borden aus Naturstein der Form A sowie der
Form B, Größe 6 müssen alle sichtbaren Flächen und
die Stoßflächen gestockt oder sandgestrahlt sein.
Die Rückflächen müssen aufgeraut sein. Bei Borden aus
Naturstein der Form A müssen die oberen 100 mm
ebenflächig und rechtwinkling abgearbeitet sein. Diese
Anforderung gilt auch für Naturstein der Form B, wenn
an der Rückseite Pflaster angeschlossen wird.
1.6 Bordsteine aus Naturstein auf Brücken und
anderen Ingenieurbauwerken:
Bordsteine aus Naturstein müssen aus feinkörnigem,
gleichfarbigem Material mit hohem Verwitterungswiderstand hergestellt sein. Das Steinmaterial darf keine
Adern, Risse, Brüche, Blätterungen,schiefrige Ab-
sonderungen und dergleichen aufweisen. Es muss aus
festen nicht verwitterten Lagen stammen und darf
keine schädlichen Einsprengungen enthalten.
Die Formen und Größen der Granitbordsteine auf
Brücken und anderen Ingenieurbauwerken entsprechen
DIN 482, Form A, jedoch im Sondermaß.
Für die Ausführung der Bordsteinflächen
wird festgelegt:
- Vorderflächen auf gesamte Höhe gestockt
oder sandgestrahlt.
- Obere Flächen gestockt oder sandgestrahlt.
- Stoßflächen grob bearbeitet
- Rückflächen i. d. Regel bruchrau.
Die Länge eines Einzelsteines muss in der Geraden
mindestens 1,0 m betragen. Bei Kurven mit Radius
größer 25 m können Einzelsteine mit einer Länge von
mind. 0,80 m verwendet werden. Bei Kurven mit
Radien bis 25 m sind Radiensteine zu verwenden.
1.7 Pflastersteine aus Naturstein in Streifen, Rinnen
und Mulden müssen die Anforderungen der
DIN EN 1342 für die Bauklasse III erfüllen.
1.8 In Rinnen und Mulden darf die Unebenheit der
Oberfläche innerhalb einer 4 m langen Messstrecke
nicht größer als 1 cm sein. Das gilt auch bei
Verwendung von Natursteinen.
1.9 Werden Streifen gleichzeitig als Randeinfassung
verwendet, muss die Rückenstütze wie bei Einfassungen
und Entwässerungsrinnen gemäß DIN 18318,
Abschnitt 3.8 hergestellt werden.
1.10 Wenn hinter Borden und Rinnen keine Flächen
befestigung vorhanden ist, ist die Rückenstütze
nach DIN 18318 auszuführen, sofern in den Unterlagen
des AG nichts anderes enthalten ist.
2. Nebenleistungen, Besondere Leistungen
Die nachfolgend aufgeführten Leistungen gehören
zum Leistungsumfang:
2.1 Das Zuarbeiten oder Schneiden von Bord- und
Einfassungssteinen aus Naturstein oder Beton zum
Längenausgleich, soweit es nicht durch Einbauten
o.ä. verursacht wird.
2.2 Das Zuarbeiten oder Schneiden von Natur-,
Beton- und Betonformsteinen in Zeilen und Rinnen.
2.3 Das Versetzen von geraden Bord- oder Einfassungssteinen im Bogen mit Radius größer 12 m.
2.4 Das Herstellen von Baugruben für Borde, Streifen
und Rinnen, wenn die Tragschicht ohne Bindemittel im
gleichen Bauvertrag beauftragt wird.
3. Abrechnung
3.1 Bei Zeilen, Rinnen und Mulden vor Bordsteinen und
dgl. wird nach der Länge der Bordsteine abgerechnet.
Ansonsten wird nach der längsten Kante abgerechnet.

*Hinweis: Vorbemerkungen zu LB 928*
StL-Nr. 14928000
Vorbemerkungen zu LB 928
1. Allgemeines
1.1 Ausfräsungen für Markierungen an Betriebsstrecken
sind am Tage des Fräsens zu verfüllen.
1.2 Sofern keine gesonderten Angaben hinsichtlich
der Einlegetiefe von Dickschichtmarkierungen
gemacht werden, beträgt die Einlegetiefe *gesamte
Schichtdicke abzüglich 2 mm*.
1.3 Für Markierungssysteme von Sonderflächen, die
nicht geregelt sind, werden die Anforderungen für die
Griffigkeit und Verschleißfestigkeit der ZTV M
zugrunde gelegt.
1.4 Erforderliche Handarbeiten bei Ausfräsungen für
eingelegte Markierungen von Pfeilen, Quermarkierungen
etc. sind Nebenleistungen und werden nicht gesondert
vergütet.
1.5 Bei linienförmigen Markierungen wird der markierte
Strich abgerechnet, bei Doppelstrichen zwei Striche.

*Hinweis: Vorbemerkungen zu LB 929*
StL-Nr. 16929000
Vorbemerkungen zu LB 929
1. Nebenleistungen, Besondere Leistungen
Die nachfolgend aufgeführten Leistungen gehören zum
Leistungsumfang, sofern im Leistungsverzeichnis nichts
anderes festgelegt ist.
1.1 Das Aufstellen der prüffähigen statischen Berechnungen und der Ausführungszeichnungen sowie die
Prüfung durch einen amtlichen Prüfingenieur.
1.2 Das in den einschlägigen Positionen zur
Montage erforderliche Kleinmaterial sowie die Abdeckkappen und Erdanker.
1.3 Die für die Herstellung von Fundamenten notwendigen
Erd- und Betonarbeiten und das Einbauen der Ankerkörbe.

*Hinweis: Vorbemerkungen zu LB 930*
StL-Nr. 12930000
Vorbemerkungen zu LB 930
1. Allgemeines
1.1 Bei der Pflanzenlieferung (Abschnitt 930/2) sind
nach der Pflanzenart die Anzuchtform, der Anzuchtzustand, die Anzuchtart, die Bewurzelung sowie
die Maßarten (Triebzahl, Stammhöhe, Stammumfang, Durchmesser, Breite, Höhe) zu benennen.
1.2 In Schutzgebieten und bei Ausgleichs- und
Ersatzmaßnahmen sind autochthone Gehölze
zu verwenden. Dabei ist das Merkblatt des
StMUGV vom August 2001 zu beachten.
Bei der Ausschreibung sind die Herkunftsgebiete
für autochthone Pflanzen zu benennen.
1.3 Bei Waldgründungen ist das Forstvermehrungsgutgesetz vom 22. Mai 2002 zu beachten.
Bei der Ausschreibung sind die Herkunftsgebiete
für forstliches Vermehrungsgut zu benennen.
1.4 Für die Bodenverbesserung (Abschnitt 930/4)
werden die Pflanzen in folgende Größen eingeteilt:
a)  Hochstämme, StU 16-25 cm
Solitärs, Stammbüsche und Heister größer 300 cm
b)  Hochstämme bis StU 16 cm, Heister bis 300 cm Höhe,
c) Jungpflanzen, leichte und verpflanzte Sträucher,
leichte Heister
d) Bodendecker, Stauden (flächige Ausbringung).
1.5 Wird Kompost des AN eingebracht, hat der
Kompost den Güte- und Prüfbestimmungen der
Fachvereinigung Bayerischer Komposthersteller
zu entsprechen.
1.6 Die Befestigung der Bäume am Pfahl erfolgt mit
Kokosstrick, dicke Sorte (1 kg = 40 m), in doppelter
Achterschlaufe (ohne Pos. 410 und 411). Der
Kokosstrick wird mit Krampen am Pfahl angenagelt.
Bei Anwendung anderer Bindesysteme ist die
Zustimmung des AG vorab einzuholen.
1.7 Für das Wässern der Gehölze (bei der Fertigstellung- und Entwicklungspflege) werden keine Wassermengen vorgegeben. Die Wassermengen je Pflanze
sind vom AN so zu bemessen, dass die Wurzelbereiche der Pflanzen ausreichend durchfeuchtet sind.
2. Nebenleistungen
Die nachfolgend aufgeführten Leistungen gehören
zur vertraglichen Leistung und sind in die Einheitspreise einzurechnen:
2.1 Die Lieferung der Bodenverbesserungsstoffe
bzw. das An- oder Ausbringen der Hilfsstoffe.
2.2 Für die Pflanzarbeiten (Abschnitt 930/3):
a)  das Abstecken und Kennzeichnen der Pflanzstellen,
b)  das Tauchen aller Gehölze ohne Ballen vor der
Pflanzung in eine Schutzlösung aus Natrium-Alginat,
c)  das Herstellen von Pflanzscheiben bzw. Gießmulden (Innendurchmesser so groß wie das
Pflanzloch),
d)  das umgehende Entfernen von Steinen (Durch
messer größer 3 cm), Erdbrocken und Unrat von
Flächen außerhalb der Pflanzflächen, soweit sie
beim Pflanzvorgang angefallen sind,
e)  das Entfernen aller Etiketten, Schnüre und Bänder
von den Pflanzen,
f)  das Herstellen einer Stammschattierung an
Hochstämmen nach Anforderung:
Schilfrohrmatte, Weidenmatte: die Einzelelemente
müssen mit stabilen Drähten verbunden sein,
die Abstände zwischen den Elementen sollen 2
bis 5 mm  betragen. Die Matten sind locker
um den Stamm zu legen und müssen bis zur Baumbindung reichen. An der Nordseite sind die
Matten um bis zu einem Drittel des Stammumfangs
zu überlappen. Die Matten sind 2-fach
(im oberen und unteren Drittel) mit dickem Draht
am Stamm zu befestigen,
g) das umgehende Wässern der Gehölze nach der
Pflanzung.
2.3 Für die Fertigstellung- und Entwicklungspflege
(Abschnitte 930/5, 930/6 und 930/7) bei jedem Pflegegang:
a) das Überprüfen der Baumverankerungen und
Baumpfähle,
b) das Wiederanbinden losgerissener Gehölze,
c) das Erneuern / Nachbessern einschnürender oder
schadhafter Bindungen / Stammschattierungen,
d) das Entfernen zurückgetrockneten Holzes,
e) das Durchführen erforderlicher Korrekturschnitte bei
Bäumen und Heistern,
f) das Aufrichten und Antreten schief gedrückter
oder durch Frost gehobener Gehölze,
g) das Wiederherstellen oder Nachbessern von
Gießmulden und Pflanzscheiben.

*Hinweis: Vorbemerkungen zu LB 931*
StL-Nr. 12931000
Vorbemerkungen zu LB 931
1. Allgemeines
1.1 Die Verwendung von Ersatzarten oder Ersatzsorten für im Handel nicht erhältliche Gräser und
Kräuter bedarf der Zustimmung des AG.
1.2 Oberboden, der in der Vegetationszeit über 2
Monate Dauer gelagert wird, muss nach STL NR
931 105 begrünt werden.
1.3 Die Abnahme der Rasenansaat erfolgt unmittelbar
nach dem 2. Schnitt (bei Dauerwiese nach dem
1. Schnitt), sofern ein abnahmefähiger Zustand
erreicht ist. Dauerwiesen müssen in gemähtem
Zustand eine mittlere projektive Bodendeckung
von mindestens 50 v.H. (analog Landschaftsrasen)
aufweisen. Ist kein abnahmefähiger Zustand erreicht,
so gehen weitere Pflegemaßnahmen oder Mähgänge
bis zur Abnahme zu Lasten des AN.
1.4 Weitere Mähgänge nach der Abnahme sind auf
Anordnung des AG gegen gesonderte Vergütung
durchzuführen.
1.5 Für Lebendverbauarbeiten gelten die RAS-LG 3
(Lebendverbau).
1.6 Zu verwendende Bodenverbesserungs- oder
Hilfsstoffe sind im Leistungsbereich 930 näher
beschrieben.
1.7 Für verpflanzte Gehölze erfolgt die Abnahme
im Sommer der 2. Vegetationsperiode, eine
Gewährleistung über die Abnahme hinaus wird
nicht vereinbart.
Vergütet wird die gesamte Verpflanzleistung nur für
angewachsene Gehölze. Für nicht angewachsene
Gehölze wir kein Ersatz gefordert.
1.8 Auslichtungsarbeiten in Gehölzbeständen sind
wegen des Schutzes der Lebensstätten bis zum
28. Februar abzuschließen.
2. Nebenleistungen
Die nachfolgend aufgeführten Leistungen gehören
zur vertraglichen Leistung und sind in die Einheitspreise einzurechnen:
2.1 das Herstellen einer exakten Feinplanie für
Dauerwiesen wegen der geringen Saatgutmenge,
2.2 das Mähen vorwüchsiger Kräuter, die die
Entwicklung der Ansaat behindern oder auszusamen
drohen, im Zeitraum von der Ansaat bis zum
1. Rasenschnitt.
3. Aufmaß
3.1 Das gemäß Abschnitt 6.2 ZTVLa vorgesehene
Aufmaß abnahmefähiger Flächen erfolgt für die
Gesamtfläche oder für größere zusammenhängende
Teilflächen.

### Bereich 1 Baustelleneinrichtung, Unterlagen

#### Abschnitt 1.1 Baustelleneinrichtung

*Hinweis: Hinweis Baustelleneinrichtung*
Die Baustelleneinrichtung gilt für alle Abschnitte im Leistungsverzeichnis;

Die Vergütung der Baustelleneinrichtungspauschale erfolgt bei Abschlagszahlungen anteilig der Bauleistung zur Auftragssumme.

Bei der Abrechnung werden die entsprechenden Positionen der Baustelleneinrichtung anteilig auf die Abteilungen des LV, wie z.B. für Straßen-, Kanal-, Wasser- und Kabelbauarbeiten aufgeteilt.

Die Kontrolle und Anpassung der Verkehrsicherung und Verkehrsführung ist in die entsprechenden Positionen einzurechnen und wird nicht gesondert vergütet.

**1.1.10 Baustelleneinrichtung herstellen**
*** Pauschalposition
StL-Nr. 18901101
Baustelleneinrichtung herstellen,
einschließlich Beschaffen von Lager- und Arbeitsflächen sowie von Zufahrtswegen zur Baustelle
über die vom AG zur Verfügung gestellten hinaus.
Anlegen der Lager- und Arbeitsplätze.
Geräte, Werkzeuge und sonstige Betriebsmittel
anfahren und betriebsfertig aufstellen.
Baubüros des AN, Unterkünfte, Werkstätten, abschließbare Lagerräume und dgl. anfahren, aufbauen und
einrichten.
Strom-, Wasseranschluss sowie Entsorgungseinrichtungen und dgl. für die Baustelle, soweit erforderlich,
herstellen.
Freimachen des Geländes sowie Oberbodenarbeiten
für die Baustelleneinrichtung gehören zum Leistungsumfang.
Baubehelfe, wie z.B. Gerüste, Arbeitsbühnen oder
Schutzeinrichtungen gegen Witterung und zum Schutz
der Umgebung gehören zum Leistungsumfang, soweit
hierfür keine gesonderten OZ vorhanden sind.
Menge: 1,000 psch

**1.1.20 Baustelleneinrichtung vorhalten**
StL-Nr. 18901102
Baustelleneinrichtung vorhalten.
Vorhalten der Baustelleneinrichtungen. Mieten, Pacht,
Gebühren und dgl. gehören zum Leistungsumfang.
Ausser den vollen Monaten werden Teilzeiten nach
Kalendertagen zu 1/30 des Einheitspreises abgerechnet.
Stillstandszeiten und Bauzeitverlängerungen werden
nur vergütet, wenn die Ursachen vom AG zu
vertreten sind.
Menge: 5,000 Mt

**1.1.30 Baustelleneinrichtung unterhalten und betreiben**
StL-Nr. 18901103
Baustelleneinrichtung unterhalten und
betreiben.
Unterhalten und Betreiben der Baustelleneinrichtungen.
Vergütet werden die Tage, an denen auf der Baustelle
gearbeitet wird. Bauzeitverlängerungen werden nur vergütet, wenn die Ursachen vom AG zu vertreten sind.
Der Nachweis erfolgt durch Vorlage der Tagesberichte.
Menge: 152,000 d

**1.1.40 Baustelle räumen**
*** Pauschalposition
StL-Nr. 1890110401
Räumen der Baustelle von allen Geräten,
Anlagen, Einrichtungen und dgl. einschließlich Rückbau
der vom AN erstellten Zufahrtswege.
Alle Flächen entsprechend dem ursprünglichen Zustand
unter Wahrung der landschaftspflegerischen Belange
ordnungsgemäß herrichten.
Die Beseitigung der vom AN verursachten Schäden
vom AG zur Verfügung gestellten Zufahrtswegen gehört zum Leistungsumfang.
Menge: 1,000 psch

**1.1.50 Vermessungsarbeiten durchführen**
*** Pauschalposition
StL-Nr. 1890112103
Vermessungsarbeiten für die Absteckung von
Bauteilen nach Unterlagen des AG einschließlich
aller Geräte- und Personalkosten durchführen.
Verkehrsflächen (Achsen, Eckausrundungen,
Fahrbahnteiler etc.) und Bauwerke.
Menge: 1,000 psch

**1.1.60 Bauzaun aufstellen und entfernen**
StL-Nr. 1810120733
Bauzaun nach Unterlagen des AG einschl. der erforderlichen Tore und Pfosten standsicher aufstellen, während
der Bauzeit vorhalten und unterhalten sowie nach Beendigung der Bauzeit entfernen. 70 v.H. des Preises werden nach Aufstellen, der Rest nach Entfernen des Bauzaunes vergütet.
Zaunhöhe = 2,00 m.
Zaun aus Stahlgitter-Fertigteilen.
Menge: 315,000 m

**1.1.70 Bauzaun umsetzen**
StL-Nr. 1810121233
Bauzaun innerhalb der Baustelle umsetzen. Nicht wiederverwertbare Teile ersetzen.
Zaunhöhe = 2,00 m.
Zaun aus Stahlgitter-Fertigteilen.
Menge: 630,000 m

**1.1.80 Höhenfestpunkt herstellen**
StL-Nr. 1890111703000101
Höhenfestpunkt in Abstimmung mit dem AG herstellen.
Der Höhenfestpunkt ist kurz nach Auftragserteilung
herzustellen und spätestens vor Durchführung der ersten
Geländeaufnahme durch den AN auf die vom AG
zur Verfügung gestellten Höhenfestpunkte einzumessen.
Während und nach Ablauf der Frostperiode ist die Höhenlage des Festpunktes zu kontrollieren.
Die erforderlichen Erdarbeiten gehören zum Leistungsumfang.
Höhenfestpunkt aus 'Material nach Wahl des AN'

Gründungstiefe 80 cm.
Bei Abschluss der Baumaßnahme Höhenfestpunkt
ausbauen und einer Entsorgung nach Wahl des
AN zuführen.
Menge: 1,000 St

**1.1.90 Reinigen der öffentlichen Straßen**
Reinigen der durch den Baustellenverkehr des AN und dessen Lieferanten verursachten Verschmutzungen der öffentlichen Straßen inklusive Gehwege mit Kehrbesen bzw. Saugspülwagen, im gesamten Baubereich nach Erfordernis, jedoch mind. 1 x die Woche, spätestens vor dem Wochenende eine Straßenkehrung, über die gesamte Bauzeit.
Der Einsatz des Kehrgerätes ist nachzuweisen.
Vergütet wird nur der nachgewiesene Einsatz erfolgter Straßenkehrung
Menge: 22,000 St

**1.1.100 Erschwerniszulage für das Sicherstellen der Erreichbarkeit während der Bauzeit**
*** Pauschalposition
Für die Dauer der gesamten Bauausführung ist der Anlieger- und Lieferverkehr in allen angrenzenden Straßenzufahrten, Kreuzungsbereichen sowie die fußläufige Erreichbarkeit der angrenzenden Grundstücke, Geschäfte und sonstigen Anwesen durch geeignete Maßnahmen (z. B. Behelfswege, provisorische Übergänge) jederzeit aufrechtzuerhalten.
Die hierfür erforderlichen Erschwernisse und zusätzlichen Aufwendungen sind in dieser Position vollständig einzukalkulieren und werden nicht gesondert Vergütet.
Menge: 1,000 psch

**1.1.110 Erstellung und Verteilung von Anliegerinformationen**
*** Pauschalposition
Der Auftragnehmer hat Anliegerinformationen zu erstellen, die Angaben zum Baubeginn, Bauablauf, Bauabschnitten, Verkehrsführungen, Sperrungen sowie die Kontaktdaten der zuständigen Ansprechpartner des AG und des AN enthalten.
Die Informationsschreiben sind vor Beginn jeder Bauphase sowie bei wesentlichen Änderungen (z. B. Verkehrsführung, Zugangsbeschränkungen, zeitlichen Verschiebungen) zu aktualisieren (Fortschreibung) und nach vorheriger Abstimmung mit dem AG an sämtliche betroffenen Anlieger rechtzeitig zu verteilen.
Der Aufwand für die Erstellung, Abstimmung, Vervielfältigung und Verteilung der Schreiben ist vollständig in dieser Position enthalten.
Menge: 1,000 psch

**1.1.120 Entsorgung während Bauzeit**
*** Pauschalposition
Mülltonnen, Blaue, Braune und Gelbe Tonnen oder Säcke der Grundstückseigentümer entsprechend dem gültigen Abfallkalender aus den jeweiligen Sperrabschnitten grundstücksbezogen kennzeichnen, an den Abholungstagen (wöchentlich) zu den vom AN eingerichteten und mit dem Entsorger abgestimmten Sammelplätzen transportieren und nach Entleerung zu den jeweiligen Grundstücken zurück transportieren.
Der Abtransport von Sperrmüll u.dgl. ist während der Zeit der Vollsperrung sicher zu stellen.
Die Kennzeichnung der Behälter ist zu prüfen und ggf. sind die Anwohner aufzufordern diese durchzuführen.
Menge: 1,000 psch

**1.1.130 An- und Abtransport von Asphaltfertiger, Walzen und dgl.**
An- und Abtransport aller Maschinen und Geräte für den Asphalteinbau.
Vergütet werden die Kosten für einen wiederholten An- und Abtransport aller Maschinen und Geräte zum Asphalteinbau (Asphaltfertiger, Walzen und dgl.). Ein erstmaliger An- und abtransport der genannten Maschinen ist in die jeweiligen EP einzurechnen. Bedingt durch den gewollten Ausbau der Straße in Ausführungsabschnitten ist der Asphalteinbau in  mehreren Bauabschnitten durchzuführen.
Menge: 1,000 St

**1.1.140 Zulage für Rechnungsaufteilung**
*** Pauschalposition
Pauschale für Aufteilung der Rechnung in Abrechnungsabschnitte gem. Baubeschreibung
Menge: 1,000 psch

**1.1.150 Bauzeitenplan**
*** Pauschalposition
Erstellung eines detaillierten Bauzeitenplanes einschließlich
Fortschreibung bei wesentlichen zeitlichen Abweichungen oder Änderungen des Bauablaufes.
Bauabschnitte, eventuelle Winterpause und Vertragstermine sind zu berücksichtigen.
Einschließlich Erläuterungen des Bauablaufs.
Gilt für alle Leistungen/Abschnitte des Leistungsverzeichnisses.
Vorlage in 3-facher Ausführung spätestens 20 Tage
nach Zuschlagserteilung.
Menge: 1,000 psch

#### Abschnitt 1.2 Verkehrssicherung

**1.2.10 Verkehrsrechtliche Anordnung einholen**
Erstellen der Unterlagen zur Beantragung der Verkehrsrechtlichen Anordnung entsprechend dem Bauvertrag (einschließlich erstellen aller Planunterlagen)
Gebühren für Genehmigungen einschließlich Ergänzungen sind mit der Pauschale abgegolten.
Zusätzliche Aufwendungen infolge von durch den AN veranlassten Abweichungen im Bauablauf werden nicht gesondert vergütet.
Diese Position gilt auch für die Erstellung der Unterlagen und Antragserstellung für die Umleitung.
Mehrmaliges Ergänzen, Einreichen und Anpassen entsprechend Baufortschritt.
Menge: 4,000 St

**1.2.20 Koordinierung mit dem Verkehrssicherungsunternehmen**
*** Pauschalposition
Koordinierung sämtlicher Arbeiten mit dem
Verkehrssicherungsunternehmen sind durch den AN zu
erbringen.
Mit dem EP dieser Position sind der zusätzliche
Koordinierungsaufwand des AN (u.a. Teilnahme an
Abstimmungen mit der Verkehrsbehörde usw.)
und die Erschwernisse bei der Baudurchführung
abgegolten.
Menge: 1,000 psch

**1.2.30 Verkehrszeichen aufstellen, vorhalten, unterhalten und beseitigen**
*** Pauschalposition
Verkehrsregelung mit Verkehrszeichen zur Sicherung der Bau- stelle und allen Baustellenausfahrten aufstellen, für die Dauer der vertraglichen Ausführungsfrist vorhalten, entsprechend den Bauabschnitten umsetzen, unterhalten und beseitigen, einschl. der dazu erforderlichen Planung und dem Einholen aller dafür erforderlichen Genehmigungen sowie Abstimmungen mit den entsprechenden Behörden durch den AN.
Menge: 1,000 psch

**1.2.40 Verkehrssicherung von längerer Dauer**
*** Pauschalposition
StL-Nr. 1890120603030101
Verkehrssicherung für Arbeitsstellen von längerer
Dauer herstellen, vorhalten, warten, betreiben und abbauen. Baustellenmarkierung, transportable
Lichtsignalanlage, bauliche Leitelemente, transportable
Schutzeinrichtungen und die Kontrolle gem. ZTV-SA für
die gesamte Arbeitsstellensicherung werden gesondert
vergütet. Die Verkehrszeichen nach Verkehrszeichenplan
bzw. Regelplan gehören zum Leistungsumfang.
Das berührungslose außer Kraft setzen und das in Kraft
setzen der vorhandenen Verkehrsschilder gehört zum
Leistungsumfang.
Betroffene Verkehrsschilder und Art der Außerkraftsetzung nach Unterlagen des AG.
60 v.H. der Pauschale werden nach betriebsfertigem
Herstellen, der Rest nach Abbau bezahlt.
Das Material bleibt Eigentum des AN.
Verkehrssicherung an Arbeitsstelle und Umleitungsstrecke,
nach 'RSA, Regelplan gem. Verkehrsbehörde inkl. mehrfachen Verändern nach Baufortschritt'

Vorübergehende Sicherungsmaßnahmen durchführen,
Einrichtung und Abbau an Zeiten nach Unterlagen
des AG.
Menge: 1,000 psch

**1.2.50 Verkehrsführung, Umleitungsbeschilderung**
*** Pauschalposition
Einrichtungen zur Verkehrsführung,
-sicherung und -regelung nach StVO
und gemäß Baubeschreibung unter Aufrechterhaltung des Verkehrs aufbauen,
vorhalten, unterhalten, betreiben, ggf. mehrfach
umsetzen, einschl. Umleitungsbeschilderung
für die Dauer der Bauzeit und abbauen.
Einrichtungen im Zuge 'der Bauarbeiten'

Einrichtungen gem. Baubeschreibung
oder 'Verkehrszeichenplan gem. Anodnung der Verkehrsbehörde'
Menge: 1,000 psch

**1.2.60 Umleitungsbeschilderung > innerörtlich in Münchberg**
*** Pauschalposition
Umleitungsbeschilderung und Absperrungen für den innerörtlichen Verkehr im Umfeld des Baubereiches und der Anschlußstraßen zur Baustelle entprechend RUB 1992 aufstellen, erforderlichenfalls umstellen vorhalten und abbauen.
Menge: 1,000 psch

**1.2.70 Kontrolle der Verkehrs- u. Leiteinrichtungen**
*** Pauschalposition
Die aufgestellte Verkehrsbeschilderung inner- und außerorts ist entsprechend den RSA, ZTV-SA, Kontrolle und Wartung an Arbeitsstellen durch AN, regelmäßig zu unterhalten, zu reinigen und unter Umständen mehrmals täglich und nach Arbeitsschluss auf Vollständigkeit, Sauberkeit und Beleuchtung zu kontrollieren.
Kontrollfahrten müssen täglich protokolliert werden.
Bei Störungen der Anlage muss der Bereitschaftsdienst spätestens 30 Minuten nach deren Bekanntwerden vor Ort sein.
Arbeits- Hilfsmittel sind vom AN zu stellen und dem AG jederzeit zugänglich zu machen.
Ausführungszeitraum : über die gesamte Bauzeit
Menge: 1,000 psch

**1.2.80 Schild mit Verkehrszeichen aufstellen (Ergänzung zum Regelplan)**
Schild mit Verkehrszeichen nach STVO und VWV-STVO einschl. Aufstellvorrichtung auf Anordnung zurBeschilderung von Baustellen aufstellen und nach Beendigung der Bauarbeiten wieder abbauen. Verkehrszeichen, Gefahrenzeichen, Vorschriftzeichen und Richtzeichen (retroreflektierend). Abmessungen nach RSA-Ziff. 3.Schild auf einbahnigen Straßen aufstellen, als Ergänzung zum Regelplan
Menge: 15,000 St

**1.2.90 Zusatzschild anbringen (Ergänzung zum Regelplan)**
Zusatzschild mit Zeichen nach StVO und VwV-StVO an Aufstellvorrichtung Verkehrszeichens anbringen. Zeichen verschiedener Art, voll retroreflektierend mit Folie Typ I DIN 6171., als Ergänzung zum Regelplan
Menge: 10,000 St

**1.2.100 Absperrung herstellen > zusätzlich zur RSA**
StL-Nr. 18901214030000
Absperrung herstellen.
Absperrgerät oder Warneinrichtung aufstellen und
beseitigen, für die Bauzeit vorhalten, warten und
betreiben.
Verkehrszeichen mit retroreflektierender Folie,
Retroreflexions-Klasse 2.
Absperrschranals Ergänzung zur RSAke, Zeichen 600- 'Kunststoff-Schrankenzaun mit Fußplatte als Ergänzung zur RSA'
Menge: 20,000 St

**1.2.110 Absperrung mit Blinklichter herstellen > zusätzlich zur RSA**
StL-Nr. 18901214030000
Absperrung herstellen.
Absperrgerät oder Warneinrichtung aufstellen und
beseitigen, für die Bauzeit vorhalten, warten und
betreiben.
Verkehrszeichen mit retroreflektierender Folie,
Retroreflexions-Klasse 2.
Absperrschranke, Zeichen 600- 'Kunststoffschrankenzaun mit Fußplatte einschl. 3 bis 5 Blinklichter rot oder gelb
als Ergänzung zur RSA'
Menge: 5,000 St

**1.2.120 Bauliche Leitelement aufstellen, unterhalten und abbauen**
StL-Nr. 1890122404010000
Verkehrsführung mit baulichen Leitelementen herstellen für Verkehrssicherung der OZ 'Verkehrssicherung'

Bauliche Leitelemente aufstellen, vorhalten,
unterhalten und abbauen.
Vorübergehende Sicherungsmaßnahme durch 'Leitbaken im Baustellenbereich einschl. umsetzen nach Baufortschritt'

70 v.H. des Preises werden nach Aufstellen, der Rest
nach Abbau vergütet.
Vom AN geliefertes Material bleibt Eigentum des AN.
Leitelement 'Leitbaken'

mit kleiner Leitbake, Folie der Bauart Typ 2,
Abstand 5 m,
Menge: 30,000 m

**1.2.130 Transportable LSA aufstellen, abbauen**
*** Bedarfsposition mit GB
StL-Nr. 1890121702010201
Verkehrslenkung mit transportabler Lichtsignalanlage herstellen. Transportable Lichtsignalanlage
einschließlich Energieversorgung aufstellen und
abbauen.
Vorhalten, Warten und Betreiben werden
gesondert vergütet.
Einsatzort nach Unterlagen des AG.
Vorübergehende Sicherungsmaßnahmen durchführen. 70 v.H. der Leistung werden nach betriebsfertigem
Herstellen, der Rest nach Abbau bezahlt.
Die Vergütung erfolgt pro Gesamtanlage.
Das Material bleibt Eigentum des AN.
Anlage für Engstelle und Verkehrsabhängigkeit,
Typ C,
mit Funkverbindung
Energieversorgung 'ist einzurechnen'

und Festzeitsteuerung.
Menge: 1,000 St

**1.2.140 Transportable LSA betreiben**
*** Bedarfsposition mit GB
StL-Nr. 1890121801
Transportable Lichtsignalanlagen der OZ 'vor'

vorhalten, warten und betreiben.
Ausser den vollen Tagen werden Teilzeiten nach Stunden
zu 1/24 des Einheitspreises abgerechnet.
Vorübergehende Sicherungsmaßnahmen durchführen.
Menge: 120,000 d

#### Abschnitt 1.3 Unterlagen

**1.3.10 Fotodokumentation für "Straßenbau" liefern**
*** Pauschalposition
Fotodokumentation aus digitalen Lichtbildern vom Bauablauf, insbesondere für die später nicht mehr zugänglichen Bauteile, mit Datumsanzeige herstellen.
Die Fotos sind entsprechend Bauteilen / Bauwerken/ Anlagen zu benennen und zuzuordnen für alle Leistungen des LV
Abzuliefernde Ausfertigungen = 'Digitale Unterlagen
prüffähig für alle Bauteile
Lieferung digital in Dateiformat/Version = "jpg"
Format = Excel, Word
Bauteil = Straßenbau
Menge: 1,000 psch

**1.3.20 Fotodokumentation für "Gasleitungsbau" liefern**
*** Pauschalposition
Fotodokumentation aus digitalen Lichtbildern vom Bauablauf, insbesondere für die später nicht mehr zugänglichen Bauteile, mit Datumsanzeige herstellen.
Die Fotos sind entsprechend Bauteilen / Bauwerken/ Anlagen zu benennen und zuzuordnen für alle Leistungen des LV
Abzuliefernde Ausfertigungen = 'Digitale Unterlagen
prüffähig für alle Bauteile
Lieferung digital in Dateiformat/Version = "jpg"
Format = Excel, Word
Bauteil = Gasleitungsbau
Menge: 1,000 psch

**1.3.30 Fotodokumentation für "Baumpflanzgruben" liefern**
Fotodokumentation aus digitalen Lichtbildern vom Bauablauf je Baumpflanzgrube, insbesondere für die später nicht mehr zugänglichen Bauteile, mit Datumsanzeige herstellen.
Die Fotos sind entsprechend Bauteilen / Bauwerken/ Anlagen zu benennen und zuzuordnen für alle Leistungen des LV
Abzuliefernde Ausfertigungen = 'Digitale Unterlagen
prüffähig für alle Bauteile
Lieferung digital in Dateiformat/Version = "jpg"
Format = Excel, Word
Bauteil = Baumpflanzgrube
Menge: 20,000 St

**1.3.40 Bestandspläne für Straßenbau herstellen**
*** Pauschalposition
Bestandspläne für Straßenbau anfertigen und liefern mit folgenden Angaben:
Ausbaubeginn und -ende, Vollausbau und Angleichungen
Breite der Fahrbahn, Parkspuren, Gehwege
Art und Aufbau der Oberflächen der einzelnen Bereiche
Art der Borde, Rinnen und Einfassungen
Sickerleitungen mit Angabe Dimension und Material
Straßenabläufe mit Anschlußleitung
Einbauten wie Schieber, Hydranten, Schächte

Übergabe der aufgenommenen Punkte als ASCII-Datei mit Punktnummer, Rechtswert, Hochwert, Höhe und Punktkennung.
Bestand-Lageplan Maßstab 1 : 250 o. 500 bzw. nach Absprache mit dem AG fertigen, als Papierpläne 3-fach und im PDF und DXF-Format, im ETRS89/UTM - ESPG code: 25832 / DHHN2016 (Status: 170) Koordinatensystem, liefern
Menge: 1,000 psch

**1.3.50 Bestandsunterlagen für Gasleitungsbau fertigen**
*** Pauschalposition
Aufnahme von Bauwerkspunkten, Leitungsknickpunkten und Schächte in Höhe und Lage während bzw. nach Ausführung der Arbeiten.
Übergabe der aufgenommenen Punkte als ASCII-Datei mit Punktnummer, Rechtswert, Hochwert, Deckelhöhe, Sohlhöhe und Punktkennung.
BestandslageplanMassstab 1: 1000 - 1: 250
bzw. nach Absprache mit dem AG fertigen,
als Papierpläne 3-fach und im PDF und DXF-Format, im ETRS89/UTM - ESPG code: 25832 / DHHN2016 (Status: 170) Koordinatensystem liefern.
Die Bestandspläne für die Wasserleitung haben folgende Angaben zu enthalten:
Darstellung der Gasleitung, Dimension, Materialart der jeweiligen Leitung
Darstellung der Grundstücksanschlüsse mit Dimension, Materialart
Darstellung der Knoten- und Winkelpunkte mit Formstücksplan
Dokumentationvon allen im Grabenpofil angetroffenen Bauteile und Leitungen, auch wenn sie nicht vom AN errichtet wurden
Menge: 1,000 psch

### Bereich 2 Straßenbau

#### Abschnitt 2.1 Bodenbewegung

**2.1.10 Boden lösen, transportieren, lagern**
StL-Nr. 1890410101090900
Boden bzw. Fels profilgerecht oder nach Unterlagen
des AG lösen, laden, fördern, ggf. profilgerecht
einbauen und verdichten.
Das Herstellen von Mulden und Gräben, sowie das
Herstellen von Ausrundungen an der Einschnittsoberkante oder am Dammfuß wird gesondert vergütet.
Boden des/der Homogenbereichs/e  B 'nach DIN 18300 Erdarbeiten
Baumaßnahme der Geotechnischen Kategorie 2 DIN 4020,
- Anteil Steine (Co) über 10 bis 20 % Massenanteil DIN
EN ISO 14688-1,
- Anteil Blöcke (Bo) über 5 bis 10 % Massenanteil DIN
EN ISO 14688-1,
- Anteil große Blöcke (LBo) über 5 bis 10 %
Massenanteil DIN EN ISO 14688-1,
- Lagerungsdichte locker bis mitteldicht'

Beschreibung des Homogenbereichs nach Unterlagen
des AG.
aus 'Randstreifen für Bordsteineinbau, Bereich ausgebaute Betonrinnenplatten'

Boden / Fels lösen und 'zum Zwischenlager transportieren und in Haufwerken bis zu 500 m³ lagern.
Transportentfernung bis ca. 3,5 km'
Menge: 5,000 m3

**2.1.20 Zulage Handschachtung**
Zulage für Aushub in Handschachtung im Bereich von Hindernissen, freilegen von Bauteilen und dgl. in allen Tiefen nach besonderer Anordnung,
Bodenklasse
Homogenbereich B nach DIN 18300 Erdarbeiten
Baumaßnahme der Geotechnischen Kategorie 2 DIN 4020,
- Anteil Steine (Co) über 10 bis 20 % Massenanteil DIN
EN ISO 14688-1,
- Anteil Blöcke (Bo) über 5 bis 10 % Massenanteil DIN
EN ISO 14688-1,
- Anteil große Blöcke (LBo) über 5 bis 10 %
Massenanteil DIN EN ISO 14688-1,
- Lagerungsdichte locker bis mitteldicht
Menge: 2,000 m3

**2.1.30 Planum herstellen**
StL-Nr. 18904109050301
Planum profilgerecht herstellen
in 'Bereich ausgebaute Rinnenplatten'

max. Abweichung von der Sollhöhe cm '+5 / -5'

Verformungsmodul EV2 mindestens 45 MPa.
Menge: 1000,000 m2

**2.1.40 Untergrund verdichten**
StL-Nr. 189041070103
Untergrund nach Oberboden- oder Bodenabtrag
verdichten.
Boden des/der Homogenbereichs/e  B 'nach DIN 18300 Erdarbeiten
Baumaßnahme der Geotechnischen Kategorie 1 DIN 4020,
- Anteil Steine (Co) über 10 bis 20 % Massenanteil DIN
EN ISO 14688-1,
- Anteil Blöcke (Bo) über 5 bis 10 % Massenanteil DIN
EN ISO 14688-1,
- Anteil große Blöcke (LBo) über 5 bis 10 %
Massenanteil DIN EN ISO 14688-1,
- Lagerungsdichte locker bis mitteldicht'

Beschreibung des Homogenbereichs nach Unterlagen
des AG.
Untergrund 'Frostschutzschürzen, Bereich ausgebaute Rinnenplatten, Nebenflächen, Bankette'
Menge: 1000,000 m2

**2.1.50 Hindernis Beton abbrechen und entsorgen**
Hindernis im Boden aus Beton, abbrechen.
Abbruchgut in Eigentum des AN übernehmen und einer
Verwertung nach Wahl des AN zuführen.
Menge: 5,000 m3

#### Abschnitt 2.2 Entwässerungsarbeiten

**2.2.10 Leitungsgraben für Sickerstrang herstellen**
StL-Nr. 1890510301010307
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'nach DIN 18300 Erdarbeiten
Baumaßnahme der Geotechnischen Kategorie 1 DIN 4020,
- Anteil Steine (Co) über 10 bis 20 % Massenanteil DIN
EN ISO 14688-1,
- Anteil Blöcke (Bo) über 5 bis 10 % Massenanteil DIN
EN ISO 14688-1,
- Anteil große Blöcke (LBo) über 5 bis 10 %
Massenanteil DIN EN ISO 14688-1,
- Lagerungsdichte locker bis mitteldicht'

Beschreibung des Homogenbereichs nach Unterlagen
des AG.
Grabentiefe bis 1,00 m,
für Sickerstränge mit Rohrleitung DN '110 - 150'

mit max. Grabentiefe 0,5 m,
Abrechnungsbreite DN + 20 cm,
Boden 'verdrängter Boden zum Zwischenlager des  AG transportieren und in Haufwerken bis zu 500 m³ lagern.
Transportentfernung bis ca. 3,5 km'
Menge: 25,000 m3

**2.2.20 Leitungsgraben für Rohrleitungen, T bis 4,00 m**
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Boden des/der Homogenbereiches/e  B 'nach DIN 18300 Erdarbeiten
Baumaßnahme der Geotechnischen Kategorie 1 DIN 4020,
- Anteil Steine (Co) über 10 bis 20 % Massenanteil DIN
EN ISO 14688-1,
- Anteil Blöcke (Bo) über 5 bis 10 % Massenanteil DIN
EN ISO 14688-1,
- Anteil große Blöcke (LBo) über 5 bis 10 %
Massenanteil DIN EN ISO 14688-1,
- Lagerungsdichte locker bis mitteldicht.'

Beschreibung des Homogenbereichs nach Unterlagen
des AG.
Grabentiefe bis 4,00 m,
Abrechnungbreite ist die Nennweite der
Rohrleitung DN + 0,70 m,
auch bei wandverstärkten und ummantelten Rohren.
für Rohrleitungen DN '100 - 200'

Rohrmaterial 'PP, PE, PVC, Stb'

Boden in Leitungsgräben oberhalb der
Leitungszone einbauen und verdichten.
Boden zum Zwischenlager des  AG transportieren und in Haufwerken bis zu 500 m³ lagern.
Transportentfernung bis ca. 3,5 km
Menge: 80,000 m3

**2.2.30 Zulage für Rohrgrabenaushub Homogenereich C (Fels)**
Zulage für Rohrgrabenaushub (Fels), zu den Aushubpositionen für alle Aushubtiefen.
Homogenbereich C nach DIN 18300 Erdarbeiten
Druckfestigkeit 150 bis > 300 MN/m²
Abrasivitätindex Ain 2,0 bis 6,0
Vergütet wird der Mehraufwand für erschwertes Lösen und Weiterverwenden einschl. zerkleinern für Wiedereinbau.
Menge: 5,000 m3

**2.2.40 Rohrgrabenverfüllung nichtbindiger Boden, seitl. gelagert, separiert**
Rohrgrabenverfüllung mit seitlich / zwischengelagerten Boden für den Wiedereinbau, verfuellen und verdichten nach dem Merkblatt fuer das Verfuellen von Leitungsgraeben.
Das separieren / trennen von brauchbaren Material wird nicht gesondert Vergütet sondern ist in den Einheitspreis einzu- rechnen.
Bodenaushub wird in der Aushubposition verguetet.
Nichtbindiger, gemischtkörniger Boden,
Mengenermittlung nach Aufmass in eingebautem Zustand.
Menge: 50,000 m3

**2.2.50 Suchschlitz herstellen**
StL-Nr. 1890511100080302
Suchschlitz zur Feststellung der Lage von Kabeln,
Leitungen und dgl. herstellen.
Lage nach Angabe des AG.
Homogenbereich(e) nach Unterlagen des AG.
Leitungsart 'Kabel, Leitungen'

Tiefe m 'bis 1,25, vergütete Grabenbreite 0,40 m
Tiefe über m 1,25, Grabenbreite 0,60 m oder
 nach Angabe der Bauüberwachung'

Boden seitlich lagern, wiedereinbauen und
verdichten.
Menge: 20,000 m3

**2.2.60 Zulage Handschacht, Hindernisse**
Zulage zum Rohrgrabenaushub in Handschachtung im
Bereich von Hindernissen, Kreuzungen mit Rohren,
Kabeln, Leitungen usw. in allen Tiefen,
Boden der Klasse(n) 'Homogenbereich B nach DIN 18300 Erdarbeiten
Baumaßnahme der Geotechnischen Kategorie 2 DIN 4020,
- Anteil Steine (Co) über 10 bis 20 % Massenanteil DIN
EN ISO 14688-1,
- Anteil Blöcke (Bo) über 5 bis 10 % Massenanteil DIN
EN ISO 14688-1,
- Anteil große Blöcke (LBo) über 5 bis 10 %
Massenanteil DIN EN ISO 14688-1,
- Lagerungsdichte locker bis mitteldicht'
Menge: 20,000 m3

**2.2.70 Sickerstrang DN 100 TP herstellen**
Sickerstrang mit Rohrleitung aus Kunststoffrohren nach DIN 4262-1 einschließlich Bettung
bis zum Beginn der Sickerschlitze, Seitenverfüllung
und Abdeckung mindestens 30 cm über Rohrscheitel
herstellen.
Der Aushub wird gesondert vergütet.
Die Oberfläche der Bettung eben abziehen.
Rohrleitung DN  100, Grabenbreite DN+0,20 m
Leitungsgraben im Bereich des Straßenkörpers,
kreisrundes Vollsickerrohr, Typ R1, Perforationsart TP,
Bettung aus gebrochenes Natursteinmaterial11 / 22 mm
Bettung Typ ohne Angabe
Dicke der unteren Bettungsschicht cm 10
Seitenverfüllung und Abdeckung,
gebrochenes Natursteinmaterial liefern,
Lieferkörnung 11 / 22 mm
Menge: 200,000 m

**2.2.80 Filtervliesmatte mind. 80 g/m²**
Filtervliesmatte aus Polypropylen / Nylon,
Gewicht mind. 80 g/m², für Umhüllung der Filterschicht gem. Regelquerschnitt einbauen.
Abrechnung ohne Überlappung.
Menge: 280,000 m2

**2.2.90 Rohrleitung ausbauen**
StL-Nr. 1890920109060203
Rohrleitung aus Beton-, Kunststoff-, Asbestzement-,
Steinzeugrohren und dgl. ggf. einschl. Auflager
und  Ummantelung aus Beton ausbauen.
Die Herstellung des Leitungsgrabens bis Oberkante
Rohrleitung bzw. Ummantelung wird gesondert vergütet.
Zusätzliche Erdarbeiten in der verbliebenen Leitungszone gehören zum Leistungsumfang.
Größe und Art der Bettung '10-15 cm, ungebunden'

Größe und Art der Ummantelung 'Ungebunden'

Rohrleitung aus 'Steinzeug, Beton, Kunststoff'

DN '100 - 200'

Fließsohlentiefe über 1,25 m bis 1,75 m
Rohre und übriges Abbruchmaterial in Eigentum des
AN übernehmen und einer Entsorgung nach Wahl
des AN zuführen.
Menge: 10,000 m

**2.2.100 Kunststoffrohrleitung DN 160 herstellen**
StL-Nr. 1890920603020107
Rohrleitung aus Kunststoffrohren DN '160'

mit Steckmuffe und Gleitringdichtung
dichtung einschließlich Leitungszone herstellen.
Ringsteifigkeit mindestens SN 8,
Statik herstellen und liefern.
Verkehrslast SLW '60'

Rohr aus PP, DIN EN 1852,
Leitungsgrabentiefe über  1,00 bis 1,75 m,
Bettung Typ 1 aus Sand, Sand liefern,
Dicke der unteren Bettungsschicht cm '10 aus Sand'

Seitenverfüllung und Abdeckung mit 'Sand oder feinkörnigen Material, 15 cm dick'
Menge: 40,000 m

**2.2.110 Zulage Gelenkstück DN 160 PP**
Gelenkstück für Anschluß an Schächte als Formstück für Zulauf oder Ablauf einbauen als Zulage zur Position der Rohrleitung.
Gelenkstück DN 160 PP Ringsteifigkeit mindestens SN 8
Menge: 8,000 St

**2.2.120 Zulage Bogen DN 160 PP**
Rohrleitungsformstück aus PP SN 10 mit Muffe und Dichtring einbauen. Formstück wird in der Kanalhauptleitung übermessen, als Zulage zur Hauptleitung.
Rohrbogen DN 160 PP Ringsteifigkeit mindestens SN 8
Menge: 40,000 St

**2.2.130 Zulage Abzweig DN 160/160 PP**
Rohrleitungsformstück aus PP SN 10 mit Muffe und Dichtring einbauen. Formstück wird in der Kanalhauptleitung übermessen, als Zulage zur Hauptleitung.
Abzweig DN 160 / 160 PP Ringsteifigkeit mindestens SN 8
Menge: 2,000 St

*Hinweis: Hinweis Muffen:*
Es werden max. nur 2 Muffen je Straßenablauf vergütet.

**2.2.140 Zulage Ü-Muffe DN 160 PP**
Rohrleitungsformstück aus PP SN 10 mit Muffe und Dichtring einbauen. Formstück wird in der Kanalhauptleitung übermessen, als Zulage zur Hauptleitung.
Ü-Muffe DN 160 PP Ringsteifigkeit mindestens SN 8
Menge: 8,000 St

**2.2.150 Rohranschluss DN 160 herstellen**
StL-Nr. 18909209010201
Rohranschluss einschließlich der Abdichtung
des Anschlusses herstellen.
Öffnung für Rohranschluss durch Bohren herstellen.
Vergütet wird das Herstellen des Anschlusses
einschließlich eventueller Pass- oder Sattelstücke.
Als Zulage zur Rohrleitung der OZ 'Rohrleitung'

Anschlussleitung aus Kunststoffrohr DN '160'

Sammelleitung aus Stahlbeton DN '300 - 400'

Sattelstück mit Kugelgelenk
Menge: 1,000 St

**2.2.160 Schachtanschluss DN 160 herstellen**
StL-Nr. 1890920803010203
Schachtanschluss einschließlich Abdichtung
des Anschlusses herstellen.
Vergütet wird das Herstellen des Anschlusses
einschließlich eventueller Passstücke.
Als Zulage zur Rohrleitung der OZ 'Rohrleitung'

Kunststoffrohrleitung DN '160'

Schacht aus Betonfertigteilen,
Öffnung für Schachtanschluss durch Bohren
herstellen,
Anschluss mit Schachtanschlussstück und
Gelenkstück.
Menge: 1,000 St

**2.2.170 Straßenablauf Fertigteil 500/500 ausbauen, entsorgen**
StL-Nr. 18909301060101
Straßenablauf aus Betonfertigteilen einschl. Aufsatz
und Eimer, sowie Auflager aus Beton ausbauen.
Das ggf. erforderliche Schließen der Anschlussleitungen
wird gesondert vergütet.
Straßenablauf '500/500'

Tiefe bis Sohle in Ablaufmitte m 'bis 1,20'

Straßenablauf einschließlich Aufsatz und Eimer
in Eigentum des AN übernehmen und einer
Entsorgung nach Wahl des AN zuführen.
Übriges Abbruchgut in das
Eigentum des AN übernehmen und einer Entsorgung
nach Wahl des AN zuführen.
Menge: 2,000 St

**2.2.180 Straßenablauf Fertigteil 300/500 ausbauen, entsorgen**
StL-Nr. 18909301060101
Straßenablauf aus Betonfertigteilen einschl. Aufsatz
und Eimer, sowie Auflager aus Beton ausbauen.
Das ggf. erforderliche Schließen der Anschlussleitungen
wird gesondert vergütet.
Straßenablauf '300/500'

Tiefe bis Sohle in Ablaufmitte m 'bis 1,20'

Straßenablauf einschließlich Aufsatz und Eimer
in Eigentum des AN übernehmen und einer
Entsorgung nach Wahl des AN zuführen.
Übriges Abbruchgut in das
Eigentum des AN übernehmen und einer Entsorgung
nach Wahl des AN zuführen.
Menge: 6,000 St

**2.2.190 Straßenablauf mit Aufstatz 500 x 500 mm, D 400 herstellen**
StL-Nr. 1890930402010200
Straßenablauf aus Betonfertigteilen und Eimer,
DIN 4052, auf 10 cm dicker Sauberkeitsschicht
aus Beton C12/15, und Aufsatz
Klasse C 250, DIN EN 124 und DIN 1229, herstellen.
Betonteile auf Dünnbettmörtel, ggf. Aufsatz auf Normalbettmörtel setzen.
Straßenablauf, tiefe Bauform
Bauhöhe fertig 1,15 m:
Boden 1, Schaft 5b, Schaftkonus 11, Auflagerring
10 b, Eimer Form C3,
mit eingearbeitetem Kunststoffmuffenauslauf
aus PVC mit Elastomerdichtung,
DIN EN 681 und DIN 4060,
Aufsatz 500x500, Rahmen aus Gusseisen mit Beton, DIN 19583,
Menge: 2,000 St

**2.2.200 Straßenablauf mit Aufstatz 300 x 500 mm, D 400 herstellen**
StL-Nr. 1890930402010200
Straßenablauf aus Betonfertigteilen und Eimer,
DIN 4052, auf 10 cm dicker Sauberkeitsschicht
aus Beton C12/15, und Aufsatz
Klasse C 250, DIN EN 124 und DIN 1229, herstellen.
Betonteile auf Dünnbettmörtel, ggf. Aufsatz auf Normalbettmörtel setzen.
Straßenablauf, tiefe Bauform
Bauhöhe fertig 1,15 m:
Boden 1, Schaft 5b, Schaftkonus 11, Auflagerring
10 b, Eimer Form C3,
mit eingearbeitetem Kunststoffmuffenauslauf
aus PVC mit Elastomerdichtung,
DIN EN 681 und DIN 4060,
Aufsatz 500x500, Rahmen aus Gusseisen mit Beton, DIN 19583,
Menge: 6,000 St

**2.2.210 Höhenangleichung für Straßenablauf 500x500 herstellen**
StL-Nr. 1890931201
Höhenangleichung mit Auflagerring aus Beton
für Ablauf herstellen.
Einbau vollfugig auf Mörtelbett aus Fertigzementmörtel
Druckfestigkeit fck,cube des Mörtels min. 20 N/mm2,
Zement Art CEM I, max. w/z 0,50, frost-/tausalz-
beständig.
für Straßenablauf, Auflagerring Form 10a,
DIN 4052, Höhe 60 mm,
Aufsatz 500x500.
Menge: 1,000 St

**2.2.220 Höhenangleichung für Straßenablauf 300x500 herstellen**
StL-Nr. 1890931202
Höhenangleichung mit Auflagerring aus Beton
für Ablauf herstellen.
Einbau vollfugig auf Mörtelbett aus Fertigzementmörtel
Druckfestigkeit fck,cube des Mörtels min. 20 N/mm2,
Zement Art CEM I, max. w/z 0,50, frost-/tausalz-
beständig.
für Straßenablauf, Auflagerring Form 10b,
DIN 4052, Höhe 54 mm,
Aufsatz 300x500.
Menge: 30,000 St

**2.2.230 Ummantelung für Rohrleitung aus Beton herstellen**
StL-Nr. 1891410402010100
Auflagersockel / Ummantelung von Rohrleitungen
aus unbewehrtem Beton nach Unterlagen des AG
herstellen.
Bauwerksteil(e) 'Rohrleitungen'

Teilummantelung für Rohrleitungen.
Herstellung ohne Schalung.
Expositionsklasse XF1,
Druckfestigkeitsklasse C '25/30'

(min. C25/30)
Menge: 7,000 m3

#### Abschnitt 2.3 Oberbau

*Hinweis: Hinweis Einbauten*
Mehraufwendungen wegen Behinderung durch Einbauten wie Schächte, Schieber, Hydranten, Einläufe, Randbegrenzungen und dgl. werden nicht gesondert vergütet, sondern sind in die entsprechenden Positionen einzurechnen.
Extra ausgewiesene Positionen im LV beziehen sich nur auf bereits vorhandene (bleibende bzw. bestehende) Einbauten im Baufeld, welche gesondert vergütet werden. Siehe "Vorbemerkungen zu LB 911".

**2.3.10 Schachtabdeckung ausbauen, säubern, lagern**
StL-Nr. 1890940301010101
Schachtabdeckung ausbauen.
Der ggf. erforderliche Aufbruch des gebundenen Oberbaues wird gesondert vergütet.
Abdeckung Klasse D 400 mit Rahmen aus Gusseisen
mit Beton,
mit Schmutzfänger
Deckel ohne Verriegelung.
Schachtabdeckung säubern und innerhalb der
Baustelle lagern.
Nicht wiederverwendbares Abbruchgut
in das Eigentum des AN übernehmen und einer
Entsorgung nach Wahl des AN zuführen.
Menge: 17,000 St

**2.3.20 Schachtabdeckung ausbauen, entsorgen**
StL-Nr. 1890940301010102
Schachtabdeckung ausbauen.
Der ggf. erforderliche Aufbruch des gebundenen Oberbaues wird gesondert vergütet.
Abdeckung Klasse D 400 mit Rahmen aus Gusseisen
mit Beton,
mit Schmutzfänger
Deckel ohne Verriegelung.
Abbruchgut in das Eigentum des AN übernehmen
und einer Entsorgung nach Wahl des AN
zuführen.
Menge: 13,000 St

**2.3.30 Auflagerring ausbauen, entsorgen**
Auflagerring  für Schachtabdeckung ausbauen.
Abbruchgut in das Eigentum des AN übernehmen und einer Verwertung nach Wahl des AN zuführen.
Menge: 30,000 St

**2.3.40 Hydrantenkappe ausbauen**
StL-Nr. 189094260200
Straßenkappe mit Tragplatte von Versorgungsleitung
und dgl. freiliegend ausbauen, Gestänge sichern,
Straßenkappe innerhalb der Baustelle lagern.
Einbauteil Hydrantenkappe
Spartenträger 'Stadtwerke'

Die Leistung ist gesondert in Rechnung zu stellen.
Menge: 1,000 St

**2.3.50 Straßenkappe ausbauen**
StL-Nr. 189094260300
Straßenkappe mit Tragplatte von Versorgungsleitung
und dgl. freiliegend ausbauen, Gestänge sichern,
Straßenkappe innerhalb der Baustelle lagern.
Einbauteil 'Straßenkappe der WL / GAS -Hausanschlüsse, Streckenschieber'
Menge: 100,000 St

**2.3.60 Asphalt fräsen**
StL-Nr. 1891110101010404
Asphalt fräsen und Material aufnehmen.
Verwertungsklasse A
Der Schnittlinienabstand darf maximal 15 mm betragen.
Reinigen der gefrästen Fläche zur Herstellung des
Schichtenverbundes wird gesondert vergütet.
Abgerechnet wird die obere Frästiefe (FT-O).
Im Fahrbahnbereich,
Asphaltdeckschicht aus 'Asphaltbeton'

Frästiefe von cm '4'

bis cm '6'

und einer Fräsbreite von m '5,50 - 11.00 (komplette Fahrbahnbreite mit Aufweitungen und Anbindungen)'

unter Berücksichtigung von Einbauten wie
Schächte, Einläufe, Schieber u. ä.
Die Erschwernisse werden gesondert vergütet.
Material 'laden und zum Lagerplatz des AG transportieren und lagern. Transportweg bis 3,5 km'
Menge: 9100,000 m2

**2.3.70 Asphalt trennen 6 - 12 cm**
StL-Nr. 1891111103010103
Asphaltoberbau geradlinig trennen
in Einzelflächen längs und quer zur
Fahrbahnachse,
durch Schneiden
senkrecht,
Trenntiefe über 6 cm bis 12 cm.
Menge: 200,000 m

**2.3.80 Asphalt trennen 12 - 18 cm**
StL-Nr. 1891111103010104
Asphaltoberbau geradlinig trennen
in Einzelflächen längs und quer zur
Fahrbahnachse,
durch Schneiden
senkrecht,
Trenntiefe über 12 cm bis 18 cm.
Menge: 1510,000 m

**2.3.90 Gebundenen Oberbau aufbrechen - Fahrbahn**
StL-Nr. 1891110608010201
Gebundenen Oberbau aufbrechen und aufnehmen. Material soweit erforderlich zerkleinern.
Verwertungsklasse A
Bereich 'Randstreifen, Einzelflächen und dgl.'

Decke aus 'Asphaltbeton'

Dicke cm '4 - 6'

und Asphalttragschicht
Dicke cm '12'

auf ungebundener Tragschicht,
Aufbruchbreite von m '0,30'

bis m '4,00'

Material in Eigentum des AN übernehmen und
einer Verwertung nach Wahl des AN zuführen.
Menge: 600,000 m2

**2.3.100 Asphaltkeil an Zufahrten ausbauen, entsorgen**
Vorhandenen Asphaltkeil entlang von Betonbord fachgerecht ausbauen.
Abmessungen des auszubauenden Keils:
Breite: ca. 0,30 m
Höhe: ca. 0,15 m
Der Ausbau erfolgt einschließlich aller erforderlichen Nebenarbeiten wie Lösen, Aufnehmen, ggf. Trennen mit Fugenschneider, Aufladen und Abtransport.
Material in Eigentum des AN übernehmen und
einer Verwertung nach Wahl des AN zuführen.
Beschädigungen an angrenzenden Bauteilen sind zu vermeiden.
Menge: 135,000 m

**2.3.110 Zulage zu Fräs- oder Aufbrucharbeiten an Borden**
StL-Nr. 18911110010102
Zulage zu Fräs- oder Aufbrucharbeiten
für Mehraufwendungen durch Erschwernisse
entlang von Bordsteinen, Rinnen oder dgl.
einschließlich des verminderten Leistungsansatz
in der Fläche.
Zu diesen Mehraufwendungen gehört auch das
Entfernen von Belagsresten entlang der Einfassung.
Die Abrechnung erfolgt pro Fräs- bzw. Abbruchkante
entlang einer Einfassung nur einmal für alle
Fräs- und Aufbrucharbeiten.
Bordstein.
Deckschicht
Ausbau in einem Arbeitsgang
Menge: 250,000 m

**2.3.120 Zulage zu Fräs- oder Aufbrucharbeiten an Rinne / Pflasterstreifen**
StL-Nr. 18911110020102
Zulage zu Fräs- oder Aufbrucharbeiten
für Mehraufwendungen durch Erschwernisse
entlang von Bordsteinen, Rinnen oder dgl.
einschließlich des verminderten Leistungsansatz
in der Fläche.
Zu diesen Mehraufwendungen gehört auch das
Entfernen von Belagsresten entlang der Einfassung.
Die Abrechnung erfolgt pro Fräs- bzw. Abbruchkante
entlang einer Einfassung nur einmal für alle
Fräs- und Aufbrucharbeiten.
Rinne / Pflasterstreifen längs.
Deckschicht
Ausbau in einem Arbeitsgang
Menge: 1500,000 m

**2.3.130 Zulage zu Fräs- oder Aufbrucharbeiten an Schächten**
StL-Nr. 1891110900010102
Zulage zu Fräs- oder Aufbrucharbeiten
für Mehraufwendungen durch Erschwernisse
infolge von Einbauten einschließlich des
verminderten Leistungsansatz in der Fläche.
Zu diesen Mehraufwendungen gehört auch das
Entfernen von Belagsresten an den Einbauten.
Die Abrechnung erfolgt pro Einbauteil nur einmal für
alle Fräs- und Aufbrucharbeiten.
Schächte
Deckschicht
Ausbau in einem Arbeitsgang
Menge: 30,000 St

**2.3.140 Zulage zu Fräs- oder Aufbrucharbeiten an Einbauten**
StL-Nr. 1891110900050102
Zulage zu Fräs- oder Aufbrucharbeiten
für Mehraufwendungen durch Erschwernisse
infolge von Einbauten einschließlich des
verminderten Leistungsansatz in der Fläche.
Zu diesen Mehraufwendungen gehört auch das
Entfernen von Belagsresten an den Einbauten.
Die Abrechnung erfolgt pro Einbauteil nur einmal für
alle Fräs- und Aufbrucharbeiten.
Einbauten 'Schieberkappen, Hydrantenkappen, Einbauten der Gasversorgung'

Deckschicht
Ausbau in einem Arbeitsgang
Menge: 101,000 St

**2.3.150 Zulage zu Fräs- oder Aufbrucharbeiten an Straßeneinlaufschächten**
StL-Nr. 1891110900030102
Zulage zu Fräs- oder Aufbrucharbeiten
für Mehraufwendungen durch Erschwernisse
infolge von Einbauten einschließlich des
verminderten Leistungsansatz in der Fläche.
Zu diesen Mehraufwendungen gehört auch das
Entfernen von Belagsresten an den Einbauten.
Die Abrechnung erfolgt pro Einbauteil nur einmal für
alle Fräs- und Aufbrucharbeiten.
Straßenabläufe
Deckschicht
Ausbau in einem Arbeitsgang
Menge: 49,000 St

**2.3.160 Zulage Dachprofil – Asphaltbinderschicht**
*** Pauschalposition
Zulage für die Herstellung und den Einbau der Asphaltbinder- schicht als Dachprofil gemäß Ausführungs- und Detailplanung für den Straßenbau sowie nach Anordnung des Auftraggebers.
(Lagepläne liegen der Ausschreibung bei)

Die Leistung umfasst die vollständige, fach- und vertragsgerechte Herstellung des geforderten Profils unter Berücksichtigung der im Baufeld vorhandenen Baumpflanzgruben einschließlich sämtlicher hieraus resultierender Erschwernisse und Anpassungsarbeiten.

Der Einsatz mehrerer Asphaltfertiger ist zulässig; hieraus entstehende Aufwendungen sind mit der Zulage abgegolten.

Mit der Zulage sind sämtliche zur mangelfreien und funktionsgerechten Ausführung erforderlichen Leistungen abgegolten. Hierzu gehören insbesondere Profilierungen, Gefälleausbildungen, höhenmäßige Anpassungen und Übergänge, Einhaltung der Ebenheits- und Höhentoleranzen sowie alle Neben- und besonderen Leistungen, auch wenn diese nicht gesondert beschrieben sind, jedoch zur vollständigen Leistungserbringung erforderlich werden.

Arbeitsfugen innerhalb der Einbaufläche sind unzulässig. Erforderliche Maßnahmen zur Sicherstellung eines fugenfreien Einbaus sind einzurechnen.
Menge: 1,000 psch

**2.3.170 Zulage Dachprofil – Asphaltdeckschicht**
*** Pauschalposition
Zulage für die Herstellung und den Einbau der Asphaltdeck- schicht als Dachprofil gemäß Ausführungs- und Detailplanung für den Straßenbau sowie nach Anordnung des Auftraggebers.
(Lagepläne liegen der Ausschreibung bei)

Die Leistung umfasst die vollständige, fach- und vertragsgerechte Herstellung des geforderten Profils unter Berücksichtigung der im Baufeld vorhandenen Baumpflanzgruben einschließlich sämtlicher hieraus resultierender Erschwernisse und Anpassungsarbeiten.

Der Einsatz mehrerer Asphaltfertiger ist zulässig; hieraus entstehende Aufwendungen sind mit der Zulage abgegolten.

Mit der Zulage sind sämtliche zur mangelfreien und funktionsgerechten Ausführung erforderlichen Leistungen abgegolten. Hierzu gehören insbesondere Profilierungen, Gefälleausbildungen, höhenmäßige Anpassungen und Übergänge, Einhaltung der Ebenheits- und Höhentoleranzen sowie alle Neben- und besonderen Leistungen, auch wenn diese nicht gesondert beschrieben sind, jedoch zur vollständigen Leistungserbringung erforderlich werden.

Arbeitsfugen innerhalb der Einbaufläche sind unzulässig. Erforderliche Maßnahmen zur Sicherstellung eines fugenfreien Einbaus sind einzurechnen.
Menge: 1,000 psch

**2.3.180 FSS nach Angabe herstellen**
StL-Nr. 1891020208060300
Frostschutzschicht (FSS) herstellen,
Einbaudicke cm '10'

bis cm '34'

Einbaubereich 'Nebenflächen, Fahrbahnrand für auszubauende Rinnenplatten'

Baustoffgemisch 'gebrochenes Naturgestein'

Material: 'Baustoffgemisch 0/32'
Menge: 200,000 t

**2.3.190 Unterlage reinigen**
StL-Nr. 18911114010104
Vorhandene Unterlage reinigen.
Anfallendes Material einer Verwertung nach
Wahl des AN zuführen.
Das Reinigen von Ecken, Zwickeln und An-
schlüssen von Hand gehört zum Leistungsumfang.
Unterlage aus Asphaltbefestigung
in zusammenhängenden Teilflächen
reinigen mit selbstaufnehmender Kehrmaschine.
Menge: 8850,000 m2

**2.3.200 Bitumenemulsion 400 g/m2 vor Bindereinbau**
StL-Nr. 22113063221152
Bitumenemulsion zur Herstellung des Schichtenverbundes
aufsprühen.
Auf Verkehrsflächen der Belastungsklassen Bk1,8 bis
Bk0,3.
Unterlage = Asphaltbefestigung, gefräst.
Mit Rampenspritzgerät.
Bindemittel = C60BP4-S.
Bindemittelmenge = 400 g/m2.
Vor Einbau Asphaltbinderschicht.
Menge: 8850,000 m2

**2.3.210 Asphaltbinder AC 16 B S als Profilausgleich**
StL-Nr. 2211322443102001
Asphaltbinderschicht aus Asphaltbinder AC 16 B S herstellen. Anlieferung des Asphaltmischguts in
thermoisolierten Transportbehältern.
In Verkehrsflächen der Belastungsklasse Bk3,2.
Einbau zum Profilausgleich.
Bindemittel = 25/55-55 A.
Grobe Gesteinskörnung = Kategorie SZ 22.
Einbau mit Beschicker.
Menge: 1660,000 t

**2.3.220 Bitumenemulsion 250 g/m2 vor Einbau ADS**
StL-Nr. 22113063221123
Bitumenemulsion zur Herstellung des Schichtenverbundes
aufsprühen.
Auf Verkehrsflächen der Belastungsklassen Bk1,8 bis
Bk0,3.
Unterlage = Asphaltbefestigung, gefräst.
Mit Rampenspritzgerät.
Bindemittel = C60BP4-S.
Bindemittelmenge = 250 g/m2.
Vor Einbau Asphaltdeckschicht.
Menge: 8850,000 m2

**2.3.230 Lieferung und Einbau Geogitter Tensar Glasstex P50**
Lieferung und fachgerechter Einbau des Geogitters Tensar Glasstex P50 oder gleichwertig zur Rissüberbrückung und Sanierung von Asphaltflächen.

Einschließlich Reinigen und Vorbereiten des Untergrundes, Aufbringen des erforderlichen Haftklebers/ Bitumenanspritzmittels gemäß Herstellerangaben, Zuschneiden des Geogitters auf die jeweilige Einbaufläche, faltenfreie und spannungsarme Verlegung mit ausreichender Überlappung der Bahnen sowie erforderlicher Fixierung.

Ausführung gemäß Herstellerangaben sowie den geltenden Normen und technischen Richtlinien.

Abrechnung:
Abrechnung nach m² verlegter / eingebauter Fläche
Menge: 600,000 m2

**2.3.240 ATS aus AC 22 T S in Einzelflächen herstellen**
StL-Nr. 1891120405040100
Asphalttragschicht aus Asphalttragschichtmischgut
AC 22 T S herstellen auf 'Frostschutzschicht'

Einbaudicke von cm '8'

bis cm '14'

in Verkehrsflächen 'lBereich ausgebaute Betonrinnenplatten, Ausbesserungen in der Fahrbahn und dgl.'

Einbau 'in Einzelflächen mit unterschiedlicher Breite, von Hand nach Angabe AG'

mit Bindemittel 50/70,
Menge: 370,000 t

**2.3.250 ADS aus AC 11 D S herstellen**
StL-Nr. 18911401020101
Asphaltdeckschicht aus Asphaltbeton AC 11 D S
herstellen. Das Abstumpfen der Oberfläche wird
gesondert vergütet.
In Fahrbahnen der Belastungsklasse Bk3,2,
Einbaudicke 4,0 cm,
mit Bindemittel 25/55-55 A.
Menge: 8850,000 m2

**2.3.260 ADS aus AC 8 D N Nebenflächen herstellen**
StL-Nr. 18911408060302
Asphaltdeckschicht aus Asphaltbeton AC 8 D N
herstellen, Einbaudicke von cm '3'

bis cm '4'

Das Abstumpfen der Oberfläche wird gesondert
vergütet.
Einbaubereich 'Gehwege, Parkstreifen und dgl., nach Angabe AG'

Einbau 'in Einzelflächen mit unterschiedlicher Breite, von Hand nach Angabe des AG'

mit Bindemittel 50/70.
Menge: 4,000 t

**2.3.270 Zulage zu Einbau von Asphalt an Borden**
StL-Nr. 189119140103
Zulage für Mehraufwendungen durch Erschwernisse beim Einbau von Asphaltschichten
entlang von Bordsteinen, Rinnen und dgl.
sowie Freileitungen einschließlich des
verminderten Leistungsansatzes in der
Fläche.
Die Erschwernisse für das Herstellen des
Schichtenverbundes unter, bzw. zwischen
den einzubauenden Asphaltschichten
gehören zum Leistungsumfang.
Bordstein.
Deck- und Tragschicht
Menge: 1720,000 m

**2.3.280 Zulage zu Einbau von Asphalt an Rinne / Streifen**
StL-Nr. 189119140203
Zulage für Mehraufwendungen durch Erschwernisse beim Einbau von Asphaltschichten
entlang von Bordsteinen, Rinnen und dgl.
sowie Freileitungen einschließlich des
verminderten Leistungsansatzes in der
Fläche.
Die Erschwernisse für das Herstellen des
Schichtenverbundes unter, bzw. zwischen
den einzubauenden Asphaltschichten
gehören zum Leistungsumfang.
Rinne / Streifen.
Deck- und Tragschicht
Menge: 30,000 m

**2.3.290 Zulage zu Asphalteinbau an Schächten**
StL-Nr. 18911913000103
Zulage für Mehraufwendungen durch Erschwernisse beim Einbau von Asphaltschichten
infolge von Einbauten einschließlich des verminderten Leistungsansatzes in der
Fläche.
Die Erschwernisse für das Herstellen des
Schichtenverbundes unter, bzw. zwischen
den einzubauenden Asphaltschichten
gehören zum Leistungsumfang.
Schächte.
Deck- und Tragschicht
Menge: 30,000 St

**2.3.300 Zulage zu Asphalteinbau an Straßeneinläufen**
StL-Nr. 18911913000303
Zulage für Mehraufwendungen durch Erschwernisse beim Einbau von Asphaltschichten
infolge von Einbauten einschließlich des verminderten Leistungsansatzes in der
Fläche.
Die Erschwernisse für das Herstellen des
Schichtenverbundes unter, bzw. zwischen
den einzubauenden Asphaltschichten
gehören zum Leistungsumfang.
Straßeneinläufe.
Deck- und Tragschicht
Menge: 49,000 St

**2.3.310 Abstumpfung herstellen**
StL-Nr. 189119110101
Abstumpfung maschinell herstellen.
Abstreumaterial gleichmäßig auf die noch heiße
Oberfläche der Deckschicht aufbringen und einwalzen. Nicht gebundenes und gelöstes Material aufnehmen und einer Verwertung nach Wahl des
AN zuführen.
Mit Bitumen umhüllte Lieferkörnung 1/3,
PSVangegeben(48), Abstreumasse 1,0 kg/m2.
Aufbringen mit Streubalken.
Menge: 8850,000 m2

**2.3.320 Anschluss als Fuge herstellen**
StL-Nr. 1891190303010101
Anschluss von Asphaltdecken als Fuge herstellen.
Fugenspalttiefe min. mm '30'

Fugenspaltbreite mm '10'

Längs- und Querfuge
in der Deckschicht
mit heiss verarbeitbarer Fugenmasse Typ N2,
Fugenraum verfüllen in einer Lage.
Menge: 1200,000 m

**2.3.330 Anschluss als Fuge an Borden, Rinnen, Zeilen herstellen**
StL-Nr. 1891190309010101
Anschluss von Asphaltdecken als Fuge herstellen.
Fugenspalttiefe min. mm '30'

Fugenspaltbreite mm '10'

Fuge 'an Borden, Rinnen, Zeilen'

in der Deckschicht
mit heiss verarbeitbarer Fugenmasse Typ N2,
Fugenraum verfüllen in einer Lage.
Menge: 1750,000 m

**2.3.340 Anschluss als Fuge an Schächten herstellen**
StL-Nr. 1891190309010101
Anschluss von Asphaltdecken als Fuge herstellen.
Fugenspalttiefe min. mm '30'

Fugenspaltbreite mm '10'

Fuge 'an Schächten'

in der Deckschicht
mit heiss verarbeitbarer Fugenmasse Typ N2,
Fugenraum verfüllen in einer Lage.
Menge: 75,000 m

**2.3.350 Anschluss als Fuge an Schieber- und Hydrantenkappen herstellen**
StL-Nr. 1891190309010101
Anschluss von Asphaltdecken als Fuge herstellen.
Fugenspalttiefe min. mm '30'

Fugenspaltbreite mm '10'

Fuge 'an Schieber- und Hydrantenkappen'

in der Deckschicht
mit heiss verarbeitbarer Fugenmasse Typ N2,
Fugenraum verfüllen in einer Lage.
Menge: 80,000 m

**2.3.360 Anschluss als Fuge an SSK herstellen**
StL-Nr. 1891190309010101
Anschluss von Asphaltdecken als Fuge herstellen.
Fugenspalttiefe min. mm '30'

Fugenspaltbreite mm '10'

Fuge 'an SSK'

in der Deckschicht
mit heiss verarbeitbarer Fugenmasse Typ N2,
Fugenraum verfüllen in einer Lage.
Menge: 55,000 m

**2.3.370 Schachtabdeckung, einwalzbar, mit Lüftungsöffnung**
Schachtabdeckung, einwalzbar, für den Einbau in bitumengeb. Straßenbaustoffe der Kl. SV bis IV.
Klasse D 400, nach DIN EN 124, lichte Weite 600 mm,
Rahmen aus EN-GJS 500, 850 mm (außen),
Rahmenschaft rund, 618 mm (außen) zur Verwendung in handelsüblichen Ausgleichsringen nach DIN 4034,
Rahmen mit integrierter Haltevorrichtung für Einstieghilfe nach DIN 19572.
Mit Guss-Deckel nach EN 124 / DIN 1229.
Bauhöhe: 250 mm
Gewicht: ca. 151 kg
mit Lüftungsöffnung
einschl. Schmutzfänger
(z.B. HYDROTEC ERGO SN o. glw.)
Menge: 13,000 St

**2.3.380 Schachtabdeckung des AG auf Betonschächte aufsetzen**
Schachtabdeckung des AG, einwalzbar, für den Einbau in bitumengeb. Straßenbaustoffe der Kl. SV bis IV.
Auf planmäßige Höhe setzen.
Schachtabdeckungen im Baufeld gelagert.
Menge: 17,000 St

**2.3.390 Höhenverstellbare Straßenkappe für Hauptschieber liefern**
Straßenkappe einschl. Kombi-Tragplatte aus Kunststoff mit integriertem Fugenring, Deckel aus Gußeisen,
Abmessung nach DIN 4056-1,
für Wasser-Absperrarmaturen,
DVGW geprüft gemäß VP 310-2,
Bolzen und Steg aus nichtrostendem Stahl
temperaturbeständig bis 240° C
Aufschrift "W".
liefern und nach ZTV Fug-StB 01 einbauen.
Fabrikat: G+W Typ 4056V-FUG
o. glw.
Menge: 38,000 St

**2.3.400 Höhenverstellbare Straßenkappe für HA-Schieber**
Straßenkappe einschl. Kombi-Tragplatte aus Kunststoff mit integriertem Fugenring, Deckel aus Gußeisen,
Abmessung nach DIN 4056-1,
für Wasser-Absperrarmaturen,
DVGW geprüft gemäß VP 310-2,
Bolzen und Steg aus nichtrostendem Stahl
temperaturbeständig bis 240° C
Aufschrift "W".
liefern und nach ZTV Fug-StB 01 einbauen.
Fabrikat: G+W Typ 4057V-FUG
o. glw.
Menge: 59,000 St

**2.3.410 Höhenverstellbare Straßenkappe für Unterflurhydrant liefern**
Straßenkappe einschl. Kombi-Tragplatte aus Kunststoff mit integriertem Fugenring, Deckel aus Gußeisen,
Abmessung ähnlich DIN 4055,
für Unterflurhydrant DN 80,
DVGW geprüft gemäß VP 310-2,
Bolzen und Steg aus nichtrostendem Stahl
temperaturbeständig bis 240° C
Aufschrift "HYDRANT".
liefern und nach ZTV Fug-StB 01 einbauen.
Fabrikat: G+W Typ 4055V-FUG
o. glw.
Menge: 1,000 St

**2.3.420 Höhenverstellbare Straßenkappe für Gas-Hauptschieber liefern**
Straßenkappe einschl. Kombi-Tragplatte aus Kunststoff mit integriertem Fugenring, Deckel aus Gußeisen,
Abmessung nach DIN 4056-1,
für GAS-Absperrarmaturen,
DVGW geprüft gemäß VP 310-2,
Bolzen und Steg aus nichtrostendem Stahl
temperaturbeständig bis 240° C
Aufschrift "GAS".
liefern und nach ZTV Fug-StB 01 einbauen.
Fabrikat: G+W Typ 3581V-FUG
o. glw.
Menge: 3,000 St

**2.3.430 Provisorische Schachtabdeckung einbauen**
Provisorische Schachtabdeckung nach Wahl des AN
liefern, verschiebesicher einbauen und mit Frostschutz
überdecken.
Mehraufwendungen hierfür sind in den Einheitspreis
einzurechnen und werden nicht gesondert vergütet.
Die Schachtabdeckungen sind einzumessen und mit Skizzen
zu belegen.
Menge: 30,000 St

**2.3.440 Fläche kehren**
StL-Nr. 189119120101
Straßenfläche mit einer selbstaufnehmenden Kehrmaschine nach Verkehrsfreigabe unmittelbar nach
Aufforderung durch den AG kehren. Nicht gebundenes und gelöstes Material aufnehmen. Material
in Eigentum des AN übernehmen und einer
Verwertung nach Wahl des AN zuführen.
Deckschicht aus Walzasphalt,
Verkehrssicherungsmaßnahmen gehören zum
Leistungsumfang.
Menge: 8850,000 m2

#### Abschnitt 2.4 Pflaster, Borde, Rinnen

**2.4.10 Betonrundbord ausbauen, entsorgen**
StL-Nr. 17913401040103
Bord oder Einfassung aus Bord- oder
Einfassungssteinen, aus Naturstein
oder Beton, einschließlich Fundament und Rückenstütze ausbauen.
Bordstein 'Rundbordstein aus Beton'

Ausgebauten Beton in Eigentum des AN übernehmen und einer Verwertung nach Wahl
des AN zuführen.
Steine in Eigentum des AN übernehmen und einer
Verwertung nach Wahl des AN zuführen.
Menge: 30,000 m

**2.4.20 Betonrundbord herstellen**
StL-Nr. 1791341602010101
Bord aus Betonbordsteinen
auf 20 cm dickem Fundament herstellen.
Den Fundamentbeton als Rückenstütze
mit einer Breite von 15 cm hochziehen. Oberkante
nach Dicke der angenzenden Flächenbefestigung.
Form RB mm x mm '180 x 250'

Fundamentbeton C25/30.
Gerader Stein,
mit einer Fugenbreite von 10 mm,
Fugen mit Fertigzementmörtel verfüllen,
Druckfestigkeit fck,cube des Mörtels min. 50 MPa,
Zement Art CEM I, max. w/z 0,50,
frost-/tausalzbeständig, Ausbreitmaßklasse F3.
Menge: 30,000 m

**2.4.30 Anpassung von Betonbordstein herstellen**
StL-Nr. 17913421030105
Anpassung von Bordsteinen
herstellen.
Betonbordstein, Form 'Rundbord'

Größe mm x mm '180 x 250'

Senkrechter Schnitt
für Anpassung an 'Bestand und dgl.'
Menge: 5,000 St

**2.4.40 Betonpflaster ausbauen, beseitigen**
StL-Nr. 1791310201010501
Pflasterdecke aus Betonpflastersteinen
einschließlich Pflasterbett ausbauen.
Anteil wieder verwendbarer Betonpflastersteine
etwa % '0'

Decke aus
Pflastersteinen, Dicke mm '80 - 100'

Pflasterbett und Fugenfüllung aus ungebundenem
Material.
Wieder verwendbare Steine in Eigentum des AN
übernehmen und einer Verwertung nach Wahl des
AN zuführen.
Übriges Aufbruchgut in Eigentum des AN übernehmen und einer Verwertung nach Wahl des AN
zuführen.
Menge: 10,000 m2

**2.4.50 Großpflasterzeile, 1-zeilig ausbauen, lagern**
StL-Nr. 1791330102010101
Streifen, Rinne oder Mulde
zeilig '1'

aus Naturpflastersteinen einschließlich Fundament
bzw. Bettung ausbauen.
Steingröße mm/mm/mm 'Großpflaster'

Gesteinsart 'Granit'

Abgrenzung freistehend,
Fundament und Fugenfüllung aus hydraulisch
gebundenem Material,
Wieder verwendbare Steine innerhalb der Baustelle
fördern, säubern und sortiert lagern.
Übriges Aufbruchgut in Eigentum des AN übernehmen und einer Verwertung nach Wahl des AN
zuführen.
Menge: 5,000 m

**2.4.60 Granitgroßpflasterzeile, 1-zeilig mit Steinen des AG herstellen**
StL-Nr. 1791330501020101
Streifen aus Granitgroßpflastersteinen des AG
mit einer maximalen Fugenbreite von 15 mm
auf 20 cm dickem Fundament herstellen.
Steingröße mm/mm/mm '160-200/160/160'

Den Fundamentbeton als seitliche Stütze,
soweit der Streifen nicht an Borde oder dgl.
anschließt, 15 cm breiter als der Streifen
herstellen und bis zur halben Steinhöhe hochziehen.
Mehrzeilige Streifen sind mit beidseitigen
Schnurkanten herzustellen.
Fundamentbeton C25/30.
1-zeilig
Als Abgrenzung freistehend,
Fugen mit Fertigzementmörtel vergießen,
Druckfestigkeit fck,cube des Mörtels min. 50 MPa,
Zement Art CEM I, max. w/z 0,50,
frost-/tausalzbeständig, Ausbreitmaßklasse F5.
Steine, innerhalb der Baustelle gelagert, laden,
fördern und abladen.
Menge: 5,000 m

**2.4.70 Bordrinnenplatten ausbauen, entsorgen**
StL-Nr. 1791330301020501
Rinne oder Mulde aus Betonformsteinen
einschließlich Fundament bzw. Bettung ausbauen.
Bordrinnenstein Breite cm '30'

Bordhöhe cm '8 - 10'

Fundament und Fugenfüllung aus hydraulisch
gebundenem Material,
Wieder verwendbare Steine in Eigentum des AN
übernehmen und einer Verwertung nach Wahl des
AN zuführen.
Übriges Aufbruchgut in Eigentum des AN übernehmen und einer Verwertung nach Wahl des AN
zuführen.
Menge: 1500,000 m

**2.4.80 Fugenfüllung in Borden wieder herstellen**
StL-Nr. 17913809060303
Fugenfüllung in Dehnfugen von Streifen, Rinnen
oder Borden durch Freilegen und Reinigen der
vorhandenen Fugen und Einbringen von Fugenmaterial
wieder herstellen.
Das beim Freilegen und Reinigen anfallende
Fugenmaterial in Eigentum des AN übernehmen
und einer Verwertung nach Wahl des AN zuführen.
Fugenbreite mm '15 - 30'

Fugensanierungstiefe mm '80'

Betonbordstein Form 'Rundbordstein'

vorhandene Fugenfüllung aus 'Zementmörtel'

Fugen 'mit Fertigzementmörtel vergießen,
Druckfestigkeit fck,cube des Mörtels min. 50 MPa,
Zement Art CEM I, max. w/z 0,50,
frost-/tausalzbeständig, Ausbreitmaßklasse F6.'
Menge: 100,000 St

#### Abschnitt 2.5 Markierung, Sonstiges

*Hinweis: Verkehrsführung*

**2.5.10 Markierungsfläche reinigen**
StL-Nr. 1492810504
Markierungsfläche reinigen
Fläche für Markierung auf besondere Anordnung
des AG reinigen. Kehrgut in Eigentum des AN
übernehmen und von der Baustelle entfernen.
Abgerechnet wird die zu markierende Fläche.
Bei Pfeil, Buchstabe, Ziffer, Verkehrsschild und
Piktogramm ergibt sich die Fläche aus dem kleinsten
umschließenden Rechteck.
Reinigung 'nach Wahl des AN
Vergütung bis max. 0,5 m breite'
Menge: 660,000 m2

**2.5.20 Markierungsfläche trocknen**
StL-Nr. 14928104
Markierungsfläche trocknen
Fläche für Markierung auf besondere Anordnung
des AG schonend trocknen. Abgerechnet wird die zu
markierende Fläche. Bei Pfeil, Buchstabe, Ziffer,
Verkehrsschild und Piktogramm ergibt sich die Fläche
aus dem kleinsten umschließenden Rechteck.
Menge: 660,000 m2

*Hinweis: Schmalstriche, 12 cm*

**2.5.30 Längsmarkierung Typ I weiß herstellen**
StL-Nr. 1492820101060104
Längsmarkierung Typ I weiß herstellen.
Abgerechnet wird der markierte Strich,
bei Doppelstrichen zwei Striche.
Verkehrsklasse Klasse P '5'

Vormarkierung: (mit - ohne) 'mit'

Strichbreite cm '12'

Markierungszeichen: 'Leitlinie'

Strich durchgehend,
Material = thermoplastische Stoffe (Heißplastiken),
Markierung auf Asphaltbeton,
Mindestschichtdicke = 3 mm.
Menge: 190,000 m

**2.5.40 Längsmarkierung Typ I weiß herstellen, 3,0/3,0/3,0 m**
StL-Nr. 1492820105060104
Längsmarkierung Typ I weiß herstellen.
Abgerechnet wird der markierte Strich,
bei Doppelstrichen zwei Striche.
Verkehrsklasse Klasse P '5'

Vormarkierung: (mit - ohne) 'mit'

Strichbreite cm '12'

Markierungszeichen: 'Leitlinie'

Strich 'unterbrochen, 3,0/3,0/3,0 m, Verhältnis Strich/Lücke 1:1'

Material = thermoplastische Stoffe (Heißplastiken),
Markierung auf Asphaltbeton,
Mindestschichtdicke = 3 mm.
Menge: 75,000 m

**2.5.50 Längsmarkierung Typ I weiß herstellen, 1,5/1,5/1,5 m**
StL-Nr. 1492820105060104
Längsmarkierung Typ I weiß herstellen.
Abgerechnet wird der markierte Strich,
bei Doppelstrichen zwei Striche.
Verkehrsklasse Klasse P '5'

Vormarkierung: (mit - ohne) 'mit'

Strichbreite cm '12'

Markierungszeichen: 'Leitlinie'

Strich 'Fahrbahnrand Abtrennung Parkstreifen,unterbrochen 1,5/1,5/1,5 m, Verhältnis Strich/Lücke 1:1'

Material = thermoplastische Stoffe (Heißplastiken),
Markierung auf Asphaltbeton,
Mindestschichtdicke = 3 mm.
Menge: 600,000 m

**2.5.60 Quermarkierung Typ I weiß herstellen, Fußgängerfurt**
StL-Nr. 1492820403060105
Quermarkierung Typ I weiß herstellen.
Abgerechnet wird der markierte Strich
Verkehrsklasse Klasse P '5'

Vormarkierung: (mit - ohne) 'mit'

Strichbreite cm '12'

Markierung = Fußgängerfurt,
Material = thermoplastische Stoffe (Heißplastiken),
Markierung auf Asphaltbeton,
Mindestschichtdicke = 3 mm.
Menge: 40,000 m

*Hinweis: Breitstriche, 25 cm*

**2.5.70 Längsmarkierung Typ I weiß herstellen, 1,5/1,5/1,5 m**
StL-Nr. 1492820105060104
Längsmarkierung Typ I weiß herstellen.
Abgerechnet wird der markierte Strich,
bei Doppelstrichen zwei Striche.
Verkehrsklasse Klasse P '5'

Vormarkierung: (mit - ohne) 'mit'

Strichbreite cm '25'

Markierungszeichen: 'Fahrbahnabgrenzung'

Strich 'Einmündungstrichter, unterbrochen, 1,5/1,5/1,5 m, Verhältnis Strich/Lücke 1:1'

Material = thermoplastische Stoffe (Heißplastiken),
Markierung auf Asphaltbeton,
Mindestschichtdicke = 3 mm.
Menge: 320,000 m

*Hinweis: Breitstriche, 50 cm*

**2.5.80 Quermarkierung Typ I weiß herstellen, Wartelinie, durchgehend**
StL-Nr. 1492820402060105
Quermarkierung Typ I weiß herstellen.
Abgerechnet wird der markierte Strich
Verkehrsklasse Klasse P '5'

Vormarkierung: (mit - ohne) 'mit'

Strichbreite cm '50'

Markierung = Wartelinie,
Material = thermoplastische Stoffe (Heißplastiken),
Markierung auf Asphaltbeton,
Mindestschichtdicke = 3 mm.
Menge: 15,000 m

*Hinweis: Pfeile*

**2.5.90 Pfeilmarkierung Typ I weiß herstellen, geradeaus**
StL-Nr. 1492820501060105
Pfeilmarkierung Typ I weiß herstellen.
Verkehrsklasse Klasse P '5'

Vormarkierung: (mit - ohne) 'mit'

Länge der Pfeilzeichen in m: '5'

Markierungszeichen = Pfeil geradeaus,
Material = thermoplastische Stoffe (Heißplastiken),
Markierung auf Asphaltbeton,
Mindestschichtdicke = 3 mm.
Menge: 1,000 St

**2.5.100 Pfeilmarkierung Typ I weiß herstellen, rechts ab**
StL-Nr. 1492820503060105
Pfeilmarkierung Typ I weiß herstellen.
Verkehrsklasse Klasse P '5'

Vormarkierung: (mit - ohne) 'mit'

Länge der Pfeilzeichen in m: '5'

Markierungszeichen = Pfeil links oder rechts ab,
Material = thermoplastische Stoffe (Heißplastiken),
Markierung auf Asphaltbeton,
Mindestschichtdicke = 3 mm.
Menge: 1,000 St

**2.5.110 Pfeilmarkierung Typ I weiß herstellen, links ab**
StL-Nr. 1492820503060105
Pfeilmarkierung Typ I weiß herstellen.
Verkehrsklasse Klasse P '5'

Vormarkierung: (mit - ohne) 'mit'

Länge der Pfeilzeichen in m: '5'

Markierungszeichen = Pfeil links oder rechts ab,
Material = thermoplastische Stoffe (Heißplastiken),
Markierung auf Asphaltbeton,
Mindestschichtdicke = 3 mm.
Menge: 2,000 St

**2.5.120 Pfeilmarkierung Typ I weiß herstellen, geradeaus und rechts ab**
StL-Nr. 1492820502060105
Pfeilmarkierung Typ I weiß herstellen.
Verkehrsklasse Klasse P '5'

Vormarkierung: (mit - ohne) 'mit'

Länge der Pfeilzeichen in m: '5'

Markierungszeichen = Pfeil geradeaus und
links oder rechts ab,
Material = thermoplastische Stoffe (Heißplastiken),
Markierung auf Asphaltbeton,
Mindestschichtdicke = 3 mm.
Menge: 1,000 St

#### Abschnitt 2.6 Fundamente für Fußgänger-Lichtsignalanlage

**2.6.10 Ampelmast abbauen**
Ampelmast aus Stahl einschließlich vorhandenem Fundament aus Beton, ausbauen. Fundamentgrube mit geeignetem Material des AG oder AN verfüllen.
Ausgebauten Beton des Fundamentes und Stahlmast in Eigentum des AN übernehmen und fachgerecht entsorgen.
Menge: 3,000 St

**2.6.20 Leitungsgraben für Kabel, Hand und Maschine**
Boden Homogenbereich B nach DIN 18300 Erdarbeiten
Baumaßnahme der Geotechnischen Kategorie 2 DIN 4020,
- Anteil Steine (Co) über 10 bis 20 % Massenanteil DIN EN ISO 14688-1,
- Anteil Blöcke (Bo) über 5 bis 10 % Massenanteil DIN EN ISO 14688-1,
- Anteil große Blöcke (LBo) über 5 bis 10 %
Massenanteil DIN EN ISO 14688-1,
- Lagerungsdichte locker bis mitteldicht '
zur Herstellung von Kabelgräben lösen, Gesamttiefe bis 1,25 m,
seitlich lagern und nach Leitungsverlegung lagenweise wieder einbauen und verdichten,
verdrängten Boden zum Zwischenlager transportieren und in Haufwerken bis zu 500 m³ lagern. Transportweg bis 1,0 km
Die Abrechnung des Leitungsgrabenaushubes erfolgt mit senkrechten Baugrubenwänden.
Abrechnungsbreite bei Kabelgräben für das erste Kabel 0,30 m zuzüglich 0,10 m für jedes weitere Kabel.
Regeltiefe  '0,30 'm,
im Zuge Straßenausbau unter Planie bis 0,40 m.
In besonderen Fällen Übertiefen und Mehrbreiten nach Angabe des  AG bzw. Versorgungsunternehmen.
Aushub von Hand und Maschine unter Erschwenis von längs und quer laufenden vorhandenen Kabel oder Leitungen im Abstand kleiner 50 cm.
Aushub für Kabelgraben der Stromversorgung, Straßenbeleuchtung, Breitbandversorgung, Telekomunikation.
Menge: 20,000 m3

**2.6.30 Kabelzugschacht 600x600x750 für Lichtsignalanlage liefern und herstellen**
Kabelzugschacht für die Aufnahme und Führung von Kabeln der Lichtsignalanlage liefern und einbauen.

Schacht aus Betonfertigteilen oder Kunststoff, geeignet für den Einsatz im Straßen- und Gehwegbereich, einschließlich Bodenplatte und Schachtabdeckung, befahrbar gemäß Belastungsklasse nach DIN EN 124 (entsprechend Einbauort).

Lichte Weite ca. 600 × 600 x 750 mm

Mit offenen Rohranschlüssen für die Einführung von Leerrohren (z. B. DN 75 / DN 110) einschließlich fachgerechter Abdichtung der Rohrdurchführungen.

Einbau höhen- und fluchtgerecht gemäß Planung, einschließlich Erdarbeiten, Bettung, seitlicher Verfüllung mit geeignetem Material und fachgerechter Verdichtung.

Schachtabdeckung niveaugleich zur Oberflächenbefestigung einbauen.

Einschließlich aller Nebenleistungen, Materialien, Transporte und Arbeitsgänge zur betriebsfertigen Herstellung.
Menge: 2,000 St

**2.6.40 Kabelkanal DN 75 Kabuflex R einschl. Bettung herstellen**
StL-Nr. 18909504000101
Kabelkanal einschließlich Verfüllung der
Leitungszone herstellen. Kabelschutzrohre liefern.
Kabelkanal aus Kunststoffrohr PE-HD, SN 8,
E DIN 16842, einzügig, DN '75'

Verfüllung der Leitungszone mit Sand herstellen.
Maximale Korngröße 4 mm, Sand liefern.
Dicke der Bettung 10 cm.
Menge: 10,000 m

**2.6.50 Kabelkanal DN 100 Kabuflex R einschl. Bettung herstellen**
StL-Nr. 18909504000101
Kabelkanal einschließlich Verfüllung der
Leitungszone herstellen. Kabelschutzrohre liefern.
Kabelkanal aus Kunststoffrohr PE-HD, SN 8,
E DIN 16842, einzügig, DN '100'

Verfüllung der Leitungszone mit Sand herstellen.
Maximale Korngröße 4 mm, Sand liefern.
Dicke der Bettung 10 cm.
Menge: 30,000 m

**2.6.60 Boden für Blockfundamente ausheben, transportieren, lagern bis 1,50 m (Homogenbereich B)**
Baugrube für die neuen Blockfundamente profilgerecht ausheben,
einschl. Verbau DIN 18 303, und Wasserhaltung.
Bodenverdraengung 'entsprechend Fundamentgröße',
'Boden zum Zwischenlager transportieren und in Haufwerken bis zu 500 m³ lagern. Transportweg bis 3,5 km',

Aushubtiefe 'bis 1,50 m',

Bodenklasse 'Boden Homogenbereich B nach DIN 18300 Erdarbeiten
Baumaßnahme der Geotechnischen Kategorie 2 DIN 4020,
- Anteil Steine (Co) über 20 bis 30 % Massenanteil DIN
EN ISO 14688-1,
- Anteil Blöcke (Bo) über 5 bis 10 % Massenanteil DIN
EN ISO 14688-1,
- Anteil große Blöcke (LBo) über 5 bis 10 %
Massenanteil DIN EN ISO 14688-1,
- Lagerungsdichte locker bis mitteldicht'.
Menge: 1,500 m3

**2.6.70 Fundament für Ampelmast 1,00×1,00×1,00 m**
Fundament aus Beton C30/37 herstellen
Abmessungen: 1,00 × 1,00 × 1,00 m.
Lieferung, Einbau und fachgerechtes Verdichten gemäß DIN EN 206-1 und DIN 1045-2, einschließlich Transport, Bereitstellung der Verdichtungsgeräte, Schalung und aller erforderlichen Nebenleistungen.
Menge: 3,000 St

**2.6.80 Fundamentrohr DN 300 für Ampelmast liefern und einbauen**
Fundament mit Fundamentrohr DN 300 / 1200 mm herstellen.
Ausführung: innen glatt, außen gerippt, mit Öffnung für Leerrohr DN 75 (Kabuflex R) auf ca. 600 mm Höhe.
Fundamentrohr liefern und fachgerecht in dem geplanten Blockfundament gemäß Ausführungsplanung herstellen.
Zwischenraum mit Sand verfüllen. Oberer Abschluss 10 cm Betonkragen mit Magerbeton C12/15.
Menge: 3,000 St

**2.6.90 Bst 500 M+S liefern, einbauen**
Betonstahl BSt 500 M+S liefern, schneiden, biegen und fachgerecht einbauen
Menge: 100,000 kg

**2.6.100 Standmast einbauen, fixieren**
Standmast der Lichtsignalanlage einschließlich Erdstück aufnehmen, zum neuen Standort transportieren, fachgerecht versetzen, lage- und lotrecht ausrichten sowie bis zur endgültigen Betonage standsicher fixieren.
Menge: 3,000 St

### Bereich 3 Baumpflanzgruben / Bäume

#### Abschnitt 3.1 Baugelände freimachen

**3.1.10 Hindernis Beton abbrechen und entsorgen**
Hindernis im Boden aus Beton, abbrechen.
Abbruchgut in Eigentum des AN übernehmen und einer
Verwertung nach Wahl des AN zuführen.
Menge: 10,000 m3

**3.1.20 Hindernis Stahlbeton abbrechen und entsorgen**
Hindernis im Boden aus Stahlbeton, abbrechen.
Abbruchgut in Eigentum des AN übernehmen und einer
Verwertung nach Wahl des AN zuführen.
Menge: 5,000 m3

**3.1.30 Sickerleitung ausbauen, entsorgen**
Rohrleitung aus allen Werkstoffen, wasserführend, im Zuge der Planieherstellung / Straßenbaues ausbauen.
Das Rohrvolumen wird beim Bodenaushub nicht abgezogen, Mehraufwendungen für Aushub sowie der Wasserhaltung werden nicht gesondert vergütet, sondern sind in den Einheitspreis einzurechnen.
Abbruchmaterial wird Eigentum des AN und ist zu entsorgen.
bis DN 150
Menge: 200,000 m

**3.1.40 Bordrinnenstein ausbauen, entsorgen**
StL-Nr. 1791330301020501
Rinne oder Mulde aus Betonformsteinen
einschließlich Fundament bzw. Bettung ausbauen.
Bordrinnenstein Breite cm '20 - 30'

Bordhöhe cm '8 - 10'

Fundament und Fugenfüllung aus hydraulisch
gebundenem Material,
Wieder verwendbare Steine in Eigentum des AN
übernehmen und einer Verwertung nach Wahl des
AN zuführen.
Übriges Aufbruchgut in Eigentum des AN übernehmen und einer Verwertung nach Wahl des AN
zuführen.
Menge: 200,000 m

**3.1.50 Asphalt trennen 10 - 18 cm**
StL-Nr. 1891111103010108
Asphaltoberbau geradlinig trennen
in Einzelflächen längs und quer zur
Fahrbahnachse,
durch Schneiden
senkrecht,
Trenntiefe '10 - 18'
Menge: 550,000 m

**3.1.60 Gebundenen Oberbau aufbrechen - Fahrbahn**
StL-Nr. 1891110608010201
Gebundenen Oberbau aufbrechen und aufnehmen. Material soweit erforderlich zerkleinern.
Verwertungsklasse A
Bereich 'Randstreifen, Einzelflächen und dgl.'

Decke aus 'Asphaltbeton'

Dicke cm '4 - 6'

und Asphalttragschicht
Dicke cm '12 - 18'

auf ungebundener Tragschicht,
Aufbruchbreite von m '0,30'

bis m '4,00'

Material in Eigentum des AN übernehmen und
einer Verwertung nach Wahl des AN zuführen.
Menge: 710,000 m2

**3.1.70 Gebundenen Oberbau aufbrechen - Gehwege**
StL-Nr. 1891110606070101
Gebundenen Oberbau aufbrechen und aufnehmen. Material soweit erforderlich zerkleinern.
Verwertungsklasse A
Im Rad- und Gehweg,
Befestigung aus 'Asphalttrag- und Deckschicht'

Dicke cm '8 - 12'

Aufbruchbreite m '0,5 - 1,0'

Material in Eigentum des AN übernehmen und
einer Verwertung nach Wahl des AN zuführen.
Menge: 30,000 m2

**3.1.80 Gebundenen Oberbau aufbrechen - Asphaltkeil**
Gebundenen Oberbau aufbrechen und aufnehmen.
Material soweit erforderlich zerkleinern.
Verwertungsklasse A
Asphaltkeil bei Grundstückszufahrten an Borden
Befestigung aus Asphaltbeton
Dicke ~ 8 - 12 cm
Aufbruchbreite ~ 0,25 m
Material in Eigentum des AN übernehmen und
einer Verwertung nach Wahl des AN zuführen.
Menge: 135,000 m

**3.1.90 Zulage zu Fräs- oder Aufbrucharbeiten an verbleibende Rinnenplatten**
StL-Nr. 18911110020102
Zulage zu Fräs- oder Aufbrucharbeiten
für Mehraufwendungen durch Erschwernisse
entlang von Bordsteinen, Rinnen oder dgl.
einschließlich des verminderten Leistungsansatz
in der Fläche.
Zu diesen Mehraufwendungen gehört auch das
Entfernen von Belagsresten entlang der Einfassung.
Die Abrechnung erfolgt pro Fräs- bzw. Abbruchkante
entlang einer Einfassung nur einmal für alle
Fräs- und Aufbrucharbeiten.
Rinne / Pflasterstreifen längs.
Deckschicht
Ausbau in einem Arbeitsgang
Menge: 200,000 m

#### Abschnitt 3.2 Bodenbewegung / Pflanzgruben

**3.2.10 Boden für Baumpflanzgruben lösen, transportieren, lagern > Hand und Maschine**
Boden Homogenbereich B nach DIN 18300 Erdarbeiten
Baumaßnahme der Geotechnischen Kategorie 2 DIN 4020,
- Anteil Steine (Co) über 10 bis 20 % Massenanteil DIN EN ISO 14688-1,
- Anteil Blöcke (Bo) über 5 bis 10 % Massenanteil DIN EN ISO 14688-1,
- Anteil große Blöcke (LBo) über 5 bis 10 %
Massenanteil DIN EN ISO 14688-1,
- Lagerungsdichte locker bis mitteldicht '
zur Herstellung von Baumpflanzgruben (~ 36 m³/ Grube) lösen, Gesamttiefe bis 2,00 m,
verdrängten Boden zum Zwischenlager transportieren und in Haufwerken bis zu 500 m³ lagern. Transportweg bis 3,5 km
Die Abrechnung des Aushubes erfolgt mit senkrechten Baugrubenwänden.
Aushub von Hand und Maschine unter Erschwenis von längs und quer laufenden vorhandenen Kabel und Leitungen im Abstand kleiner 50 cm.
Aushub für Baumpflanzgruben
Menge: 720,000 m3

**3.2.20 Zulage für Boden lösen Homogenereich C (Fels)**
Zulage zu Boden lösen (Fels), zu den Aushubpositionen für alle Aushubtiefen.
Homogenbereich C nach DIN 18300 Erdarbeiten
Druckfestigkeit 150 bis > 300 MN/m²
Abrasivitätindex Ain 2,0 bis 6,0
Vergütet wird der Mehraufwand für erschwertes Lösen und Weiterverwenden einschl. zerkleinern für Wiedereinbau.
Menge: 50,000 m3

**3.2.30 Zulage Handschachtung (nach Angabe des AG)**
Zulage für Aushub in Handschachtung im Bereich von Hindernissen, freilegen von Bauteilen und dgl. in allen Tiefen nach besonderer Anordnung,
Bodenklasse
Homogenbereich B nach DIN 18300 Erdarbeiten
Baumaßnahme der Geotechnischen Kategorie 2 DIN 4020,
- Anteil Steine (Co) über 10 bis 20 % Massenanteil DIN
EN ISO 14688-1,
- Anteil Blöcke (Bo) über 5 bis 10 % Massenanteil DIN
EN ISO 14688-1,
- Anteil große Blöcke (LBo) über 5 bis 10 %
Massenanteil DIN EN ISO 14688-1,
- Lagerungsdichte locker bis mitteldicht
Menge: 40,000 m3

**3.2.40 Planum herstellen**
StL-Nr. 18904109050301
Planum profilgerecht herstellen
in 'Fahrbahnbereich, Frostschutzschürzen, Nebenflächen'

max. Abweichung von der Sollhöhe cm '+5 / -5'

Verformungsmodul EV2 mindestens 45 MPa.
Menge: 770,000 m2

**3.2.50 Untergrund verdichten**
StL-Nr. 189041070103
Untergrund nach Oberboden- oder Bodenabtrag
verdichten.
Boden des/der Homogenbereichs/e  B 'nach DIN 18300 Erdarbeiten
Baumaßnahme der Geotechnischen Kategorie 1 DIN 4020,
- Anteil Steine (Co) über 10 bis 20 % Massenanteil DIN
EN ISO 14688-1,
- Anteil Blöcke (Bo) über 5 bis 10 % Massenanteil DIN
EN ISO 14688-1,
- Anteil große Blöcke (LBo) über 5 bis 10 %
Massenanteil DIN EN ISO 14688-1,
- Lagerungsdichte locker bis mitteldicht'

Beschreibung des Homogenbereichs nach Unterlagen
des AG.
Untergrund 'Fahrbahnbereich, Frostschutzschürzen, Nebenflächen'
Menge: 770,000 m2

**3.2.60 Mehraufwand vorh. Leitungen / Kabel / Kabelbündel**
StL-Nr. 1890411801080400
Mehraufwand bei der Ausführung der Abtrags-
und/oder Verfüllarbeiten einschließlich des ungebundenen Oberbaues in Folge von vorhandenen Leitungen unter Beachtung der einschlägigen Vorschriften.
Der Mehraufwand wird bis zu einem Abstand von
50 cm in horizontaler und vertikaler Richtung
vergütet, sofern kein anderer Abstand angegeben ist.
Auch bei parallel laufenden Leitungen wird die Position
unabhängig vom Achsabstand einmal je Leitung
abgerechnet.
Abgerechnet wird in der Achse der jeweiligen Leitung.
Spartenträger 'Energie- und Fernmeldeunternehmen'

Die Leistung ist gesondert in Rechnung zu stellen.
Leitung = 'Kabel und Kabelbündel bis 30 cm Breite gelten als ein Kabel'

Verlauf der Leitung 'längs- und quer'
Menge: 600,000 m

**3.2.70 Mehraufwand vorh. Gasleitungen**
StL-Nr. 1890411801060400
Mehraufwand bei der Ausführung der Abtrags-
und/oder Verfüllarbeiten einschließlich des ungebundenen Oberbaues in Folge von vorhandenen Leitungen unter Beachtung der einschlägigen Vorschriften.
Der Mehraufwand wird bis zu einem Abstand von
50 cm in horizontaler und vertikaler Richtung
vergütet, sofern kein anderer Abstand angegeben ist.
Auch bei parallel laufenden Leitungen wird die Position
unabhängig vom Achsabstand einmal je Leitung
abgerechnet.
Abgerechnet wird in der Achse der jeweiligen Leitung.
Spartenträger 'Stadtwerke'

Die Leistung ist gesondert in Rechnung zu stellen.
Leitung = Gasleitung,
Verlauf der Leitung 'längs- und quer'
Menge: 100,000 m

**3.2.80 Baumsubstrat für nicht befahrbare oder freitragend überbaute Flächen**
Baumsubstrat für nicht befahrbare oder freitragend überbaute Flächen/ huminstoffangereichert
Substrat für die Baumpflanzung/-sanierung auf Löß / Lava / Bims / Sand - Basis gemäß den Empfehlungen der FLL Empfehlungen für Baumpflanzungen Teil 2 Pflanzgrubenbauweise 1
(Ausgabe 2010), nach Vorgaben der Düngemittelverordnung und gütegesichert nach RAL-GZ
250-7, inkl. Zugabe von Huminstoffen, in homogener Mischung der Körnung 0 – 16 mm
herstellen, liefern und höhengerecht einbauen.
- die Verdichtung hat in Lagen und statisch zu erfolgen.
- angestrebte Einbauverdichtung beträgt 85-87% DPr.
- zu berücksichtigender Verdichtungsfaktor: 1,2-1,3
- die einzelnen Lagen sind miteinander zu verzahnen
Erzeugnis: Vulkatree humin 0-16  od. glw.
Einbau in Baumpflanzgrube

Liefernachweis: VULKATEC GmbH
 56630 Kretz
 Tel.: 02632/95480
 Fax: 02632/954820
Menge: 160,000 m3

**3.2.90 Baumsubstrat für überbaute, begehbare und befahrbare Flächen**
Baumsubstrat für überbaute, begehbare und befahrbare Flächen/ huminstoffangereichert
Substrat für die Baumpflanzung auf Löß / Lava / Bims / Sand – Basis, gemäß den
Empfehlungen der FLL für Baumpflanzungen Teil 2 Pflanzgrubenbauweise 2 (Ausgabe
2010),Vorgaben der Düngemittelverordnung und gütegesichert nach RAL-GZ 250-7, inkl.
Zugabe von Huminstoffen, in homogener Mischung der Körnung 0 - 32 mm herstellen, liefern
und höhengerecht einbauen.
- die Verdichtung hat in Lagen zu erfolgen*
- die einzelnen Lagen sind miteinander zu verzahnen
- Proctordichte: < 95% DPr. (im offenen Teil der Baumscheibe: <87% DPr.)
- Tragfähigkeit EV2: 45-70 MN/m²
- zu berücksichtigender Verdichtungsfaktor: 1,2-1,35
Erzeugnis: Vulkatree Humin 0/32  od. glw.
Einbau in die Baumpflanzgrube

Liefernachweis: VULKATEC GmbH
 56630 Kretz
 Tel.: 02632/95480
 Fax: 02632/954820
Menge: 560,000 m3

**3.2.100 Zulage für Kombination Pflanzgrubenbauweise 1+2**
Pflanzgrube (~ 36 m³) herstellen, als Kombination aus Pflanzgrubenbauweise 1 (offen) und 2 (überbaut/überfahrbar) gemäß den FLL-„Empfehlungen für Baumpflanzungen“.
Übergangsbereiche sind so zu gestalten, dass keine scharfen Schichtgrenzen entstehen (Verzahnung).
Die Leistung wird als Zulage zur Baumpflanzung (Hauptposition) vergütet.
Menge: 20,000 St

**3.2.110 Wurzelvorhang liefern und einbauen**
Wurzelvorhang als vertikale Wurzelsperre im Bereich von Baumstandorten liefern und fachgerecht einbauen.
Ausführung als durchwurzelungshemmende, verrottungsfeste und wasserbeständige HDPE-Wurzelschutzbahn, Materialstärke mind. 1,5–2,0 mm, mit glatter Oberfläche zur gezielten Wurzelführung in die Tiefe.
Einbau in offener Bauweise entlang der vorgesehenen Abgrenzung zwischen Baumsubstrat und angrenzenden Verkehrs- bzw. Leitungsflächen. Einbautiefe bis ca. 2,00 m unter Geländeoberkante.
Oberkante bündig mit OK Baumsubstrat bzw. gemäß Ausführungsplanung herstellen. Stöße mindestens 20 cm überlappend ausführen und dauerhaft dicht verbinden.
Einschließlich lot- und fluchtgerechtem Einbau, seitlicher Verfüllung mit geeignetem Material, lagenweiser Verdichtung sowie aller erforderlichen Nebenleistungen.

Abrechnung nach laufenden Metern ohne Berücksichtigung der Überlappungen.
Menge: 320,000 m2

#### Abschnitt 3.3 Pflanzgrubeneinfassung

**3.3.10 FSS nach Angabe herstellen**
StL-Nr. 1891020208060300
Frostschutzschicht (FSS) herstellen,
Einbaudicke cm '20'

bis cm '34'

Einbaubereich 'Nebenflächen'

Baustoffgemisch 'gebrochenes Naturgestein'

Material: 'Baustoffgemisch 0/32'
Menge: 5,000 t

**3.3.20 FSS herstellen, Pflanzgrubenbereich, 0/56**
StL-Nr. 1891020108060800
Frostschutzschicht (FSS) herstellen,
Einbaubereich 'Übergang Pflanzgrube zur bestehenden Fahrbahn, Gasleitungsgraben und dgl'

Baustoffgemisch 'gebrochenes Naturstein'

Einbaudicke cm '25'

bis cm '50'

Material: 'Baustoffgemisch 0/56'
Menge: 320,000 m3

**3.3.30 ATS aus AC 22 T S in Einzelflächen herstellen**
StL-Nr. 1891120405040100
Asphalttragschicht aus Asphalttragschichtmischgut
AC 22 T S herstellen auf 'Frostschutzschicht'

Einbaudicke von cm '8'

bis cm '14'

in Verkehrsflächen 'Übergang Pflanzgrube zur bestehenden Fahrbahn, Gasleitungsgraben und dgl'

Einbau 'in Einzelflächen mit unterschiedlicher Breite, von Hand nach Angabe AG'

mit Bindemittel 50/70,
Menge: 190,000 t

**3.3.40 ADS aus AC 8 D N Nebenflächen herstellen**
StL-Nr. 18911408060302
Asphaltdeckschicht aus Asphaltbeton AC 8 D N
herstellen, Einbaudicke von cm '3'

bis cm '4'

Das Abstumpfen der Oberfläche wird gesondert
vergütet.
Einbaubereich 'Gehwege und dgl., nach Angabe AG'

Einbau 'in Einzelflächen mit unterschiedlicher Breite, von Hand nach Angabe des AG'

mit Bindemittel 50/70.
Menge: 5,000 t

**3.3.50 Zulage zu Einbau von Asphalt an Borden**
StL-Nr. 189119140103
Zulage für Mehraufwendungen durch Erschwernisse beim Einbau von Asphaltschichten
entlang von Bordsteinen, Rinnen und dgl.
sowie Freileitungen einschließlich des
verminderten Leistungsansatzes in der
Fläche.
Die Erschwernisse für das Herstellen des
Schichtenverbundes unter, bzw. zwischen
den einzubauenden Asphaltschichten
gehören zum Leistungsumfang.
Bordstein.
Deck- und Tragschicht
Menge: 260,000 m

**3.3.60 Lieferung und Einbau Geogitter Tensar Glasstex P50**
Lieferung und fachgerechter Einbau des Geogitters Tensar Glasstex P50 oder gleichwertig zur Rissüberbrückung und Sanierung von Asphaltflächen.

Einschließlich Reinigen und Vorbereiten des Untergrundes, Aufbringen des erforderlichen Haftklebers/Bitumenanspritzmittels gemäß Herstellerangaben, Zuschneiden des Geogitters auf die jeweilige Einbaufläche, faltenfreie und spannungsarme Verlegung mit ausreichender Überlappung der Bahnen sowie erforderlicher Fixierung.

Ausführung gemäß Herstellerangaben sowie den geltenden Normen und technischen Richtlinien.

Abrechnung:
Abrechnung nach m² verlegter und eingebauter Fläche
Menge: 400,000 m2

**3.3.70 Anschluss als Fuge an Borden, Rinnen, Zeilen herstellen**
StL-Nr. 1891190309010101
Anschluss von Asphaltdecken als Fuge herstellen.
Fugenspalttiefe min. mm '30'

Fugenspaltbreite mm '10'

Fuge 'an Borden, Rinnen, Zeilen'

in der Deckschicht
mit heiss verarbeitbarer Fugenmasse Typ N2,
Fugenraum verfüllen in einer Lage.
Menge: 260,000 m

**3.3.80 Anschluss als Fuge herstellen**
StL-Nr. 1891190303010101
Anschluss von Asphaltdecken als Fuge herstellen.
Fugenspalttiefe min. mm '30'

Fugenspaltbreite mm '10'

Längs- und Querfuge
in der Deckschicht
mit heiss verarbeitbarer Fugenmasse Typ N2,
Fugenraum verfüllen in einer Lage.
Menge: 20,000 m

**3.3.90 Granithochbord B6, 140 mm, herstellen**
Hochbord aus Granitbordstein Form B
mit einer Fugenbreite von 10 mm
auf 20 cm dickem Fundament herstellen.
Den Fundamentbeton als Rückenstütze
mit einer Breite von 15 cm hochziehen. Oberkante
nach Dicke der angenzenden Flächenbefestigung.
Fundamentbeton C25/30.
Größe 6, Breite 140 mm,
Gerader Stein,
mit Abrundung der vorderen Schnurkante.
Fugen mit Fertigzementmörtel verfüllen,
Druckfestigkeit fck,cube des Mörtels min. 50 MPa,
Zement Art CEM I, max. w/z 0,50,
frost-/tausalzbeständig, Ausbreitmaßklasse F3.
Menge: 330,000 m

**3.3.100 Anpassung von Granitbordsteinen B6 herstellen**
StL-Nr. 17913421020105
Anpassung von Bordsteinen
herstellen.
Naturstein, Form B
Größe mm x mm '140 x 250'

Senkrechter Schnitt
für Anpassung an 'Längenmaß und dgl.'
Menge: 40,000 St

**3.3.110 Anpassung von Granitbordsteinen B6 für Eckausbildung herstellen**
StL-Nr. 17913421020204
Anpassung von Bordsteinen
herstellen.
Naturstein, Form B
Größe mm x mm '140 x 250'

Schnitt auf Gehrung
für Eckausbildung von Borden.
Menge: 80,000 St

**3.3.120 Betonrundbord herstellen**
StL-Nr. 1791341602010101
Bord aus Betonbordsteinen
auf 20 cm dickem Fundament herstellen.
Den Fundamentbeton als Rückenstütze
mit einer Breite von 15 cm hochziehen. Oberkante
nach Dicke der angenzenden Flächenbefestigung.
Form RB mm x mm '150 x 220'

Fundamentbeton C25/30.
Gerader Stein,
mit einer Fugenbreite von 10 mm,
Fugen mit Fertigzementmörtel verfüllen,
Druckfestigkeit fck,cube des Mörtels min. 50 MPa,
Zement Art CEM I, max. w/z 0,50,
frost-/tausalzbeständig, Ausbreitmaßklasse F3.
Menge: 20,000 m

**3.3.130 Anpassung von Betonbordsteinen herstellen**
StL-Nr. 17913421030105
Anpassung von Bordsteinen
herstellen.
Betonbordstein, Form 'RB'

Größe mm x mm '150 x 220'

Senkrechter Schnitt
für Anpassung an 'Einbauten, Längenanpassung und dgl.'
Menge: 4,000 St

**3.3.140 Tiefbordstein 100 x 250 aus Beton herstellen**
StL-Nr. 1791341801010101
Einfassung aus Betonbordsteinen
auf 20 cm dickem Fundament herstellen.
Den Fundamentbeton als Rückenstütze
mit einer Breite von 15 cm hochziehen. Oberkante
nach Dicke der angenzenden Flächenbefestigung.
Form TB mm x mm '100 x 250'

Fundamentbeton C25/30.
Gerader Stein,
mit einer Fugenbreite von 10 mm,
Fugen mit Fertigzementmörtel verfüllen,
Druckfestigkeit fck,cube des Mörtels min. 50 MPa,
Zement Art CEM I, max. w/z 0,50,
frost-/tausalzbeständig, Ausbreitmaßklasse F3.
Menge: 5,000 m

**3.3.150 Anpassung von Betonbordstein 100 x 250 herstellen**
StL-Nr. 17913421030105
Anpassung von Bordsteinen
herstellen.
Betonbordstein, Form 'TB'

Größe mm x mm '100 x 250'

Senkrechter Schnitt
für Anpassung an 'Bestand, Schnitte für Anpassung an  Kurvensteine und dgl.'
Menge: 2,000 St

**3.3.160 Betonrinnenplatte 30/33/10 vor Betonrundbord herstellen**
StL-Nr. 1791332804040201
Bordrinne aus Betonformsteinen
mit einer Fugenbreite von 10 mm
auf 20 cm dickem Fundament herstellen.
Den Fundamentbeton als Rückenstütze
an der Bordseite 15 cm breiter als der Betonformstein bis zur halben Steinhöhe hochziehen.
Fundamentbeton C25/30
Als 'Wasserlauf vor Bordstein'

Länge der Steine cm '33'

Breite cm '30'

Fugen mit Fertigzementmörtel verfüllen,
Druckfestigkeit fck,cube des Mörtels min. 50 MPa,
Zement Art CEM I, max. w/z 0,50,
frost-/tausalzbeständig, Ausbreitmaßklasse F3.
Menge: 180,000 m

**3.3.170 Anpassung von Betonrinnenplatte herstellen**
Anpassung von Betonrinneplatte herstellen.
Betonrinnenplatte
Größe mm x mm 300 x 330 x 100
Senkrechter Schnitt
für Anpassung an Bestand, Schnitte für Anpassung an  Kurvensteine und dgl.
Menge: 20,000 St

**3.3.180 Dehnungsfugen im Fundament von Streifen, Rinnen, Borden herstellen**
StL-Nr. 1791380201
Dehnungsfugen im Fundament von
Streifen, Rinnen und Borden unter
Verwendung von Kunststoffhartschaumplatten 10 mm dick herstellen.
Fuge unter Streifen.
Menge: 45,000 St

**3.3.190 Dehnungsfuge in Borden herstellen**
StL-Nr. 179138050101
Dehnungsfuge in Borden herstellen.
Fugenbreite 10 mm,
Fugentiefe mm '30'

Fuge in Naturbordstein
Form 'Granitbordstein B 6 mit Fase, Betonbordstein TB'

mit Unterfüllung aus Kunststoffhartschaumplatten und elastischer Fugenmasse verfüllen.
Menge: 40,000 St

**3.3.200 Dehnungsfugen in Streifen und Rinnen herstellen**
StL-Nr. 179138040101
Dehnungsfugen in Streifen und Rinnen herstellen.
Fugenbreite 10 mm, Fugentiefe mm '160'

Streifen-/Rinnenbreite cm '16 - 20'

Fuge in Streifen
mit Unterfüllung aus Unterfüllstoff
und elastischer Fugenmasse verfüllen.
Menge: 20,000 St

#### Abschnitt 3.4 Baumpflanzungen

*Hinweis: Hinweis*
Die Pflanze der nachfolgenden Position muss den Gütebestimmungen der FLL, der DIN 18 916 und der ATV
DIN 18 320 Landschaftsbauarbeiten entsprechen.

**3.4.10 Corylus colurna (Baum-Hasel) liefern, einpflanzen, Erdverankern**
Corylus colurna (Baum-Hasel)
Hochstamm (H), 4 x verpflanzt (4xv), mit Drahtballen (mDb),
Stammumfang 18–20 cm (gemessen in 1,0 m Höhe),
gerader Leittrieb, arttypischer Kronenaufbau,
Qualität gemäß den Gütebestimmungen für Baumschulpflanzen der Forschungsgesellschaft Landschaftsentwicklung Landschaftsbau.

Pflanzung nach DIN 18916,
Pflanzgrubenbauweise 2 (überbaubar).

Unterirdische Verankerung (Erdankersystem):
3-Punkt-Verankerungssystem, für Drahtballen geeignet,
Ankerlänge und Haltekräfte entsprechend Ballendurchmesser und Standortbelastung,
Mindesthaltezugkraft je Anker = 2,5 kN,
verrottungsfeste bzw. dauerhafte Gurtbänder (Mindestbreite 40 mm),
spannungsfreie Fixierung des Ballens,
Einbau entsprechend Herstellerangaben,
inkl. Lieferung und fachgerechter Montage.
Menge: 10,000 St

**3.4.20 Liquidambar styraciflua ‚Worplesdon‘ (Amberbaum ‚Worplesdon‘) liefern, einpflanzen, Erdverankern**
Liquidambar styraciflua ‚Worplesdon‘ (Amberbaum ‚Worplesdon‘)
Hochstamm (H), 4 x verpflanzt (4xv), mit Drahtballen (mDb),
Stammumfang 18–20 cm (gemessen in 1,0 m Höhe),
gerader Leittrieb, arttypischer Kronenaufbau,
Sorte echt und sorteneinheitlich,
Qualität gemäß den Gütebestimmungen für Baumschulpflanzen der Forschungsgesellschaft Landschaftsentwicklung Landschaftsbau.

Pflanzung nach DIN 18916,
Pflanzgrubenbauweise 2 (überbaubar).

Unterirdische Verankerung (Erdankersystem):
3-Punkt-Verankerungssystem, für Drahtballen geeignet,
Ankerlänge und Haltekräfte entsprechend Ballendurchmesser und Standortbelastung,
Mindesthaltezugkraft je Anker = 2,5 kN,
verrottungsfeste bzw. dauerhafte Gurtbänder (Mindestbreite 40 mm),
spannungsfreie Fixierung des Ballens,
Einbau entsprechend Herstellerangaben,
inkl. Lieferung und fachgerechter Montage.
Menge: 10,000 St

**3.4.30 Verdunstungsschutz**
Stämme von Hochstämmen mit geeignetem Stammschutzanstrich (z. B. Weißanstrich) zur Reduzierung der Verdunstung und zum Schutz vor Sonneneinstrahlung versehen. Anstrich gleichmäßig und deckend in ausreichender Schichtstärke auftragen.
Menge: 20,000 St

**3.4.40 Ringleitung verlegen als Baumbewässerungssystem**
StL-Nr. 12930417
Ringleitung aus flexiblem Sickerrohr
(Hart-PVC nach DIN 1187, DU 80 mm) in 50 cm Tiefe
mit einem DU von cm '8'

in 10 cm Kies (16/32) verlegen.
2 Steigleitungen mit T-Stücken anschließen, bis zur
Erdoberfläche führen und mit veschließbarer
Kappe abdecken.
Menge: 20,000 St

**3.4.50 Mulchen**
Pflanzflächen nach dem Pflanzen, zum Schutz gegen Verunkrautung und Ausdrocknung, mit Rindenmulch mulchen.
Schichtdicke 5-8 cm.
Menge: 825,000 m2

#### Abschnitt 3.5 Fertigstellungspflege

**3.5.10 Einzelgehölz pflegen Scheibengröße ca. 10 m²**
StL-Nr. 1810761811109203
Hochstamm, Stammbusch, Solitärpflanze oder Heister in
Einzelstellung pflegen. Unerwünschter Aufwuchs der Verwertung nach Wahl des AN zuführen.
Erster Pflegegang.
Während der Fertigstellungspflege.
Pflanzscheibe, gemulcht, jäten.
Pflanzscheibengröße '~ 10 m²'

Stamm- und Stockaustriebe entfernen und der Verwertung
nach Wahl des AN zuführen.
Gehölze richten und antreten, zu schwach austreibend
zurückschneiden, abgestorbene Gehölze/Gehölzteile entfernen und der Verwertung nach Wahl des AN zuführen.
Menge: 9,000 St

**3.5.20 Einzelgehölz pflegen Scheibengröße ca. 15 m²**
StL-Nr. 1810761811109203
Hochstamm, Stammbusch, Solitärpflanze oder Heister in
Einzelstellung pflegen. Unerwünschter Aufwuchs der Verwertung nach Wahl des AN zuführen.
Erster Pflegegang.
Während der Fertigstellungspflege.
Pflanzscheibe, gemulcht, jäten.
Pflanzscheibengröße '~ 15 m²'

Stamm- und Stockaustriebe entfernen und der Verwertung
nach Wahl des AN zuführen.
Gehölze richten und antreten, zu schwach austreibend
zurückschneiden, abgestorbene Gehölze/Gehölzteile entfernen und der Verwertung nach Wahl des AN zuführen.
Menge: 11,000 St

**3.5.30 Bodendeckerfläche pflegen**
StL-Nr. 1810761209111201
Bodendeckerfläche pflegen. Unerwünschten Aufwuchs aufnehmen und der Verwertung nach Wahl des AN zuführen.
Bodendeckerfläche 'Baumpflanzgrube'

Fläche gemulcht.
Erster Pflegegang.
Während der Fertigstellungspflege.
Fläche jäten, unerwünschte Gehölze mit Wurzel entfernen.
Gehölze richten und antreten, zu schwach austreibende
zurückschneiden.
Menge: 250,000 m2

**3.5.40 Einzelgehölz wässern**
StL-Nr. 181076041561
Einzelgehölz wässern, Wasser liefern. Bodenart, Exposition und Standort nach Unterlagen des AG. Wurzelraum
ausreichend durchfeuchten. Abgerechnet wird die Wässerung des Einzelgehölzes pro Jahr.
Gehölz = Hochstamm, Stammbusch.
Anzahl der Wässerungsgänge pro Jahr = 12.
Mindestwassermenge je Pflanze pro Wässerungsgang = 100
Liter.
Während der Fertigstellungspflege.
Menge: 240,000 St

#### Abschnitt 3.6 Bodendecker / Stauden / Blumen

**3.6.10 Geum "Scarlet Tempest" liefern, einpflanzen**
Geum "Scarlet Tempest"
Nelkenwurz, bf, db, Bs, so-hs
liefern und einpflanzen
Menge: 500,000 St

**3.6.20 Lavendula angustifolia "Hidcote Blue" liefern, einpflanzen**
Lavendula angustifolia "Hidcote Blue"
Lavendel, bf, so, Trockenheit
liefern und einpflanzen
Menge: 500,000 St

**3.6.30 Pennisetum alopecuroides "Hameln" liefern, einpflanzen**
Pennisetum alopecuroides "Hameln"
Federborstengras, so, Trockenheit
liefern und einpflanzen
Menge: 400,000 St

**3.6.40 Geranium "Coombland White" liefern, einpflanzen**
Geranium "Coombland White"
Storchschnabel, bf, so-hs
liefern und einpflanzen
Menge: 500,000 St

**3.6.50 Blumenzwiebeln liefern und pflanzen**
Pflanzflächen in Bauminseln fachgerecht vorbereiten und lockern.
Liefern und fachgerecht pflanzen von winterharten, blühfähigen Blumenzwiebeln (z. B. Tulipa, Narcissus, Crocus, Allium), sortenrein und handelsüblich.
Pflanztiefe 2–3-fache Zwiebelhöhe.
Einschl. Düngung, Abdeckung, Andrücken, Angießen sowie Entsorgung von Verpackungsmaterial.
Ausführung nach DIN 18916 und DIN 18320.
Menge: 1000,000 St

#### Abschnitt 3.7 Entwicklungspflege 2027

**3.7.10 Einzelgehölz pflegen Scheibengröße ca. 10 m²**
StL-Nr. 1810761802109203
Hochstamm, Stammbusch, Solitärpflanze oder Heister in
Einzelstellung pflegen. Unerwünschter Aufwuchs der Verwertung nach Wahl des AN zuführen.
Während der Entwicklungspflege im 1. Pflegejahr.
Pflanzscheibe, gemulcht, jäten.
Pflanzscheibengröße '~ 10 m²'

Stamm- und Stockaustriebe entfernen und der Verwertung
nach Wahl des AN zuführen.
Gehölze richten und antreten, zu schwach austreibend
zurückschneiden, abgestorbene Gehölze/Gehölzteile entfernen und der Verwertung nach Wahl des AN zuführen.
Menge: 9,000 St

**3.7.20 Einzelgehölz pflegen Scheibengröße ca. 15 m²**
StL-Nr. 1810761802109203
Hochstamm, Stammbusch, Solitärpflanze oder Heister in
Einzelstellung pflegen. Unerwünschter Aufwuchs der Verwertung nach Wahl des AN zuführen.
Während der Entwicklungspflege im 1. Pflegejahr.
Pflanzscheibe, gemulcht, jäten.
Pflanzscheibengröße '~ 15 m²'

Stamm- und Stockaustriebe entfernen und der Verwertung
nach Wahl des AN zuführen.
Gehölze richten und antreten, zu schwach austreibend
zurückschneiden, abgestorbene Gehölze/Gehölzteile entfernen und der Verwertung nach Wahl des AN zuführen.
Menge: 11,000 St

**3.7.30 Bodendeckerfläche pflegen**
StL-Nr. 1810761209102201
Bodendeckerfläche pflegen. Unerwünschten Aufwuchs aufnehmen und der Verwertung nach Wahl des AN zuführen.
Bodendeckerfläche 'Baumpflanzgrube'

Fläche gemulcht.
Während der Entwicklungspflege im 1. Pflegejahr.
Fläche jäten, unerwünschte Gehölze mit Wurzel entfernen.
Gehölze richten und antreten, zu schwach austreibende
zurückschneiden.
Menge: 500,000 m2

**3.7.40 Einzelgehölz wässern**
StL-Nr. 181076041561
Einzelgehölz wässern, Wasser liefern. Bodenart, Exposition und Standort nach Unterlagen des AG. Wurzelraum
ausreichend durchfeuchten. Abgerechnet wird die Wässerung des Einzelgehölzes pro Jahr.
Gehölz = Hochstamm, Stammbusch.
Anzahl der Wässerungsgänge pro Jahr = 12.
Mindestwassermenge je Pflanze pro Wässerungsgang = 100
Liter.
Während der Fertigstellungspflege.
Menge: 240,000 St

#### Abschnitt 3.8 Entwicklungspflege 2028

**3.8.10 Einzelgehölz pflegen Scheibengröße ca. 10 m²**
StL-Nr. 1810761803109203
Hochstamm, Stammbusch, Solitärpflanze oder Heister in
Einzelstellung pflegen. Unerwünschter Aufwuchs der Verwertung nach Wahl des AN zuführen.
Während der Entwicklungspflege im 2. Pflegejahr.
Pflanzscheibe, gemulcht, jäten.
Pflanzscheibengröße '~ 10 m²'

Stamm- und Stockaustriebe entfernen und der Verwertung
nach Wahl des AN zuführen.
Gehölze richten und antreten, zu schwach austreibend
zurückschneiden, abgestorbene Gehölze/Gehölzteile entfernen und der Verwertung nach Wahl des AN zuführen.
Menge: 9,000 St

**3.8.20 Einzelgehölz pflegen Scheibengröße ca. 15 m²**
StL-Nr. 1810761803109203
Hochstamm, Stammbusch, Solitärpflanze oder Heister in
Einzelstellung pflegen. Unerwünschter Aufwuchs der Verwertung nach Wahl des AN zuführen.
Während der Entwicklungspflege im 2. Pflegejahr.
Pflanzscheibe, gemulcht, jäten.
Pflanzscheibengröße '~ 15 m²'

Stamm- und Stockaustriebe entfernen und der Verwertung
nach Wahl des AN zuführen.
Gehölze richten und antreten, zu schwach austreibend
zurückschneiden, abgestorbene Gehölze/Gehölzteile entfernen und der Verwertung nach Wahl des AN zuführen.
Menge: 11,000 St

**3.8.30 Bodendeckerfläche pflegen**
StL-Nr. 1810761209103201
Bodendeckerfläche pflegen. Unerwünschten Aufwuchs aufnehmen und der Verwertung nach Wahl des AN zuführen.
Bodendeckerfläche 'Baumpflanzgrube'

Fläche gemulcht.
Während der Entwicklungspflege im 2. Pflegejahr.
Fläche jäten, unerwünschte Gehölze mit Wurzel entfernen.
Gehölze richten und antreten, zu schwach austreibende
zurückschneiden.
Menge: 500,000 m2

**3.8.40 Einzelgehölz wässern**
StL-Nr. 181076041561
Einzelgehölz wässern, Wasser liefern. Bodenart, Exposition und Standort nach Unterlagen des AG. Wurzelraum
ausreichend durchfeuchten. Abgerechnet wird die Wässerung des Einzelgehölzes pro Jahr.
Gehölz = Hochstamm, Stammbusch.
Anzahl der Wässerungsgänge pro Jahr = 12.
Mindestwassermenge je Pflanze pro Wässerungsgang = 100
Liter.
Während der Fertigstellungspflege.
Menge: 240,000 St

### Bereich 4 Erdarbeiten Gasumverlegung

#### Abschnitt 4.1 Rohrgraben der Gasleitung

*Hinweis: Anmerkung: Rohrgrabensohle und Wasserhaltung*
Die Rohrgrabensohle ist profil- und plangerecht herzustellen und zu verdichten. Diese Leistung wird nicht gesondert vergütet.

Eventuell notwendige Wasserhaltung wird nicht gesondert vergütet, sondern ist in die Einheitspreise einzurechnen.

*Hinweis: Homogenbereiche*
Beschreibung der Homogenbereiche

Im Punkt 11 der Baubeschreibung sind die Homogenbereiche definiert.
Siehe auch "Besondere Vertragsbedingungen 214 Stb".
Dies gilt für alle Leistungsbeschreibungen (OZ) der Erdarbeiten

*Hinweis: Hinweis BE und sonstige Leistungen*
Die Verlegearbeiten für die Gasversorgung erfolgt durch die Netz- und Versorgungsbetreiber in Eigenregie.
Die Montage der neuen Ampelanlage erfolgt durch eine Drittfirma.
Nachfolgende Positionen beziehen sich auf die reinen Erdbau- arbeiten und Hilfsleistungen.

**4.1.10 Boden für Gasleitungen ausheben, transportieren, lagern bis 2,00 m (Homogenbereich B)**
Boden der Graeben fuer Gasversorgungsleitungen
und Bauwerke profilgerecht ausheben,
einschl. Verbau DIN 18 303, und Wasserhaltung.
Bodenverdraengung 'entsprechend Rohrleitungszone und Straßen- / Wegaufbau',
'Boden zum Zwischenlager transportieren und in Haufwerken bis zu 500 m³ lagern. Transportweg bis 3,5 km',

Aushubtiefe 'bis 2,00 m',

Bodenklasse 'Boden Homogenbereich B nach DIN 18300 Erdarbeiten
Baumaßnahme der Geotechnischen Kategorie 2 DIN 4020,
- Anteil Steine (Co) über 20 bis 30 % Massenanteil DIN
EN ISO 14688-1,
- Anteil Blöcke (Bo) über 5 bis 10 % Massenanteil DIN
EN ISO 14688-1,
- Anteil große Blöcke (LBo) über 5 bis 10 %
Massenanteil DIN EN ISO 14688-1,
- Lagerungsdichte locker bis mitteldicht'.
Menge: 260,000 m3

**4.1.20 Zulage für Rohrgrabenaushub - Fels (Homogenbereich C)**
Zulage für Rohrgrabenaushub (Fels), zu den Aushubpositionen für alle Aushubtiefen.
Homogenbereich C
Druckfestigkeit 150 bis > 300 MN/m²
Abrasivitätindex Ain 2,0 bis 6,0
Vergütet wird der Mehraufwand für erschwertes Lösen und weiterverwenden einschl. zerkleinern für Wiedereinbau,
Menge: 20,000 m3

**4.1.30 Rohrgrabenverfüllung nichtbindiger Boden, seitl. gelagert, separiert**
Rohrgrabenverfüllung mit seitlich / zwischengelagerten Boden für den Wiedereinbau, verfuellen und verdichten nach dem Merkblatt fuer das Verfuellen von Leitungsgraeben.
Das separieren / trennen von brauchbaren Material wird nicht gesondert Vergütet sondern ist in den Einheitspreis einzu- rechnen.
Bodenaushub wird in der Aushubposition verguetet.
Nichtbindiger, gemischtkörniger Boden,
Mengenermittlung nach Aufmass in eingebautem Zustand.
Menge: 140,000 m3

**4.1.40 Bodenaustausch, nichtbindiger Boden, Liefermaterial**
Liefern von Stoffen nach Angabe des AG als Bodenaustausch im Rohrgraben bei Nichteignung des zwischengelagerten Bodens für den Wiedereinbau. Der durch die gelieferten Stoffe ausgetauschte Boden ist in Eigentum des AN zu übernehmen und zu entsorgen. Bodenaushub wird in der Aushubposition verguetet.
Nichtbindiger, gemischtkörniger Boden,
Mengenermittlung nach Aufmass in eingebautem Zustand.
Menge: 10,000 m3

**4.1.50 Zulage Rohrgraben in Handschachtung**
Zulage für Rohrgrabenaushub in Handschachtung im Bereich von Hindernissen, freilegen von Bauwerken u. dgl. in allen Tiefen.
Vergütung nach tatsächlicher Ausführung, jedoch max. bis 1,00 m vor oder nach und ab max. 0,50 m über dem Hindernis.
Homogenbereich B.
nach besonderer Erfordernis bzw. Angabe des AG.
Menge: 10,000 m3

**4.1.60 Suchschlitz herstellen**
Suchschlitz zur Feststellung der Lage von Kabeln, Leitungen und dgl. im Handschacht bis 2,00 m Tiefe, in Boden
(Homogenbereich B)  herstellen einschl. Verbau.
Boden seitlich lagern, wiedereinbauen und verdichten.
Die Ausführung und Vergütung erfolgt nur bei unbekannten Kabeln und Leitungen oder nach Anweisung der örtl. Bauleitung und gilt nicht für die Freilegung von Leitungen im Zuge der Rohrleitungstrasse.
Menge: 15,000 m3

**4.1.70 Untergrundverfestigung mit Schotter 16/56**
Boden als Rohrgrabenverfestigung bei wenig tragfähiger und stark wasserhaltiger Grabensohle mit Schotter 16/56 und Auflegen einer Filtervliesmatte aus Polypropylen / Nylon, Gewicht mind. 80 g/m² unter Sandbett der Rohrleitung einbauen. Verdrängtes Material geht in Eigentum des AN und ist zu beseitigen.
Schichtdicke 30 cm.
Die normale Rohrbettung wird gesondert vergütet
Menge: 10,000 m2

**4.1.80 Zulage Kopfloch für Einbindung in Bestand (Homogenbereich B und C)**
Kopfloch als Zulage zum Rohrgrabenaushub herstellen (Homogenbereich B und C), einschl. der Erschwernisse bei Erd- und Verbauarbeiten, Handschachtung, Freilegen der Einbindsstelle und Behinderung durch Einbauten.
Größe des Kopfloches L / B / T 2,50 m / 1,50 m / 1,80 bzw. nach Erfordernis.
Kopfloch für die Einbindung der Gasleitung in das vorhandene Ortsnetz.
Einschl. Verfuellen und verdichten nach dem Merkblatt fuer das Verfuellen von Leitungsgraeben.
Verdrängter Boden zum Zwischenlager transportieren und in Haufwerken bis zu 500 m³ lagern. Transportweg bis ca. 3,5 km.
Menge: 10,000 St

*Hinweis: Kreuzung mit Ver-/Entsorgungsleitungen*
Hinweis:
Die Positionen für Sichern von Kabeln und Rohrleitungen werden als Zulage zu den Rohrgraben- und Verlegearbeiten gewährt. Damit sind alle Erschwernisse und zusätzliche Leistungen für Sicherung, Schutz und gegebenenfalls Instandsetzung des Hindernisses abgegolten.
Mehrere Kreuzungen auf einer Länge von 1,0 m gelten als eine Kreuzung.

**4.1.90 Kabel sichern, als Querkreuzung**
Kabel als Querkreuzung bis 45° im Rohrgraben für alle Spannungen, in Betrieb, auch Kabelschutzrohre, aus verschiedenen Materalien, sichern, einschl. der Erschwernisse bei Erd- und Verbauarbeiten, Handschachtung, Freilegen, Entfernen und wieder Aufbringen der Abdeckungen sowie Sandumhüllung (30 cm) und Trassenwarnband.
Parallel laufgende Kabel/Kabelpakete bis 50 cm Breite werden nur als ein Kabel abgerechnet.
Notwendige Suchschachtung einschl. 1,00 m vor und 1,00 m nach der Kreuzung ist in den Einheitspreis einzurechnen.
Menge: 15,000 St

**4.1.100 Kabel sichern, als Längsführung**
Kabel als Längsführung ab 45° im Rohrgraben für alle Spannungen, in Betrieb, auch Kabelschutzrohre, aus verschiedenen Materalien, sichern, einschl. der Erschwernisse bei Erd- und Verbauarbeiten, Handschachtung, Freilegen, Entfernen und wieder Aufbringen der Abdeckungen sowie Sandumhüllung (30 cm) und Trassenwarnband.
Parallel laufgende Kabel/Kabelpakete bis 50 cm Breite werden nur als ein Kabel abgerechnet.
Notwendige Suchschachtung einschl. 1,00 m vor und 1,00 m nach der Kreuzung ist in die Einheitspreise einzurechnen
Menge: 10,000 m

**4.1.110 Versorgungsleitung bis DN 200 sichern, quer**
Gas- oder Wasserleitung als Querkreuzung bis 45°, in Betrieb, aus verschiedenen Materalien, sichern, einschl. der Erschwernisse bei Erd- und Verbauarbeiten, Handschachtung, Freilegen, Entfernen und wieder Aufbringen der Abdeckungen sowie Sandumhüllung (30 cm) und Trassenwarnband.
Notwendige Suchschachtung einschl. 1,00 m vor und 1,00 m nach der Kreuzung ist in den Einheitspreis einzurechnen.
Rohrleitung bis DN 200.
Menge: 15,000 St

**4.1.120 Versorgungsleitung bis DN 200 sichern, längs**
Gas- oder Wasserleitung als Längsführung ab 45°, in Betrieb, aus verschiedenen Materalien, sichern, einschl. der Erschwernisse bei Erd- und Verbauarbeiten, Handschachtung, Freilegen, Entfernen und wieder Aufbringen der Abdeckungen sowie Sandumhüllung (30 cm) und Trassenwarnband.
Notwendige Suchschachtung einschl. 1,00 m vor und 1,00 m nach der Leitung ist in den Einheitspreis einzurechnen.
Rohrleitung bis DN 200.
Menge: 20,000 m

**4.1.130 Kanäle DN 150 - DN 250 sichern, als Querkreuzung**
Kanäle- oder sonstige Leitung als Querkreuzung bis 45°, in Betrieb, aus verschiedenen Materalien, sichern, einschl. der Erschwernisse bei Erd- und Verbauarbeiten, Handschachtung, Freilegen, Wiederherstellung der Rohrleitungszone mit feinkörnigen Material.
Notwendige Suchschachtung einschl. 1,00 m vor und 1,00 m nach der Kreuzung ist in den Einheitspreis einzurechnen.
Kanäle bis DN 150 - 250.
Abrechnungsbreite = Rohrgrabenbreite.
Menge: 15,000 St

**4.1.140 Sand für besonderen Bedarf**
Sand 0/2 mm (Nr. 702 > Sand Pross Bindlach)
für besonderen Bedarf als Schutzschicht einbauen und verdichten, nach Angabe des AG.
Verdrängter Boden geht in Eigentum des AN über und ist zu beseitigen.
Menge: 5,000 m3

**4.1.150 Einbau von Füllmaterial**
Einbau von Füllmaterial in die Leitungszone, als Auflager und Rohrüberdeckung für Rohrleitungen nach TZTV-Wa, mit vom AN zu liefernden steinfreiem Sand 0/2 mm (Nr. 702 > Sand Pross Bindlach), Schichtdicke des Auflagers mind. 15 cm, Rohrüberdeckung bis mind. 30 cm über Rohrscheitel. Durch Füllmaterial verdrängtes Erdreich geht in Eigentum des AN und ist zu beseitigen, eine gesonderte Vergütung für die Entsorgung erfolgt nicht.
Ab Rohrleitung DN 250 wird verdrängtes Material bei der Ermittlung des Raummaßes abgezogen.
Menge: 100,000 m3

**4.1.160 Beton C 12/15 für Unterfangung**
Beton für Unterfangung und zur Sicherung von kreuzenden Leitungen als Stützriegel einbauen, einschl. Schalung,
Beton C 12 / 15
Menge: 1,000 m3

**4.1.170 Rohrleitung markieren mit Metallband**
Rohrleitung markieren mit Metalltrassenwarnband, elektrische Leiter durchgehend verbunden, Warnband 0,50 m durch Wand in Schacht einführen, im Gelände ca. 90 cm unter OK Gelände auf ebenen, gut verdichteten, steinfreiem Grabenaushub verlegen.
Menge: 170,000 m

**4.1.180 Rohrleitung aus Guß / AZ / PVC / PE ausbauen**
StL-Nr. 1890920109010203
Rohrleitung aus Beton-, Kunststoff-, Asbestzement-,
Steinzeugrohren und dgl. ggf. einschl. Auflager
und  Ummantelung aus Beton ausbauen.
Die Herstellung des Leitungsgrabens bis Oberkante
Rohrleitung bzw. Ummantelung wird gesondert vergütet.
Zusätzliche Erdarbeiten in der verbliebenen Leitungszone gehören zum Leistungsumfang.
Größe und Art der Bettung 'Boden'

Größe und Art der Ummantelung 'keine vorhanden'

Rohrleitung aus 'Druckrohre und Formstücke aus Guß / AZ / PVC / PE im Zuge des Rohrgrabenaushubes abbrechen ggf. trennen und schneiden nach Erfordernis'

bis DN 150,
Fließsohlentiefe über 1,25 m bis 1,75 m
Rohre und übriges Abbruchmaterial in Eigentum des
AN übernehmen und einer Entsorgung nach Wahl
des AN zuführen.
Menge: 40,000 m

### Bereich 5 Regiearbeiten nach besonderer Anordnung

#### Abschnitt 5.1 Regiearbeiten

*Hinweis: Hinweis:*
Verrechnungssätze für Stundenlohnarbeiten.
Angeboten wird für die Arbeitskraft / Gerät / LkW ein Verrechnungssatz, der sämtliche Aufwendungen enthält. Zuschläge für Nacht-, Sonntags- und Feiertagsarbeit sind jedoch nicht eingerechnet.
Bei den Geräten und LKW sind die Kosten des Bedienungs- personals mit eingeschlossen.

**5.1.10 Arbeitskraft**
Menge: 20,000 h

**5.1.20 Bagger 0,4 - 1,0 m3**
Bagger 0,4 bis 1,0 m3
Menge: 10,000 h

**5.1.30 Bagger über 1,0 m3**
Menge: 10,000 h

**5.1.40 LKW-Kipper mit Allradantrieb**
Menge: 10,000 h

**5.1.50 LKW-Kipper**
Menge: 5,000 h

**5.1.60 Frontlader, luftbereift**
Menge: 10,000 h

**5.1.70 Kleintransporter**
Menge: 10,000 h

**5.1.80 Verdichtungsgerät**
Menge: 5,000 h

**5.1.90 Kompressor einschl. Abbauhammer**
Kompressor
einschließlich 1 Abbauhammer
Menge: 5,000 h

**5.1.100 zusätzlicher Abbauhammer**
zusätzlicher Bohr- und Abbauhammer
Menge: 5,000 h

**5.1.110 Autogen. Schneidgerät**
Autogenes Schneidgerät mit Brenner
Menge: 1,000 h

**5.1.120 Kernbohrgerät**
Kernbohrgerät für Bohrungen bis D = 250 mm
Menge: 1,000 h

**5.1.130 Fugenschneider**
Fugenschneidegerät
Menge: 5,000 h

**5.1.140 Unterwasserpumpe**
Menge: 5,000 h

**5.1.150 Beton C 20/25**
Menge: 1,000 m3

**5.1.160 Zementmörtel Mischungsverhältnis 1:3**
Menge: 50,000 ltr

**5.1.170 Vergußmörtel Pagel V 12**
Menge: 50,000 ltr

**5.1.180 Zement PZ 35**
Menge: 100,000 kg

**5.1.190 Schnellbinder (Fixzement o.ä.)**
Menge: 50,000 kg
